# ISMH Otto-Pankok-Schule - Schulkomplex
Angebotsaufforderung (GAEB 90, DA83)
DV-Nummer: 15628
Währung: EUR
Auftraggeber: Stadt Mülheim an der Ruhr, ImmobilienService, Hans-Böckler-P

## Zusätzlicher Text
ALLGEMEINE VORBEMERKUNGEN

Die Ausschreibung ist eine öffentliche Ausschreibung. Es gelten die
Angebotsbedingungen nach VOB Teil A (EU) in der aktuell gültigen
Fassung. Als Vertragsgrundlage soll die VOB in aktueller Fassung mit
Teil B, DIN 1961 "Allgemeine Vertragsbedingungen für die Ausführung von
Bauleistungen" und Teil C "Allgemeine technische Vertragsbedingungen"
mit den gewerkespezifischen und fachspezifische DIN-Normen und ATV
vereinbart werden. Die DIN 18299 "Allgemeine Regelungen für Bauarbeiten
jeder Art" der VOB/C gilt immer übergeordnet.

Der Bieter wird in Folge und Anlagen als Bieter oder Auftragnehmer (AN),
der Bauherr als Bauherr oder Auftraggeber (AG) bezeichnet.

Der Bieter hat das Angebot gemäß der in der Ausschreibung vorgegebenen
Struktur der abgefragten Positionen zu erstellen. Eine Abweichung ist
nicht zulässig. Streichungen, Änderungen und Zusätze sowie
unvollständige Angebote, fehlende Eintragungen und grobe Fehler
berechtigen den AG, das Angebot in Gänze unberücksichtigt zu lassen.

Der Bieter hat alle ergänzenden, zusätzlichen oder besonderen
Beschreibungen in dieser Ausschreibung und in den Anlagen im Zuge des
Angebotes, der LV-Bepreisung sowie bei der Ausführung zu beachten.

Mit Abgabe des rechtsverbindlich unterzeichneten Angebotes
versichert der Bieter, dass er keine
wettbewerbsbeschränkenden Absprachen getroffen hat und
dass er die gesetzlichen Vorgaben zur Arbeitszeit und zu
Löhnen im eigenen Betrieb vollumfassend berücksichtigt und
einhält und die Einhaltung auch bei von ihm eingesetzten
Nachunternehmern durchsetzen wird.

Leistungsumfang des AN
Die Ausschreibung umfasst das Gewerk Raumlufttechnische
Anlagen:

Kurzform der Leistungsbeschreibung
Die nachfolgende Verdingungsunterlage beschreibt die
technischen Anlagen aus der KG 430 Raumlufttechnische
Anlagen für den Neubau/ den Erweiterungsbau und das Forum
der Otto-Pankok-Schule in Mülheim an der Ruhr.

Im Rahmen der Erweiterung und Sanierung des Forums werden
unterschiedliche Zentrallüftungsanlagen samt Kanalnetz
neuaufgebaut. In Summe werden Lüftungsanlagen mit einer
Gesamtluftmenge von ca. 30.000m³/h aufgeteilt auf 3
Hauptzentralanlagen sowie einzelne Abluftventilatoren, am o.g.
Standort installiert.

Eine detailliertere Beschreibung der zu errichtenden
Lüftungsanlagen kann der nachfolgenden technischen
Vorbedingung entnommen werden.

Alle nicht vorhandenen Durchbrüche und Aussparungen im
Rohbau, müssen durch den AN selbst erstellt werden.
Entsprechende Positionen sind im Leistunsgverzeichnis
beschrieben und in ausreichender Anzahl enthalten.

Erforderliche Sachverständigenabnahmen werden durch den
Auftraggeber organisiert und beauftragt. Der AN hat lediglich
das Begleiten der Sachverständigenabnahme im Zuge der
Angebotskalkulation zu berücksichtigen. Eine entsprechende
Position ist im Leistungsverzeichnis enthalten.

Erforderliche Nebenleistungen wie sie u.a. in DIN 18299 in Pkt. 4
beschrieben werden oder in zugehörigen ATV und DIN Normen (siehe VOB/C)
erfasst werden, sind nicht gesondert ausgeschrieben. Der Bieter hat
entsprechende notwendige Leistungen, die er für seine Leistungen
benötigt, eigenständig zu bewerten und in die Einheitspreise aller
abgefragten Positionen mit einzukalkulieren. Dies betrifft u.a. die
Baustelleneinrichtung und notwendige Arbeitsmaterialien,
Schutzeinrichtungen wie Gerüste und Absturzsicherungen, Werkzeuge,
Geräte und Maschinen des AN.

Sofern einzelne spezielle Punkte aus Nebenleistungen separat als
Position im Leistungsverzeichnis
abgefragt werden, sind diese separat einzupreisen.

Baubeschreibung / Schnittstellen / Planunterlagen
Der AG hat eine Baubeschreibung als Übersicht inkl.
Schnittstellenbeschreibung im Anhang beigefügt. siehe Anlage:

15132_2021-06-21_Baubeschreibung, BE und Logistikkonzept

Zudem sind Grundrisszeichnungen und Strangschemen der zu errichtenden
Anlagensystme beigefügt:

Grundriss EG  431_00_AP_L_GR_ERW_1-100
Grundriss 1.OG  431_01_AP_L_GR_ERW_1-100
Grundriss 2.OG  431_02_AP_L_GR_ERW_1-100
Grundriss 3.OG  431_03_AP_L_GR_ERW_1-100
Grundriss 4 OG  431_04_AP_L_GR_ERW_1-100
Grundriss DG  431_DA_AP_L_GR_ERW_1-100

Detail 431_DT_AP_L_GR_Schacht_1-50

Schema 431_AP_L_StSch_A1
Schema 431_AP_L_StSch_A2
Schema 431_AP_L_StSch_A4
Schema 431_AP_L_StSch_CH

Geplant ist, dass der AN nach seiner Beauftragung und einer
Einarbeitungszeit von ca. 2 Wochen gemeinsam
mit der Objektüberwachung des AG die Baustelle besichtigt und sich für
die übertragenen Leistungen einen Überblick verschafft. Vor dem Beginn
der Arbeiten ist dann zudem ein Vorbegehungstermin ca. 2 Wochen vor
Baustart einzuplanen um die Vorleistungen zu sichten und
eventuelle Mängel anzuzeigen. Der AN hat die Vorunternehmerleistung
dann gemeinsam mit der Objektüberwachung des AG zu prüfen und die
Leistung des Vorunternehmers als direkte Vorleistung für
seine Arbeiten ggf. mit abzunehmen. Der AN wird ggf. auch Teilbereiche
der Vorleistung zum Baustart übernehmen.

Baustelleneinrichtung (BE) / Baulogistik und Baubetrieb

Der AG hat einen Baustelleneinrichtungsplan als Konzeptplan sowie
Hinweise zur Baulogistik, zur Baustelleneinrichtung und zum Baubetrieb
als Text und Fotonachweise erstellen zu lassen. In diesen
Konzepten und Beschrieben sind zudem auch die Schnittstellen zur BE und
für einzelne Bauleistungen grob als Übersicht beschrieben und
zusammengefasst. Der AN hat die Anlagen, insbesondere den
Konzeptplan und die Hinweise im Beschrieb, zu sichten und als Grundlage
zu beachten.

Siehe Anlagen:
15132_2021-06-21_Baubeschreibung, BE und Logistikkonzept.pdf
431_Ausführung_A_-1_1-200_LP_-Konzept Baustelleneinrichtung.pdf

Der AN hat dem AG bzw. der Bauüberwachung zwei Wochen nach
Auftragserteilung einen eigenen BE-Plan mit allen nötigen Eintragungen
wie geplanten Stellflächen für Gerüste, Container etc.
Vorzulegen um die Baustelleneinrichtung abzustimmen. In dem BE-Plan sind
die besonderen Bedingungen der Baustelle zu berücksichtigen
(Schulbetrieb, Wohngebiet). Der BE-Plan ist mit den anderen am Bau
beteiligten und der Bauüberwachung abzustimmen. Der BE-Plan ist nach
Anpassungen als aktueller Plan der Objektüberwachung des AG zu
übergeben.

Der AN hat bei der Planung seiner Baustelleneinrichtung und der
Baulogistik sowie vor der Ausführung je nach seinem Leistungsumfang ggf.
das Bodengutachten einzusehen, die Leitungspläne der
Versorgungsunternehmen einzusehen und die örtliche Situation zu sichten
und sämtliche Maßnahmen darauf abzustimmen. Bei Fragen, Problemen,
Abweichungen, etc. ist Rücksprache mit der Objektüberwachung des AG zu
nehmen.

Sicherheit und Schutz

Der AG hat neben der Objektüberwachung auch einen Koordinator für
Sicherheit und Gesundheitsschutz für die Baumaßnahme beauftragt. Näheres
zu den Baubeteiligten und dessen Verantwortlichkeiten ist der Anlage:
15132_2021-06-21_Baubeschreibung und Baustellenlogistik.pdf zu
entnehmen.

Der AN hat die verantwortliche Absicherung und Sicherung der Baustelle
sowie die weitere Gesamtorganisation und Koordination, der für ihn
notwendigen Leistungen und der Bauabläufe vor Ort
zu übernehmen (Bauleitertätigkeit). Der Bauleiter des AN hat alle
erforderlichen Maßnahmen zur Sicherung der Baustelle nach den
gesetzlichen, polizeilichen und den Unfallverhütungsvorschriften
sowie der Arbeitssicherheit unter voller eigener Verantwortung
auszuführen oder diese zu veranlassen. Der AN haftet für sämtliche aus
der Unterlassung solcher Maßnahmen dem AG erwachsenden
Schäden. § 10 Nr. 2 Absatz 1 Satz 2 VOB/B bleibt unberührt. Der AN hat
einen geeigneten und erfahrenen Bauleiter einzusetzen. Der Bauleiter des
AN wird sich mit dem SiGeKo des AG und der eingesetzten
Objektüberwachung des AG eng abstimmen.

Der Zutritt der Baustelle von nicht befugten Personen ist in jedem Fall
zu verhindern. Sollten während der gesamten Bauzeit Beschädigungen an
Nachbar- oder öffentlichen Grundstücken, Straßen, Gehwegen etc.
auftreten sind, diese nach ordentlicher Beweisfeststellung nach
Fertigstellung der Arbeiten unverzüglich zu beseitigen.

Forderungen des Amtes für öffentliche Ordnung, der
Bauberufsgenossenschaften und sonstiger mitwirkender Behörden,
Amtsstellen und Körperschaften sind immer übergeordnet zu beachten.

Terminplan

Der Baustart zur Gesamtmaßnahme ist in den Sommerferien 2021 erfolgt.
Die Fertigstellung der Rohbauleistungen soll Ende Mai 2022 bzw. in den
Sommerferien 2022 erfolgen. Die Terminabläufe sind der Terminübersicht
im Anhang zu entnehmen.

- 15132 OP-Gym Projektterminplan Übersicht zur weiteren
Feinabstimmung.pdf

Es können grob wichtige Termine benannt werden.
- Fertigstellung Rohbau (Geschosse) bis Ende Mai 2022
- Fertigstellung Restleistungen zum Rohbau (Anschlus an Bestand im
Bereich TRH 1, Innenarbeiten wie Mauerwerkswände im Innenbereich,
Rückbauten in den Sommerferien 2022.

Die vorbereitenden Arbeiten der Rohinstallationen sowie die
Montageplanungen der TGA sollen im Mai 2022 starten, die Dach- und
Fassadenarbeiten ab Juni 2022. Die Arbeiten der TGA und die Dach- und
Fassadenarbeiten laufen nach dem Start bis Sommer 2022 (Juli/August)
parallel zu den Restleistungen des Rohbaus.

Der Terminplan wurde im Bereich der TGA in Rohinstalltion und
Feininstallation gegliedert.
Rohinstallation: Hiermit sind alle Installationen mit gemeint, die im
weiterem Bauablauf von nachfolgegewerken überdeckt werden, es besteht
bei diesen Arbeiten ein unmittelbarer Bezug zum Folgegewerk.
Feininstallation: Hiermit sind alle Arbeiten / Installationen gemeint,
die erst nach abschließender Bearbeiteung eines anderen Gewerkes
erbracht werden können. z. B. Montage von Prozellan, Heizflächen oder
Luftauslässen.

Der AN hat dem AG bzw. der Bauüberwachung 2 Wochen nach
Auftragserteilung einen eigenen Terminablaufplan mit Hauptabschnitten
des Bauablaufes zur Abstimmung vorzulegen. Der Terminplan
ist nach Abstimmung mit der Objektüberwachung weiter zu detaillieren und
als Soll-Ist-Vergleich fortzuschreiben. Der fortgeschriebene Terminplan
wird Abstimmungsgrundlage zu jeder Baubesprechung. Der AN hat die
abgestimmten Bauzeiten einzuhalten.

Nachfolgende Terminmeilensteine im Bereich TGA sind zuberücksichtigen:

frühester Start Rohinstallation  Mai 2022

Die Rohinstallation der 5 Geschosse erfolgt mit einem angesetzten
Montageteitfenster wird je Etage wurde 25AT angestzt nach der 4
Arbeitswoche beginnt jeweils das Montagezeitfenster der nachfolgenden
Etage und läuft für eine woche parallel.

frühester Start Feininstallation  Dezember 2022

Die Feininstallation der 5 Geschosse erfolgt mit einem angesetzten
Montageteitfenster wird je Etage wurde 25AT angestzt nach der 4
Arbeitswoche beginnt jeweils das Montagezeitfenster der nachfolgenden
Etage und läuft für eine woche parallel.

Inbetriebnahme  Juni 2023
technische Abnahmen  Juli 2023

## Zusätzlicher Text
Technische Baubeschreibung

KG 431 Lüftungstechnische Anlagen
Der Schulstandort wird mit folgend aufgeführten
Lüftungsanlagen Be- und Entlüftet:

Anlage 1 -Mensa und Foyer-
Luftmenge: 11.500m³/h
Aufstellung: Dachfläche 5.OG -Erweiterung

Anlage 2 -Forum-
Luftmenge: 14.000m³/h
Aufstellung: Dachfläche Umkleidetrakt Sporthalle

Anlage 4 -Erweiterung-
Luftmenge: 3.500m³/h
Aufstellung:
Dachfläche 5.OG -Erweiterung

Zentralgeräte und Luftführung
Alle innenliegenden Räume sowie die WC-Anlagen werden
be- und entlüftet. Weiterhin werden das Forum, das
Foyer und die Mensa belüftet.
Für die WC´s und die innenliegenden Räume ist ein
konstanter Volumenstrom vorgesehen. Durch die
Aufschaltung der RLT-Anlagen auf die GLT können hier
entsprechende Wochenzeitprogramme eingestellt werden.
Das Foyer und die Mensa dienen als Versammlungsstätte.
Durch einen CO² Sensor in der Abluft lassen sich die
Zu- und Abluft durch variable Volumenstromregler
bedarfsgerecht stufenweise regeln.
Das Forum ist als Versammlungsstätte für 600 Personen
ausgelegt. Hier wird die Zu- und Abluft bedarfsgerecht
stufenweise über CO² Sensoren in der Abluft geregelt.

Die Ansaugung der Außenluft sowie die Entsorgung der
Fortluft erfolgt über ein Dach aufgestellten
Lüftungsgerät über Wetterschutzgitter.

Die Luftführung erfolgt über ein Kanalnetz aus
Stahlblechkanälen bzw. Wickelfalzrohren. Die Be- und
Entlüftung der Räume erfolgt über Tellerventile, Drall-
und Horizontalauslässe sowie Lüftungsgitter.

Abluftventilatoren Naturwissenschalftlichen Räume
Für die naturwissenschalftlichen Räume (Chemie) im
3.Obergeschoss werden dachaufgestellte
Abluftventilatoren mit Sockelschalldämpfern vorgesehen.

Die Luftführung erfolgt mit PPS-Rohrmaterial. Zur
sichertsellung der Luftbilanz wird die Freigabe der
Ventilatoren über einen Fensterkontaktschalter
sichergestellt.

Außenluftzustände
Ort: 45481 Mülheim an der Ruhr
Referenzort der Berechnung DIN EN 12831:
Mülheim an der Ruhr

Winter:
Lufttemperatur: -10°C
relative Luftfeuchte: 85%

Sommer:
Lufttemperatur: 32°C
relative Feuchte: 40%

Brandschutzmaßnahmen im Kanalnetz
In allen Kanälen und Leitungen, die Brandwände,
feuerbeständige oder feuerhemmende Wände und Decken
durchqueren, werden Brandschutzklappen bzw.
Brandwanddurchführungen der geforderten
Widerstandsklasse eingebaut. Jede Brandschutzklappe ist
zur Inspektion und Funktionsüberprüfung zugänglich.
Sofern Kanäle zur Versorgung von Räumen genutzt werden,
und diese keine Verbindung zu Fluren aufweisen, wird
gemäß Ziffer 5.2.1.2 der M-LüAR auf eine zusätzliche
Schottung im Bereich von F30 Flurwänden verzichtet.
Je nach Erfordernis erhalten Kanäle eine
Brandschutzverkleidung mit der geforderten
Widerstandsdauer.
Zum Vermeidung einer Kaltverrauchung einzelner
Geschosse, werden die in den Geschossdecken
eingesetzten Brandschutzklappen (Schottlösung nach
LüAR) mit Rauchauslöseeinrichtungen und
Federrücklaufmotoren ausgerüstet.
Alle Brandschutzklappen erhalten Endlagenschalter.
Diese werden auf die neu zu installierende MSR-Technik
aufgeschaltet. Ebenso erfolgt die Verknüpfung der
Endlagenschalter mit dem Zentralgerät, so dass die
Lüftungsgeräte im Brandfall automatisch abgeschaltet
werden und die motorisch gesteuerten Brandschutzklappen
schließen.

Schall- und Wärmedämmung
Für die RLT-Anlagen ist die notwendige Schall- und
Wärmedämmung von Kanälen geplant. Es werden nur
Luftführende Leitungen im Außenbereich gedämmt und mit
Blech verkleidet. Die Wärmeschutzisolierung wird
generell in nichtbrennbarer Ausführung vorgesehen.

## Zusätzlicher Text
SONSTIGE HINWEISE

Kalkulationshinweise
Alle angebotenen Einheitspreise gelten als Festpreise
ohne Mehrwertsteuer.

Dieser allgemeine Teil enthält Hinweise und Forderungen
zum Leistungsumfang. Der Inhalt dient als
Kalkulationsgrundlage und ist Unterlieferanten
ebenfalls zur Kenntnis zu geben. Ebenfalls sind die
kompletten Funktionsbeschreibungen zu den einzelnen
Anlagen als Kalkulationsgrundlage hinzuzuziehen.

Nachfolgend wird im Besonderen darauf hingewiesen, dass
für die Kalkulation im Leistungsverzeichnis angeführten
Anlagen Positionen unbedingt die Beschreibung der
anzubietenden Leistung und notwendigen Ergänzungen
sowie Erweiterungen von Anlagen, Anlagenteile,
Software, Dienstleistungen etc. zur Erfüllung der
Gesamtfunktionalität erforderlich werden, in die
jeweiligen zugehörigen Positionen einzukalkulieren
sind.

Es sind in jedem Fall voll funktionsfähige Systeme
anzubieten, auch dann, wenn der Ausschreibungstext in
Bezug auf die unterschiedlichen Systeme der Bieter,
Anpassungen erfordert. Hierauf hat der Bieter in einem
gesonderten Schreiben hinzuweisen.

Sollten nur Einzelleistungen wie z.B. nur Lieferung
oder Montage verlangt werden, so ist dies im Text
ausdrücklich vermerkt.

Die Ausführung jeder Position versteht sich demnach als
die vorschriftsmäßige, fachgerechte und
gebrauchsfertige Erbringung der geforderten
Gesamtleistung einschl. aller notwendigen, auch der
nicht besonders erwähnten Nebenleistungen.

Für gleiche Bauteile ist zur günstigeren Lagerhaltung
nur ein Fabrikat zu verwenden. Haben Geräte gleiche
Funktionen und gleiche Nenndaten, so ist das gleiche
Fabrikat und der gleiche Typ vorzusehen.

Der AN hat dem AG vor Beginn der Montagearbeiten alle
Angaben zu machen, die für den ungehinderten Einbau und
ordnungsgemäßen Betrieb der Anlage notwendig sind. Der
AN hat nach den Planungsunterlagen und Berechungen des
Auftraggebers, die für die Ausführung erforderliche
Montage- und Werkstattplanung zu erbringen und, soweit
erforderlich, mit dem AG abzustimmen.
Die Erbringung der Montageplanung ist in das Angebot
einzukalkulieren
und ist gem. VOB/C keine besondere Leistung.

CAD- Pflichtenheft und Dokumentations-Richtlinien
der Stadt Mülheim an der Ruhr
Stand: 2. Juni 2016 Version 3.03.sind im Zuge der Montage-
und Revisionsunterlagen einzuhalten.

Die erforderlichen Mengen und Abmessungen sind vor der
Werksbestellung vom AN zu prüfen.

Eventuelle Änderungen der Planung oder der allgemeinen
Ausführung bedürfen der ausdrücklichen Genehmigung der
Fachbauleitung.

Alle elektronischen Geräte (z.B. Rechner, Bildschirme
etc.), die einem großen Innovationssprung unterliegen,
sind mindes binnen 8 Wochen vor Inbetriebnahme der Anlagen
mit
dem Bauherrn bezüglich "Stand der Technik" abzustimmen.

Der Bieter erkennt mit Abgabe seines Angebotes in jedem Falle
das Ur-LV als alleinverbindlich an.

Sonstige Hinweise zur Abrechnung

Die Rechnungsstellung erfolgt im Original an den Bauherrn
sowie zeitgleich per E-Mail an den Fachplaner zur Prüfung.

## Lüftungstechnik
Datum: 10.11.21

### Titel 01 Vorbereitende Arbeiten

**Ausführungsbeschreibung 0001 Demontage Arbeiten**
*Demontage Arbeiten*
Demontage Arbeiten

Demontieren des Provisoriums ehem.
RLT-Anlage Forum. Für die Demontage
des Hauptkanals müssen zuvor
Luftauslässe demontiert werden und im
Anschluss wieder montiert.
Freischalten, demontieren und entsorgen
Lüftungstechnischer Komponenten mit
anschließender Entsorgung. In allen
Ausführungen als gerader Kanal,
Formstücken, Befestigungen,
Revisionsöffnungen, Klappen o. ä. im
Bereich der Montageorte.
Einschl. Abdichten der Öffnung des im
Bestand verbleibenden Kanals. Als
Schutzmaßnahme vor Staub und
Schadstoffeintrag wärend der Bauzeit.
Nach erfolgter Umschlussarbeit wieder
montieren der Luftauslässe.

Demontagehöhe bis ca. 3,5 m über
Fußboden. Bauteile in Größen für einen
Türquerschnitt von B=0,8 x H=1,97m
zerlegen.

**01.1 Demontage Lüftungsgeräte**
Demontage Lüftungsgeräte

Absperren aller Kanäle, Ventile und Demontage der
Anschlussleitungen für Vor- und Rücklauf. Fachgerechtes
freischalten und entsorgen der elektrischen
Anschlussleitungen.

- Abmessung RLT Gerät: ca. 7,0m x 2,5m x 2,8m
(BxTxH)

Demontagehöhe bis ca. 3,5m über Fußboden
Technikzentrale.
Bauteile in Größen für einen Türquerschnitt von
B=1,70m x H=2,00m zerlegen.

Vertikaler Transportweg: auf gleicher Ebene
Horizontaler Transportweg ca. 70m

demontieren und entsorgen
Menge: 1,000 Stk

**01.2 Demontage eckiger Blechkanal bis Kantenlänge 500mm**
Demontage eckiger Blechkanal bis Kantenlänge 500mm

in allen Ausführungen als gerader Kanal einschl.
Befestigungen, Formstücken, Revisionsöffnungen, Klappen
o. ä. im Bereich der Montageorte.

Einschließlich der Angebauten Luftein- oder auslässe
als Tellerventil, Gitter oder Drallauslass,
Fortlufthauben eingebaut in Decken und Wände.

Einschl. Wärmedämmung bestehend aus 30mm
alukaschiertem Material. Einschl. Herrichten der
Trennstellen für den Neuanschluss. Demontagehöhe bis
ca. 4,0 m über Fußboden. Bauteile in Größen für einen
Türquerschnitt von B=0,9 x H=1,97m zerlegen.

komplett demontieren und entsorgen
Menge: 10,000 m

**01.3 Demontage eckiger Blechkanal bis Kantenlänge 1000mm**
Demontage eckiger Blechkanal bis Kantenlänge 1000mm

wie vor beschrieben

komplett demontieren und entsorgen
Menge: 50,000 m

**01.4 Demontage eckiger Blechkanal bis Kantenlänge 2000mm**
Demontage eckiger Blechkanal bis Kantenlänge 2000mm

wie vor beschrieben

komplett demontieren und entsorgen
Menge: 40,000 m

**01.5 Demontage runde Wickelfalzleitungen bis DN 150**
Demontage runde Wickelfalzleitungen bis DN 150

Demontage von runden Wickelfalzleitungen in allen
Ausführungen einschl. Formstücken,
Revisionsöffnungen, Klappen o. ä. im Bereich der
Montageorte sowie nicht schadstoffhaltiger Dämmung.

Einschließlich der angebauten Luftein- oder auslässe
als Tellerventil, Gitter oder Drallauslass, eingebaut
in Decken und Wände.

Demontagehöhe bis ca. 4,0 m über Fußboden.
Bauteile in Größen für einen Türquerschnitt
von B=0,9 x H=1,97m zerlegen.

komplett demontieren und entsorgen
Menge: 5,000 m

**01.6 Demontage runde Wickelfalzleitungen bis DN 300**
Demontage runde Wickelfalzleitungen bis DN 300

wie vor beschrieben

komplett demontieren und entsorgen
Menge: 5,000 m

**01.7 Demontage von Brandschutzklappen bis 1800x1050mm**
Demontage von Brandschutzklappen bis 1800x1050mm

K 90-Brandschutzklappen vom vorh. Kanalnetz trennen,
umlaufend ca. 10 cm vom Mauerwerk und Mörtel freilegen
und fachgerecht demontieren und entsorgen.

Größe bis: 1800x1050 mm

fachgerecht ausführen
Menge: 4,000 Stk

**01.8 Demontage Luftauslässe bis NW600**
Demontage Luftauslässe bis NW600

Ausführung als Luftein- oder auslässe als Tellerventil,
Gitter oder Drallauslass, eingebaut
in Decken und Wände.

Demontagehöhe bis ca. 4,0 m über Fußboden.

komplett demontieren und einlagern
Menge: 4,000 m

**01.9 Demontage Schalldämpfer bis NW200**
Demontage Schalldämpfer bis NW200

Demontagehöhe bis ca. 4,0 m über Fußboden.

komplett demontieren und einlagern
Menge: 4,000 m

**01.10 Deckenluftdurchlass Montage**
Deckenluftdurchlass Montage

Zuvor demontierter und eingelagerter Luft ein- und
Auslass wieder montieren. Einbau in abgehängte Decken
aller Art.

liefern und einschließlich aller Nebenleistungen in
vollständig betriebsbereiter Leistung fachgerecht
montieren.
Menge: 4,000 Stk

**01.11 Flexible Rohre NW 200**
Flexible Rohre NW 200

2-lagig, gemäß Anforderungen nach DIN 24146.
Die Rohre sind aus Reinaluminium-Band doppellagig und
gefalzt zu liefern.
Nicht brennbar nach DIN 4102 KL. A1

NW 200

liefern und einschließlich aller Nebenleistungen
in vollständig betriebsbereiter Leistung fachgerecht montieren.
Menge: 15,000 m

**01.12 Rundrohrbogen bis 90° NW 200**
Rundrohrbogen bis 90° NW 200

gepresst, nahtgeschweißt und kalibriert,
einschl. Verbindungsstücke

Durchmesser: 200 mm R/D=1,0

liefern und einschließlich aller Nebenleistungen
in vollständig betriebsbereiter Leistung fachgerecht montieren.
Menge: 8,000 Stk

**01.13 Telefonieschalldämpfer DN 200**
Telefonieschalldämpfer DN 200

Zuvor demontierter und eingelagerter Schalldämpfer
wieder montieren. Einbau in abgehängte Decken aller
Art.

liefern und einschließlich aller Nebenleistungen
in vollständig betriebsbereiter Leistung fachgerecht montieren.
Menge: 4,000 Stk

### Titel 02 Lüftungstechnische Anlagen

**Ausführungsbeschreibung 0002 LEITBESCHREIBUNG**
*LEITBESCHREIBUNG*
LEITBESCHREIBUNG

Gesamte Ausführung und Energielabel-Zertifizierung der
zentralen Lüftungsgeräte nach RLT-Richtlinie 01 und
Eurovent.

Gehäuse
Integrierte Rahmenbauweise mit Einsatzpaneelen
in variablen Maßkombinationen.
Rahmen aus verzinktem Stahlrohr mit
Pulverbeschichtung, durch verschraubte Verbinder
komplett und ohne Spezialwerkzeug zerlegbar.
Rahmenkonstruktion durch Paneele nach außen
vollständig abgedeckt. Glatte Innenfläche zur
schnellen und rückstandsfreien Reinigung und
Wartung. Passgenaue und sichere Montage mit
patentierten 3D-Modulverbindern.

Pulverbeschichtung
Duplexbeschichtung für höchsten Korrosionsschutz.
Grundmaterial: Verzinktes Stahlblech entfettet
und eisendickschichtphosphatiert, Pulverbeschichtet.
Pulverbeschichtung labortechnisch geprüft nach
DIN 55633 Beschichtungsstoffe- Korrosionsschutz
von Stahlbauten durch Pulver-Beschichtungssysteme
Nachgewiesene
Korrosionsschutzklasse/Korrosivitätskategorie C4
(K), (einsetzbar bei hohen Korrosionsbelastungen
der Gruppe C4 nach DIN EN ISO 12944-2).

Paneele
Doppelwandige Paneele aus verzinktem Stahlblech,
zusätzlich wie beschrieben pulverbeschichtet.
Beschichtung erfolgt nach der Blechbearbeitung,
sodass auch alle Schnittkanten geschützt sind.
Die Bleche der Schalen sind 1 mm stark, die
Isolierung wird mit 45 mm Mineralwolle (nach DIN
4102, Baustoffklasse A1, nicht brennbar)
ausgeführt. Ein umlaufendes Kunststoffprofil
trennt die Innenwand von der Außenwand, dadurch
ist eine vollständige thermische Entkopplung und
Minimierung des Wärmedurchgangs gewährleistet.
Sandwich-Bauweise mit hervorragenden akustischen
Eigenschaften. Paneele mit aufgeschäumter,
umlaufend ansatzloser Dichtung. Dichtungen
geschlossenporig, silikonfrei,
desinfektionsmittel- und alterungsbeständig.
Paneele mit Maschinenschrauben (metrisches
Gewinde) am Rahmen befestigt und für mehrfache
Demontage der Paneele geeignet.

Revisionstüren
Revisionstüren mit den gleichen thermischen und
akustischen Eigenschaften wie die verschraubten
Paneele. Stabiler Hebelverschluss auf der
Außenseite befestigt.
Varianten:
Doppelhebelverschluss zum Öffnen der Türen
zusätzlich von innen.
Sicherheitsrelevante Türen nur mit Werkzeug zu
öffnen und mit Warnschild versehen.
Druckseitige Revisionstüren mit
nicht-deaktivierbarer
Sicherheitsfangvorrichtung, die beim Öffnen im
Betriebszustand ein Aufschlagen der Tür verhindert.
Bei Außenaufstellung, erhalten Türen eine
Türfeststellvorrichtung.

Schauglas
Quadratische, doppelschalige Schauöffnung.
Einfassung stellt keine zusätzliche Wärmebrücke dar.
Schwer entflammbarer, UV-stabiler Kunststoff.
Wetterfeste Ausführung
UV-beständige Duplex-Pulverbeschichtung für
höchsten Korrosionsschutz. Wetterfestes,
werkseitig montiertes Dach mit Überstand und
Tropfkante aufgrund der stabilen
Blechkonstruktion begehbar. Revisionstüren mit
Feststellvorrichtung versehen.
Außenluftansaugkammer mit Wanne aus Edelstahl
(mind. 1.4301). Ansaughauben am
Außenlufteintritt und Ausblashaube am Fortluftaustritt.

Wetterschutzhaube
Profilierter Haubenkörper in stabiler Bauweise,
geeignet für den Einsatz als Außenschutzhaube.
Alle Oberflächen und sauber ausgebildete Kanten
aus verzinktem Stahlblech und wie bei
Pulverbeschichtung beschrieben beschichtet.
Direkter Anschluss an den Lufteintritt und -austritt
des Außengerätes möglich durch Anschlusskantung am
Haubenkörper inkl. Verbindungsstanzungen.
Verpackung
Werkseitige Verpackung der Geräte gemäß VDI 6022
zum Schutz vor Verschmutzung während Transport
und Lagerung. Ein- und Auslässe verschlossen um
keine Verunreinigung im Gerät zu ermöglichen.

LED-Beleuchtung 230 V AC
Stromsparende, wartungsfreie LED-Beleuchtung
für Netzspannung (230 V AC)
mit glatter Oberfläche. Leuchte aus Aluminium
Schutzklasse IP 67. Inklusive 10 m Anschlusskabel.

Kondensatwanne
Edelstahl-Hygiene-Kondensatwanne (mind. 1.4301)
mit übereinstimmenden Konturen der Ablaufkante
und dem Ablauf, dadurch garantiert vollständige
Entleerung. Durch die Integration der Wanne in
das Bodenpaneel bleibt der Gerätequerschnitt
unverändert. Allseitiges Gefälle mit Abfluss DN
40 an der tiefsten Stelle. Geprüftes
Ablaufverhalten nach DIN 1946-4. Diffusionsdicht
isolierte Wannenunterseite zur Vermeidung von
Kondensatbildung und Wärmeverluste.

Grundrahmen
Rahmen aus umlaufendem C-Profil mit hoher
Stabilität in variablen Höhen, vollständig
thermisch entkoppelt. Umlaufende C-Profil und
sämtliche Zwischenprofile sind leitend in die
gerätespezifische Potenzialausgleichsmaßnahme
einbezogen. Zur Einbindung in die örtliche
Potentialausgleichsmaßnahme (z.B. Anschluss an
Fundamenterder), dient der Erdungsanschluss am
Gerätegrundrahmen. Rahmen pulverbeschichtet, und
mit einer Transportvorrichtung ausgestattet. Die
für den Transport benötigten Transportrohre
liegen der Lieferung bei.

Jalousieklappe
Rahmen aus C-förmigen Profilen, strömungsgerecht
geformte Hohlkörperlamellen, stets gegenläufig.
Die synchrone Drehbewegung wird durch ein
außenliegendes Hebelgestänge vom Antriebshebel
auf die einzelnen Lamellen übertragen.
Aluminiumklappen der Dichtheitsklasse 4 besitzen
außerhalb des Luftstroms angeordnete, gekapselte
Zahnräder, daher ist jederzeit eine schnelle
sowie gründliche Reinigung möglich.

Dämmstutzen
Schall- und vibrationsentkoppelter
Geräteanschluss aus verzinktem Stahlblech in
U-Rahmenform ca. 90x30mm, mit zwischenliegender
EPDM-Dämmschicht, mit Schraubenkompensatoren
luftdicht verschraubt, mit Potentialausgleich.
Eine Pulverbeschichtung kann optional erfolgen.

Schutzgitter
Gemäß DIN EN 1886-10.6 wird ein engmaschiges
Gitter (< 20 x 20 mm) aus verzinktem Stahldraht
in Luftrichtung hinter brennbaren Einbauteilen
angeordnet. Die Montage erfolgt am
Anschlussstutzen der Ausblaskammer. Dadurch ist
sichergestellt, dass brennende Teile nicht vom
Luftstrom in den darauffolgenden Lüftungskanal
mitgeführt werden.

Filterwand
Filterwand zur anströmseitigen Wartung, Aufnahme
von Filterelementen.Zellenrahmen aus verzinktem
Stahlblech pulverbeschichtet. Jeweils vier
Andruckfedern zur Abdichtung zwischen Zellenrahmen und
Filterelementen, mit ansatzlos geschäumter
Dichtung. Geeignet für Aufnahme verschiedener
Filtertypen. Mit Filter-Schnellspannvorrichtung
Filterelemente für Wartungszwecke seitlich
ausziehbar, kompakte Bauweise, anströmseitige
Wartungskammer nicht erforderlich.
Filterelemente 592x592 oder 592x286 umlaufend
auf geschlossenporige Dichtung gepresst.
Filterwechsel und Demontage der
Edelstahlspannschienen ohne Werkzeug möglich.
Taschenfilter aus Glasfaservliesen zur
Abscheidung von Feinstaub als Vor- oder
Endfilter. Filtermedium in Taschenform
ermöglicht hohe Staubspeicherfähigkeit bei
niedriger Anfangs-Druckdifferenz.

Lufterhitzer
Rippenrohr-Lufterhitzer aus nahtlosen
Kupferrohren mit fest aufgepressten
Hochleistungs-Lamellen aus Aluminium. Die
Kupferrohre sind zur optimalen Wärmeübertragung
mechanisch aufgeweitet und fest mit den Lamellen
verbunden. Einsatz von Wasser und
Wasser-Glykol-Gemisch als Heizmedium bis 120 °C
und PN 16. Wanddurchführungen der Sammler mit
Metallrosetten abgedeckt. Sammler und
Anschlussstutzen mit Zollgewinde sowie
Entlüftungs- und Entleerungsstutzen. Siehe
technische Daten. Maximaler Wasserwiderstand 20
kPa. Reinigung des Wärmetauschers bis zum Kern
möglich.

Schalldämpfer
Energiesparkulissen in Hygieneausführung mit
strömungsgünstig profiliertem Rahmen wirksam nach dem
Absorptionsprinzip oder Kammer-Absorptionsprinzip.
Rahmen und Kammerbleche aus verzinktem Stahlblech.
Kulissenfüllung aus Mineralwolle mit mind. 30
kg/m³ Raumgewicht. Rahmenende zum Schutz der
Kulissenfüllung umgefalzt. Mineralwolle nach DIN
4102, Baustoffklasse A2, nicht brennbar, mit
RAL-Gütezeichen, biolöslich im Sinne der TRGS
905 sowie EU-Richtlinie 97/69/EG. Mineralwolle
mit aufkaschiertem Glasseidengewebe vor Abrieb
durch strömende Luft bis max. 20 m/s
Luftgeschwindigkeit geschützt, inert gegenüber
Pilz- und Bakterienwachstum.
Kulisse erfüllt die Hygieneanforderungen der VDI
6022, der DIN 1946, Teil 2 und Teil 4 sowie der
VDI 3803. Einfügungsdämpfung,
Schallleistungspegel des Strömungsgeräusches
sowie Druckdifferenz gemessen nach EN ISO 7235.
Seitlich herausziehbare Geräteschalldämpfer
mittels handlichen Abstandshaltern
wartungsfreundlich ausgeführt. Ausführungen aus
Edelstahl oder mit Pulverbeschichtung möglich.

WRG - Kreuzstrom-Plattenwärmeübertrager
Wärmeübertrager zur Nutzung der im Luftstrom
enthaltenen sensiblen und latenten Wärme.
Abluft- und Außenluftstrom vollständig getrennt.
Luftführung entlang dünner und parallel
angeordneten, seewasserbeständigen Aluminiumplatten.
Ausführung als Kreuzstromwärmeübertrager mit
integriertem Bypass für Umgehung in der
Übergangszeit bzw. als Schutz vor Reifbildung.
Optional mit integrierter Umluftklappe.
Alle Plattenwärmeübertrager zusätzlich mit
Kondensatwanne, und bei Luftgeschwindigkeiten ab
2,5 m/s mit Tropfenabscheider vorgesehen.

EC-Ventilator
Einseitig saugender Hochleistungs-Radialventilator mit
rückwärts gekrümmten Schaufeln. Spezielle
Schaufelgestaltung für den Betrieb ohne
Spiralgehäuse. Sehr hohe Wirkungsgrade und
günstiges akustisches Verhalten, aufgebaut auf
einen elektrisch kommutierten Außenläufermotor
mit integrierter Elektronik. Komplette Einheit
statisch und dynamisch ausgewuchtet gemäß ISO
1940, Teil 1. Hygienischer Trennwandanschluss
(kein Flexstutzen).
EC-Außenläufermotor mit wartungsfreien
Kugellagern mit Langzeitschmierung. Optimierte
Motortechnik, Sanftanlauf und integrierte
Strombegrenzung. Erfüllt alle erforderlichen
EMV-Richtlinien und alle Anforderungen bezüglich
Netzrückwirkungen.

**02.1 RLT-Anlage Wetterfest 1 Foyer und Mensa**
RLT-Anlage Wetterfest 1 Foyer und Mensa

Technische Daten

Variante: Wetterfest
Isolierung min:  45 mm
Länge max:  8466 mm
Breite max:  2283 mm
Höhe max:  2244 (2320) mm
Gewicht max:  5007 kg
Grundrahmen min:  110 mm

Energieeffizienzlabel:  RLT A+
Energieeffizienzlabel:  Eurovent A+
Zuluft
Volumenstrom:  11500 m³/h
Externer Druck:  400 Pa
Luftgeschwindigkeit ca.:  1,6 m/s
Oberfläche (innen): pulverbeschichtet
ca. RAL 9016

Abluft
Volumenstrom: 11500 m³/h
Externer Druck: 400 Pa
Luftgeschwindigkeit ca.: 1,6  m/s
Oberfläche (innen): pulverbeschichtet
 ca. RAL 9016

Zuluftgerät
Ansaug-/Ausblaskammer ca.: 180 mm 135,6 kg
Volumenstrom:  11500 m³/h
Jalousieklappe
Variante:  pulverbeschichtet
Dichtheitsklasse:  4 (nach EN 1751)
Gewicht ca.:  98,5 kg
Klappenmaße (B x H) ca.:1x 1883 x 675 mm
Drehmoment:  15 Nm
Stutzen: Wetterschutzhaube
Material: Stahl verzinkt, pulverbeschichtet
Abmessungen (B x H) ca.: 1x 2189 x 918 mm

1x Kondensatwanne aus Edelstahl, Anschlussseite:
Bedienseite
1x Klappenstellantrieb, Position: bedienseitig,
Spannung: 24V AC/DC, Leistung: 4 VA, Drehmoment: 20 Nm,
Funktion: 0 - 10 V DC / stetige Ansteuerung

Wartungskammer: 630 mm
1x Revisionstür
1x Schauglas
1x LED-Beleuchtung 230V

Filter ca.:  710 mm 22,7 kg
Volumenstrom: 11500 m³/h
Variante:  Taschenfilter
Filterklasse (ISO 16890): ePM10-60%

Fraktionsabscheidegrad ePM1/2,5/10: 20/25/60%
Eurovent-Energieeffizienz B
Druckdifferenz A / E / D: 33 / 200 / 117 Pa
Luftgeschwindigkeit ca.: 1,7 m/s
Filterfläche min.:  31,3 m²
Taschenlänge:  600 mm
Anzahl:  3x 592 x 592 mm
  1x 592 x 287 mm
  3x 287 x 592 mm
Filterrahmen: pulverbeschichtet
Wartungsart: anströmseitig
2x Druckmessstelle
1x Zeigermanometer
1x Druckmessumformer ohne Display

Schalldämpfer ca.:  792 mm 92 kg
Volumenstrom:  11500 m³/h
Variante: Kulissen mit halbseitigem Kammerblech
Druckverlust max.:  16 Pa
Einfügedämpfung min.: 20 dB bei 250 Hz
Oberfläche: Glasgewebe
verzinkt
Kulissenlänge: 750 mm
NumberSplitters: 8 ausziehbar
Einfügedämpfung De:
63 125 250 500 1k  2k  4k  8k
 4  9  20  22  25  20 15  12 dB

Gehäusebauteil 2

WRG - Plattenwärmeübertrager ca.: 1766 mm 423 kg
Volumenstrom:  11500 m³/h
Variante:  Kreuzstrom
Bypass:  Bypass seitlich
Bypassbreite ca.: 198 mm
Drehmoment Bypass-Klappe: 13 Nm
Druckverlust (Zuluft):  207 Pa
Effizienzklasse: H1 (EN 13053 / 2020)
Energieeffizienz: 76,5 %
Betriebszustand: II I
Rückwärmzahl trocken:  78,9 %
Rückwärmzahl feucht:  83,3 %
Außenlufttemperatur:  -12 °C
Außenluftfeuchte:  90 %
Zulufttemperatur:  16,3 °C
Zuluftfeuchte:  10,6 %
Ablufttemperatur:  22 °C
Abluftfeuchte:  15 %
Fortlufttemperatur:  -5,9 °C
Fortluftfeuchte:  100 %
Leistung (trocken):  108,9 kW
2x Kondensatwanne aus Edelstahl, Anschlussseite:
Bedienseite
4x Revisionstür
1x Klappenstellantrieb, Spannung: 24V AC/DC, Leistung:
4 VA, Drehmoment: 20 Nm, Funktion: 0 - 10 V DC /
stetige Ansteuerung

Gehäusebauteil 3

Erhitzer ca.:  210 mm 34 kg
Volumenstrom:  11500 m³/h
Variante:  Cu / Al
Lamellenabstand:  2,5 mm
Luftgeschwindigkeit: 2,1 m/s
Druckverlust:  14 Pa
Leistung:  31 kW
Lufttemperatur (Eintritt): 12 °C
Luftfeuchte (Eintritt): 11,5 0,99% g/kg
Lufttemperatur (Austritt): 20 °C
Luftfeuchte (Austritt): 6,9  0,99% g/kg
Medium: Wasser
Mediumtemperatur (Eintritt): 60 °C
Mediumtemperatur (Austritt): 40 °C
WT-Volumen:  6,8 l
Mediumvolumenstrom: 1,36 m³/h
Druckverlust Medium: 16,7 kPa
Rohrreihen: 1
Anschlussrichtung: H-in Luftrichtung
Anschluss:  DN 20
1x Kabelverschraubung M 20
1x Frostschutzthermostat auf Wärmeübertragerrahmen
montiert

PWW-Regelgruppe ca.: 600 mm
Volumenstrom: 11500 m³/h
Wartungskammer: 500 mm
1x Revisionstür
1x Schauglas
1x LED-Beleuchtung 230V

2 x Ventilator:  461 mm 93,2 kg
Volumenstrom:  11500 m³/h
Variante:  Freirad mit EC-Motor
Ventilatorwand:  pulverbeschichtet

stat. Druckerhöhung: 954 Pa
Betriebsdrehzahl:  2396 1/min
Leistungsreserve:  13,6 %
el. Systemleistungsaufnahme max.: 4,4 kW
Systemwirkungsgrad (stat.): 69 %
SFP-Klasse / SFPv-Wert: SFP 3 / 1097  W/(m³/s)
Leistungsaufnahmeklasse: P1 (Pmref = 6,2kW)
k-Faktor: 180
Wirkdruck: 1020 Pa

Schallleistungspegel
1. Saugseitig LW,5 78 dB
2. Druckseitig LW 6 87 dB
 63 125 250 500 1 k 2 k  4 k 8 k
1. 71  73  78  78  72 69  67  66 dB
2. 76  79  89  85  83 79  74  71 dB

2x Motor
Nennleistung: 2x 2,5 kW
Nenndrehzahl: 2500 1/min
Nennspannung: 400 V
Netz: 3~ 400V 50Hz
Nennstromaufnahme: 2x 3,1 A
Wirkungsgrad-Klasse: IE5
Schutzart: IP55

Die Ventilatorauslegung erfolgt unter trockenen
Bedingungen.
4x Kabelverschraubung M 20
3x Druckmessstelle
2x Reparaturschalter lastseitig
1x Druckmessumformer ohne Display

Wartungskammer ca.: 383 mm
1x Revisionstür
1x Schauglas
1x LED-Beleuchtung 230V

Gehäusebauteil 4
Schalldämpfer: 1042 mm 110 kg
Volumenstrom: 11500 m³/h
Variante: Kulissen mit halbseitigem Kammerblech (MKA)
Druckverlust:  18 Pa
Einfügedämpfung: 24 dB bei 250 Hz
Oberfläche: Glasgewebe verzinkt
Kulissenlänge: 1000 mm
NumberSplitters: 7 ausziehbar
Einfügedämpfung De:
63 25 250 500 1k  2k  4k  8k
6 11  24  25  28  20  15  15 dB
Wartungskammer ca.: 571 mm
1x Revisionstür
1x Schauglas
1x LED-Beleuchtung 230V

Filter:  352 mm 38,3 kg
Volumenstrom: 11500 m³/h
Variante: Kompaktfilter
Typ: ePM1-85%
Filterklasse (ISO 16890): ePM1-85%
Fraktionsabscheidegrad ePM1/2,5/10: 85/90/95%
Eurovent-Energieeffizienz A
Druckdifferenz A / E / D: 56 / 300 / 178 Pa
Luftgeschwindigkeit: 1,7 m/s
Filterfläche min.: 81,2 m²
Taschenlänge: 292 mm
Anzahl: 3x 592 x 592 mm
  1x 592 x 287 mm
  3x 287 x 592 mm
Filterrahmen: pulverbeschichtet
Wartungsart: anströmseitig
2x Druckmessstelle
1x Zeigermanometer
1x Druckmessumformer ohne Display

Stutzen: Dämmstutzen
Material: Stahl verzinkt, unbeschichtet
Abmessungen (B x H): 1x 2189 x 918 mm

1x LüAR-Gitter

Abluftgerät
Gehäusebauteil 5
Ansaug-/Ausblaskammer: 0 mm 4,8 kg
Anschluss: links (ohne Klappe)
Volumenstrom 11500 m³/h
Jalousieklappe: ohne Klappe

Stutzen: Dämmstutzen
Material: Stahl verzinkt, unbeschichtet
Abmessungen (B x H): 1x 2189 x 918 mm

Wartungskammer: 708 mm
1x Revisionstür
1x Schauglas
1x LED-Beleuchtung 230V

Filter:  710 mm 22,7 kg
Volumenstrom: 11500 m³/h
Variante:  Taschenfilter
Filterklasse (ISO 16890): ePM10-60%
Fraktionsabscheidegrad ePM1/2,5/10: 20/25/60%
Eurovent-Energieeffizienz B
Druckdifferenz A / E / D: 33 / 200 / 117 Pa
Luftgeschwindigkeit: 1,7 m/s
Filterfläche min.: 31,3 m²
Taschenlänge: 600 mm
Anzahl: 3x 592 x 592 mm
  1x 592 x 287 mm
  3x 287 x 592 mm
Filterrahmen: pulverbeschichtet
Wartungsart: anströmseitig
2x Druckmessstelle
1x Zeigermanometer
1x Druckmessumformer ohne Display

Wartungskammer: 29 mm
1x Revisionspaneel ohne Griffe

Schalldämpfer: 1042 mm 110 kg
Volumenstrom: 11500 m³/h
Variante:  Kulissen mit halbseitigem Kammerblech
Druckverlust:  18 Pa
Einfügedämpfung: 24 dB bei 250 Hz
Oberfläche: Glasgewebe verzinkt
Kulissenlänge: 1000 mm
NumberSplitters: 7 ausziehbar
Einfügedämpfung De:
63 125 250 500 1k 2k 4k 8k
 6  11  24  25  28 20 15 15 dB

Gehäusebauteil 6
2 x Ventilator: 421 mm 107,2 kg
Volumenstrom: 11500 m³/h
Variante:  Freirad mit EC-Motor
Ventilatorwand: pulverbeschichtet
Betriebsdrehzahl: 1832 1/min
Leistungsreserve: 55%
el. Systemleistungsaufnahme max.: 3,8 kW
Systemwirkungsgrad (stat.):  63,2%
SFP-Klasse / SFPv-Wert: SFP 3 / 1069W/(m³/s)
k-Faktor: 197
Wirkdruck: 852 Pa

Schallleistungspegel
1. Saugseitig  LW5  79dB
2. Druckseitig LW6  86dB
 63 125  250 500  1 k  2 k 4 k 8 k
1. 81  78  81  78  72  71  67 64dB
2. 82  81  85  82  82  78  73 68dB

2x Motor
Nennleistung: 2x 2,9 kW
Nenndrehzahl: 2120 1/min
Nennspannung: 400 V
Netz: 3~ 400V 50Hz
Nennstromaufnahme: 2x 3,7 A
Wirkungsgrad-Klasse: IE5
Schutzart: IP55

Die Ventilatorauslegung erfolgt unter trockenen
Bedingungen.
4x Kabelverschraubung M 20
3x Druckmessstelle
2x Reparaturschalter lastseitig
1x Druckmessumformer ohne Display

Wartungskammer: 382 mm
1x Revisionstür
1x Schauglas
1x LED-Beleuchtung 230V

Schalldämpfer: 1072 mm 115 kg
Volumenstrom: 11500 m³/h
Variante: Kulissen mit halbseitigem Kammerblech
Druckverlust: 17 Pa
Einfügedämpfung: 26 dB bei 250 Hz
Oberfläche: Glasgewebe verzinkt
Kulissenlänge: 1000 mm
NumberSplitters: 8 ausziehbar
Einfügedämpfung De:
63 125 250 500 1k  2k  4k  8k
4  12  26  29  31 26  18  14dB
Wartungskammer: 286 mm
1x Revisionstür
1x Schauglas
1x LED-Beleuchtung 230V

Ansaug-/Ausblaskammer: 180 mm 85,3 kg
Anschluss: rechts (Klappe (innenliegend))
Volumenstrom: 11500 m³/h
Jalousieklappe
Variante: pulverbeschichtet
Dichtheitsklasse: 4 (nach EN 1751)
Gewicht: 66,5 kg
Klappenmaße (B x H): 1x 1896 x 675 mm
Drehmoment: 15 Nm

Stutzen: Dämmstutzen
Material: Stahl verzinkt, pulverbeschichtet
Abmessungen (B x H): 1x 2189 x 918 mm

Zubehör:
1x Klappenstellantrieb, Position: bedienseitig,
Spannung: 24V AC/DC, Leistung: 4 VA, Drehmoment: 20 Nm,
Funktion: 0 - 10 V DC / stetige Ansteuerung

Gerätezubehör
1x Lichtschalter am Gerät montiert
1x Klemmdose

Akustische Daten

Schallleistung Lw [dB]
LW  63  125  250  500  1k  2k  4k  8k LwA dB(A)
ODA 63  57  50  45  32  27  20  19  47
SUP 69  67  64  58  51  51  48  44  61
ETA  71  61  49  42  30  28  20  14  50
EHA 78  69  59  53  51  52  55  54  62

Abstrahlung Gehäuse Lw [dB]
63 125 250 500 1k 2k 4k 8k LwA [dB(A)]
70  72  65  54  51 47 39 26 61

Antriebsart: Drehzahlregelung
Wärmerückgewinnung: Plattenwärmetauscher
Rückwärmzahl:  79,1 %
Volumenstrom:  Zuluft 11500 m³/h
Abluft  11500 m³/h
Systemleistungsaufnahme: Zuluft 4.42 kW
Abluft  3.84 kW
SFPint:  Zuluft 382 W/(m³/s)
Abluft  380 W/(m³/s)
Gesamt  762 W/(m³/s)
Luftgeschwindigkeit: Zuluft 1,6 m/s
Abluft  1,6 m/s
Externer Druck:  Zuluft 400 Pa
  Abluft 400 Pa
st. Systemwirkungsgrad (Betriebszustand):
  Zuluft 69,0 %
  Abluft 63,2 %
Wirkungsgrad (EU-327): Zuluft 75,0 %
  Abluft 67,4 %
Abstrahlung Gehäuse: 61 dB(A)
Max. externe Leckluftrate: 1,62%
interne Leckluftrate max.: 1,13%

Folgende Nebenleistungen sind mit zu Kalkulieren:
-Gerät in Einzelteilen auf die Dachfläche liefern und
vor Ort auf dem Aufstellrahmen ausrichten
-Herstellen aller elektrischen Anschlüsse für
Ventilatoren,  Gerätebeleuchtung sowie der Bauteile
untereinander
-Maßnahmen zum Potentialausgleich
-Maßnahmen zur Schallentkopplung
-Siphon
-Transport- und Hebezeuge

Aufstellrahmen und Krantransport werden in gesonderter
Position vergütet

liefern und einschließlich aller Nebenleistungen in
vollständig betriebsbereiter Leistung fachgerecht
montieren

Angebotenes Fabrikat:

'...................................................'
vom Bieter auszufüllen

Angebotener Typ:

'...................................................'
vom Bieter auszufüllen
Menge: 1,000 Stk

**02.2 Aufstellrahmen für Zu- und Abluftgerät**
Aufstellrahmen für Zu- und Abluftgerät

 Montagesystem zur schonenden Aufstellung der zuvor
genannten Lüftungsanlage Foyer und Mensa auf einem
Flachdach. Bestehend aus Grundrahmen aus verzinktem
Stahl und Glasfaser verstärktem Kunststofffüßen zur
Lastverteilung inklusive Material zum Schutz der
Dachhaut.

Gerätedaten:
Abmessungen: 8466 x 2283 x 2320 mm
Gerätegesamtgewicht: 5300 kg

Systemdaten:
Material: verzinkter Stahl/ Glasfaserverstärkter
Kunststoff
Oberkante Rahmen: 290 - 595 mm
Resultierende Punktbelastung max: 20 kN/m²
Resultierende Flächenbelastung max: 2,0 kN/m²

liefern und montieren in betriebsfertiger Arbeit,
einschl. Befestigungsmaterial.
Menge: 1,000 Stk

**02.3 Inbetriebnahme durch den Hersteller**
Inbetriebnahme durch den Hersteller

Inbetriebnahme des vorgenannten Lüftungsgerätes.
Diese hat durch den Hersteller oder einer gleichwertig
Qualifizierten Person zu erfolgen.

Die Ersatzfilter für den Probebetrieb sind in den Preis
mit einzukalkulieren.
Menge: 1,000 Psch

**02.4 RLT-Anlage Wetterfest 2 Forum**
RLT-Anlage Wetterfest 2 Forum

Technische Daten

Variante:  Wetterfest
Isolierung min: 45 mm
Länge max. : 8165 mm
Breite max.:  2589 mm
Höhe max.:  2334 (2416) mm
Gewicht max.: 5592 kg
Grundrahmen: 200 mm

Energieeffizienzlabel: RLT A+
Energieeffizienzlabel: Eurovent A

Zuluft
Volumenstrom:  14300 m³/h
Externer Druck:  270 Pa
Luftgeschwindigkeit: 1,7 m/s
Oberfläche (innen): pulverbeschichtet
ca. RAL 9016

Abluft
Volumenstrom:  14300 m³/h
Externer Druck:  250 Pa
Luftgeschwindigkeit: 1,7  m/s
Oberfläche (innen): pulverbeschichtet
ca. RAL 9016

Zuluftgerät
Ansaug-/Ausblaskammer: 180 mm 124,1 kg
Anschluss: links (Klappe (innenliegend))
Volumenstrom: 14300 m³/h
Jalousieklappe
Variante: pulverbeschichtet
Druckverlust (geöffnet): 2 Pa
Dichtheitsklasse:  4 (nach EN 1751)
Gewicht:  115,5 kg
Klappenmaße (B x H): 1x 1883 x 675 mm
Drehmoment:  15 Nm

Stutzen:  Wetterschutzhaube
Material:  Stahl verzinkt, pulverbeschichtet
Abmessungen (B x H): 2x 1217,5 x 918 mm

2x Kondensatwanne aus Edelstahl, Anschlussseite:
Bedienseite/Rückseite
1x Klappenstellantrieb, Position: bedienseitig,
Spannung: 24V AC/DC, Leistung: 4 VA, Drehmoment: 20 Nm,
Funktion: 0 - 10 V DC / stetige Ansteuerung

Wartungskammer: 644 mm
1x Revisionstür
1x Schauglas
1x LED-Beleuchtung 230V

Filter: 710 mm 26,8 kg
Volumenstrom: 14300 m³/h
Variante:  Taschenfilter
Filterklasse (ISO 16890): ePM1-60%
Fraktionsabscheidegrad ePM1/2,5/10: 60/70/90%
Eurovent-Energieeffizienz A
Druckdifferenz A / E / D: 48 / 200 / 124Pa
Luftgeschwindigkeit:  1,8 m/s
Filterfläche:  43,6 m²
Taschenlänge:  600 mm
Anzahl: 4x 592 x 592 mm
  4x 287 x 592 mm
Filterrahmen: pulverbeschichtet
Wartungsart: anströmseitig
2x Druckmessstelle
1x Zeigermanometer
1x Druckmessumformer ohne Display

Wartungskammer: 29 mm
1x Revisionspaneel ohne Griffe

Schalldämpfer: 792 mm 101 kg
Volumenstrom: 14300 m³/h
Variante: Kulissen mit halbseitigem Kammerblech
Druckverlust:  20 Pa
Einfügedämpfung: 19 dB bei 250 Hz
Oberfläche: Glasgewebe verzinkt
Kulissenlänge: 750 mm
NumberSplitters: 8 ausziehbar
Einfügedämpfung De:
63 125 250 500  1k  2k  4k  8k
4  8  19  20  23  17  13  14 dB

Gehäusebauteil 2
WRG - Plattenwärmeübertrager: 1799 mm 446,4 kg
Volumenstrom: 14300 m³/h
Variante:  Kreuzstrom
Bypass:  mit Bypass
Bypassbreite: 270 mm
Drehmoment Bypass-Klappe: 15 Nm
Druckverlust (Zuluft): 186 Pa
Effizienzklasse:  H2 (EN 13053 / 2020)
Energieeffizienz:  72,4 %
Betriebszustand:  II I
Rückwärmzahl trocken: 74,9 %
Rückwärmzahl feucht: 76 %
Außenlufttemperatur: -12 °C
Außenluftfeuchte:  90 %
Zulufttemperatur:  13,8 °C
Zuluftfeuchte:  12,1 %
Ablufttemperatur:  22 °C
Abluftfeuchte:  15 %
Fortlufttemperatur:  -3,8 °C
Fortluftfeuchte:  91,1 %
Leistung (trocken):  123,6 kW
4x Kondensatwanne aus Edelstahl, Anschlussseite:
Rückseite
4x Revisionstür
1x Klappenstellantrieb, Spannung: 24V AC/DC, Leistung:
4 VA, Drehmoment: 20 Nm, Funktion: 0 - 10 V DC /
stetige Ansteuerung

Gehäusebauteil 3
Erhitzer:  210 mm 37 kg
Volumenstrom:  14300 m³/h
Variante:  Cu / Al
Lamellenabstand:  2,5 mm
Luftgeschwindigkeit: 2,2 m/s
Druckverlust:  16 Pa
Leistung:  38,6 kW
Lufttemperatur (Eintritt): 12 °C
Luftfeuchte (Eintritt): 11,5 0,99%g/kg
Lufttemperatur (Austritt): 20°C
Luftfeuchte (Austritt): 6,9  0,99%g/kg
Medium:  Wasser
Mediumtemperatur (Eintritt): 60 °C
Mediumtemperatur (Austritt): 40 °C
WT-Volumen:  7,7 l
Mediumvolumenstrom: 1,69 m³/h
Druckverlust Medium: 10 kPa
Rohrreihen: 1
Anschlussrichtung: H-in Luftrichtung
Anschluss: DN 20
1x Kabelverschraubung M 20
1x Frostschutzthermostat auf Wärmeübertragerrahmen
montiert

LK für baus. PWW-Regelgruppe: 500 mm
Volumenstrom:  14300 m³/h
Wartungskammer:  500 mm
1x Revisionstür
1x Schauglas
1x LED-Beleuchtung 230V

2 x Ventilator: 553 mm 189,2 kg
Volumenstrom: 14300 m³/h
Variante: Freirad mit PM-Motor
Ventilatorwand: pulverbeschichtet

stat. Druckerhöhung: 846 Pa
Betriebsdrehzahl:  1801 1/min
Leistungsreserve:  94,6 %
el. Systemleistungsaufnahme: 4,9 kW
Systemwirkungsgrad (stat.): 68 %
SFP-Klasse / SFPv-Wert: SFP 1 / 957  W/(m³/s)
Leistungsaufnahmeklasse: P1 (Pmref = 6,8kW)
k-Faktor: 245
Wirkdruck: 852 Pa

Schallleistungspegel
1. Saugseitig LW,5  81 dB
2. Druckseitig LW6  86 dB
 63 125  250 500  1k  2k  4k  8k
1. 73  79  81  75  73  74  73  68dB
2. 73  76  80  79  79  80  80  71dB

2x Motor
Nennleistung: 2x 4,3 kW
Nenndrehzahl: 1700 1/min
Nennspannung: 400 V
Netz: 3~ 400V 50Hz
Nennstromaufnahme: 2x 10 A
Wirkungsgrad-Klasse: IE4
Schutzart: IP55

Die Ventilatorauslegung erfolgt unter trockenen
Bedingungen.
Bauraumeinflüsse sind in der Auslegung berücksichtigt.
2x Kabelverschraubung M 20
3x Druckmessstelle
2x Reparaturschalter lastseitig
1x Druckmessumformer ohne Display

Ringmessleitung
integrierte Steuerelektronik

Wartungskammer: 364 mm
1x Revisionstür
1x Schauglas
1x LED-Beleuchtung 230V

Gehäusebauteil 4
Schalldämpfer: 792 mm 115 kg
Volumenstrom: 14300 m³/h
Variante: Kulissen mit halbseitigem Kammerblech
Druckverlust: 49 Pa
Einfügedämpfung: 26dB bei 250 Hz
Oberfläche: Glasgewebe verzinkt
Kulissenlänge: 750 mm
NumberSplitters: 10 ausziehbar
Einfügedämpfung De:
63 125 250 500 1k 2k 4k 8k
5  11  26  30  33 30 22 16dB
Wartungskammer: 500 mm
1x Revisionstür
1x Schauglas
1x LED-Beleuchtung 230V

Filter: 352 mm 45,2 kg
Volumenstrom: 14300 m³/h
Variante: Kompaktfilter
Filterklasse (ISO 16890): ePM1-85%
Fraktionsabscheidegrad ePM1/2,5/10: 85/90/95 %
Eurovent-Energieeffizienz A
Druckdifferenz A / E / D: 59 / 300 / 179Pa
Luftgeschwindigkeit: 1,8m/s
Filterfläche min.: 98 m²
Taschenlänge: 292 mm
Anzahl:  4x 592 x 592 mm
  4x 287 x 592 mm
Filterrahmen: pulverbeschichtet
Wartungsart: anströmseitig
2x Druckmessstelle
1x Zeigermanometer
1x Druckmessumformer ohne Display

Ansaug-/Ausblaskammer:  13,1 kg
Anschluss: rechts (ohne Klappe)
Volumenstrom 14300 m³/h
Jalousieklappe: ohne Klappe
Stutzen: Dämmstutzen
Material: Stahl verzinkt, unbeschichtet
Abmessungen (B x H): 1x 2495 x 918 mm
1x LüAR-Gitter

Abluftgerät
Gehäusebauteil 5
Ansaug-/Ausblaskammer: 0 mm 4,8 kg
Anschluss: rechts (ohne Klappe)
Volumenstrom 14300 m³/h
Stutzen:  Dämmstutzen
Material:  Stahl verzinkt, unbeschichtet
Abmessungen (B x H): 1x 2495 x 918 mm

Wartungskammer: 864 mm
1x Revisionstür
1x Schauglas
1x LED-Beleuchtung 230V

Filter: 710 mm 26,8 kg
Volumenstrom: 14300 m³/h
Variante: Taschenfilter
Filterklasse (ISO 16890): ePM10-60%
Fraktionsabscheidegrad ePM1/2,5/10: 20/25/60%
Eurovent-Energieeffizienz B
Druckdifferenz A / E / D: 35 / 200 / 118Pa
Luftgeschwindigkeit: 1,8 m/s
Filterfläche:  34,8 m²
Taschenlänge: 600 mm
Anzahl:  4x 592 x 592 mm
  4x 592 x 287 mm
Filterrahmen: pulverbeschichtet
Wartungsart: anströmseitig
2x Druckmessstelle
1x Zeigermanometer
1x Druckmessumformer ohne Display

Wartungskammer: 29 mm
1x Revisionspaneel ohne Griffe

Schalldämpfer: 792 mm 115 kg
Volumenstrom: 14300 m³/h
Variante: Kulissen mit halbseitigem Kammerblech
Druckverlust:  49 Pa
Einfügedämpfung: 26 dB bei 250 Hz
Oberfläche: Glasgewebe verzinkt
Kulissenlänge: 750 mm
NumberSplitters: 10 ausziehbar
Einfügedämpfung De:
63 125 250 500 1k 2k 4k 8k
5  11  26  30  33 30 22 16 dB

Gehäusebauteil 6
2 x Ventilator: 553 mm 161,2 kg
Volumenstrom: 14300 m³/h
Variante:  Freirad mit PM-Motor
Ventilatorwand: pulverbeschichtet

stat. Druckerhöhung: 660 Pa
Betriebsdrehzahl:  1663 1/min
Leistungsreserve:  62,8 %
el. Systemleistungsaufnahme: 3,9 kW
Systemwirkungsgrad (stat.): 66,8 %
SFP-Klasse / SFPv-Wert: SFP 2 / 866  W/(m³/s)
Leistungsaufnahmeklasse: P1 (Pmref = 5,4kW)
k-Faktor: 245
Wirkdruck: 852 Pa

Schallleistungspegel
1. Saugseitig LW5  79 dB
2. Druckseitig LW6  84 dB
 63 125 250 500 1k  2k 4k 8k
1. 71  77  79  73  71  72 71 66 dB
2. 71  74  78  77  77  78 78 69 dB

2x Motor
Nennleistung: 2x 2,8 kW
Nenndrehzahl: 1900 1/min
Nennspannung: 400 V
Netz: 3~ 400V 50Hz
Nennstromaufnahme: 2x 7 A
Wirkungsgrad-Klasse: IE4
Schutzart: IP55

Die Ventilatorauslegung erfolgt unter trockenen
Bedingungen.
Bauraumeinflüsse sind in der Auslegung berücksichtigt.
2x Kabelverschraubung M 20
3x Druckmessstelle
2x Reparaturschalter lastseitig
1x Druckmessumformer ohne Display

Ringmessleitung
integrierte Steuerelektronik

Wartungskammer: 264 mm
1x Revisionstür
1x Schauglas
1x LED-Beleuchtung 230V

Schalldämpfer: 1072 mm 143 kg
Volumenstrom: 14300 m³/h
Variante: Kulissen mit halbseitigem Kammerblech
Druckverlust: 52 Pa
Einfügedämpfung: 32 dB bei 250 Hz
Oberfläche: Glasgewebe verzinkt
Kulissenlänge: 1000 mm
NumberSplitters: 10 ausziehbar
Einfügedämpfung De:
63 125 250 500 1k 2k 4k 8k
6 16  32  39  41 39 26 19 dB
Wartungskammer: 286 mm
1x Revisionstür
1x Schauglas
1x LED-Beleuchtung 230V

Ansaug-/Ausblaskammer: 180 mm 74,2 kg
Anschluss: links (Klappe (innenliegend))
Volumenstrom: 14300 m³/h
Jalousieklappe:
Variante: pulverbeschichtet
Druckverlust (geöffnet): 1 Pa
Dichtheitsklasse: 4 (nach EN 1751)
Gewicht:  74,2 kg
Klappenmaße (B x H): 1x 2202 x 675mm
Drehmoment:  15 Nm

Stutzen: Dämmstutzen
Material: Stahl verzinkt, pulverbeschichtet
Abmessungen (B x H): 1x 2495 x 918mm

1x Klappenstellantrieb, Position: bedienseitig,
Spannung: 24V AC/DC, Leistung: 4 VA, Drehmoment: 20 Nm,
Funktion: 0 - 10 V DC / stetige Ansteuerung
1x Lichtschalter am Gerät montiert
1x Klemmdose

Akustische Daten
Schallleistung
Lw [dB] 63 125 250 500 1k 2k 4k 8k LwA [dB(A)]
ODA  65  65  54  44  34  33  22 12  52
SUP  68  65  54  49  44  42  48  43  55
ETA  63  60  49  42  35  27  22  19  48
EHA  66  59  51  46 43  42  52  50  56

Abstrahlung Gehäuse
Lw [dB] 63 125 250 500 1k 2k 4k 8k LwA [dB(A)]
  64  71  60  49  48 48 44 27  58

Antriebsart: Drehzahlregelung
Wärmerückgewinnung:  Plattenwärmetauscher
Rückwärmzahl:  74,9 %
Volumenstrom:  Zuluft 14300 m³/h
  Abluft 14300 m³/h
Systemleistungsaufnahme: Zuluft 4.94 kW
  Abluft 3.92 kW
SFPint:  Zuluft 343 W/(m³/s)
  Abluft 330 W/(m³/s)
  Gesamt 674 W/(m³/s)
Luftgeschwindigkeit: Zuluft 1,7 m/s
  Abluft 1,7 m/s
Externer Druck:  Zuluft 270 Pa
  Abluft 250 Pa
st. Systemwirkungsgrad (Betriebszustand): Zuluft 68,0 %
  Abluft 66,8 %
Wirkungsgrad (EU-327): Zuluft 72,0 %
  Abluft 71,7 %
Abstrahlung Gehäuse: 58 dB(A)
Max. externe Leckluftrate: 1,40%
interne Leckluftrate: 1,06%
Energieeinstufung der Filter: Zuluft A
(Eurovent-Energieeffizienz)
Abluft B (Eurovent-Energieeffizienz)

Folgende Nebenleistungen sind mit zu Kalkulieren:
-Gerät in Einzelteilen auf die Dachfläche liefern und
vor Ort auf dem Aufstellrahmen ausrichten
-Herstellen aller elektrischen Anschlüsse für
Ventilatoren,  Gerätebeleuchtung sowie der Bauteile
untereinander
-Maßnahmen zum Potentialausgleich
-Maßnahmen zur Schallentkopplung
-Siphon
-Transport- und Hebezeuge

Der Krantransport wird in gesonderter Position vergütet

liefern und einschließlich aller Nebenleistungen in
vollständig betriebsbereiter Leistung fachgerecht
montieren

Angebotenes Fabrikat:

'...................................................'
vom Bieter auszufüllen

Angebotener Typ:

'...................................................'
vom Bieter auszufüllen
Menge: 1,000 Stk

**02.5 Inbetriebnahme durch den Hersteller**
Inbetriebnahme durch den Hersteller

Inbetriebnahme des zuvor vorgenannten Lüftungsgerätes.
Diese hat durch den Hersteller oder einer gleichwertig
Qualifizierten Person zu erfolgen.

Die Ersatzfilter für den Probebetrieb sind in den Preis
mit einzukalkulieren.
Menge: 1,000 Psch

**02.6 RLT-Anlage Wetterfest 4 Erweiterung**
RLT-Anlage Wetterfest 4 Erweiterung

Variante:  Wetterfest
Isolierung:  45 mm
Länge max.:  7144 mm
Breite max.:  920 mm
Höhe max.:  1488 (1540) mm
Gewicht max.: 1817 kg
Grundrahmen min.: 110 mm

Energieeffizienzlabel: Eurovent A
Zuluft
Volumenstrom: 3500 m³/h
Externer Druck: 400 Pa
Interner Druck: 574 Pa
Luftgeschwindigkeit: 1,9 m/s
Oberfläche (innen): pulverbeschichtet

Abluft
Volumenstrom: 3500 m³/h
Externer Druck: 400 Pa
Oberfläche (innen): pulverbeschichtet

Zuluftgerät
Ansaug-/Ausblaskammer: 120 mm 22 kg
Anschluss: rechts (Klappe (innenliegend))
Volumenstrom: 3500 m³/h
Jalousieklappe:
Variante:  Aluminium
Druckverlust (geöffnet): 7 Pa
Dichtheitsklasse: 4 (nach EN 1751)
Gewicht max.: 13,8 kg
Klappenmaße (B x H): 1x 533 x 300mm
Drehmoment: 10 Nm

Stutzen:  Dämmstutzen
Material:  Stahl verzinkt, unbeschichtet
Abmessungen (B x H): 1x 826 x 542mm

Kondensatwanne aus Edelstahl, Anschlussseite:
Bedienseite
Klappenstellantrieb, Position: bedienseitig, Spannung:
24V AC/DC, Leistung: 4 VA, Drehmoment: 10 Nm, Funktion:
0 - 10 V DC / stetige Ansteuerung

Wartungskammer: 563 mm 0 kg
Filter:  740 mm 4,1 kg
Volumenstrom: 3500 m³/h
Variante:  Taschenfilter
Filterklasse (ISO 16890): ePM10-60%
Fraktionsabscheidegrad  ePM1/2,5/10: 20/25/60%
Eurovent-Energieeffizienz B
Druckdifferenz A / E / D: 61 / 200 / 131Pa
Luftgeschwindigkeit: 2,6 m/s
Filterfläche min.: 5,9 m²
Taschenlänge: 600 mm
Anzahl:  1x 592 x 592 mm
Filterrahmen: pulverbeschichtet
Wartungsart: ausziehbar
2x Druckmessstelle
1x Zeigermanometer
1x Druckmessumformer ohne Display

Wartungskammer: 29 mm
1x Revisionstür

Schalldämpfer: 792 mm 19 kg
Volumenstrom: 3500 m³/h
Variante:  Kulissen als Absorber
Druckverlust: 23 Pa
Einfügedämpfung: 16 dB bei 250 Hz
Oberfläche:  Glasgewebe verzinkt
Kulissenlänge: 750 mm
NumberSplitters: 2 ausziehbar
Einfügedämpfung De:
63 125 250 500 1k 2k  4k 8k
 3  8  16  25  31 29 19 14 dB

WRG - Plattenwärmeübertrager: 1271 mm 82 kg
Volumenstrom:  3500 m³/h
Variante:  Kreuzstrom
Bypass:  Bypass seitlich
Bypassbreite:  94 mm
Drehmoment Bypass-Klappe: 9 Nm
Druckverlust (Zuluft):  199 Pa
Effizienzklasse: H2 (EN 13053 / 2020)
Energieeffizienz:  71 %
Betriebszustand:  II I
Rückwärmzahl trocken:  73,1 %
Rückwärmzahl feucht:  76,5 %
Außenlufttemperatur:  -12 °C
Außenluftfeuchte:  90 %
Zulufttemperatur:  14 °C
Zuluftfeuchte:  12,3 %
Ablufttemperatur:  22 °C
Abluftfeuchte:  15 %
Fortlufttemperatur:  -3,9 °C
Fortluftfeuchte:  90 %
Leistung (trocken):  30,5 kW

2x Kondensatwanne aus Edelstahl, Anschlussseite:
Bedienseite
4x Revisionstür
1x Klappenstellantrieb, Spannung: 24V AC/DC,
Leistung: 4 VA, Drehmoment: 10 Nm, Funktion: 0 - 10 V
DC / stetige Ansteuerung

Erhitzer:  210 mm 12 kg
Volumenstrom: 3500 m³/h
Variante:  Cu / Al
Lamellenabstand: 2,5 mm
Luftgeschwindigkeit: 3,4 m/s
Druckverlust: 50 Pa
Leistung:  9,4 kW
Lufttemperatur (Eintritt): 12 °C
Luftfeuchte (Eintritt): 11,5 0,99 % g/kg
Lufttemperatur (Austritt): 20 °C
Luftfeuchte (Austritt): 6,9 0,99 % g/kg
Medium:  Wasser
Mediumtemperatur (Eintritt): 60 °C
Mediumtemperatur (Austritt): 40 °C
WT-Volumen: 2,2 l
Mediumvolumenstrom: 0,41 m³/h
Druckverlust Medium: 3,4 kPa
Rohrreihen: 1
Anschlussrichtung: H-in Luftrichtung
Anschluss:  DN 15
1x Kabelverschraubung M 20
1x Frostschutzthermostat auf
Wärmeübertragerrahmen montiert

Wartungskammer: 550 mm
1x  Revisionstür

Ventilator:  383 mm 28 kg
Volumenstrom: 3500 m³/h
Variante:  Freirad mit EC-Motor
Ventilatorwand: pulverbeschichtet
stat. Druckerhöhung: 974 Pa
Betriebsdrehzahl: 3064 1/min
Leistungsreserve: 76 %
el. Systemleistungsaufnahme max.: 1,4 kW
Systemwirkungsgrad (stat.): 66,3 %
SFP-Klasse / SFPv-Wert: SFP 3 / 1288  W/(m³/s)
Leistungsaufnahmeklasse: P1 (Pmref = 2,1kW)
k-Faktor: 106
Wirkdruck: 1090 Pa

Schallleistungspegel
1. Saugseitig LW,5  73 dB
2. Druckseitig LW 6  83 dB
  63 125 250 500 1k  2k  4k  8k
1.  70  64  74  71  66  64  61  59 dB
2.  73  69  79  76  77  77  74  71 dB

Motor
Nennleistung: 2,4 kW
Nenndrehzahl: 3700 1/min
Nennspannung: 400 V
Netz:  3~ 400V 50Hz
Nennstromaufnahme: 3 A
Wirkungsgrad-Klasse: IE5
Schutzart: IP55

Die Ventilatorauslegung erfolgt unter trockenen
Bedingungen.
2x Kabelverschraubung M 20
3x Druckmessstelle
1x Reparaturschalter lastseitig
1x Druckmessumformer ohne Display

Wartungskammer: 306 mm

1x Revisionstür

Schalldämpfer: 1072 mm 31 kg
Volumenstrom: 3500 m³/h
Variante: Kulissen mit halbseitigem Kammerblech
Druckverlust: 24 Pa
Einfügedämpfung: 25 dB bei 250 Hz
Oberfläche:  Glasgewebe verzinkt
Kulissenlänge: 1000 mm
NumberSplitters: 3 ausziehbar
Einfügedämpfung De:
63 125  250  500  1k  2k  4k  8k
 4  12  25  29  31  26  17  14 dB
Wartungskammer: 576 mm
1x Revisionstür
Filter:  352 mm 6,9 kg
Volumenstrom: 3500 m³/h
Variante:  Kompaktfilter
Filterklasse (ISO 16890): ePM1-60%
Fraktionsabscheidegrad  ePM1/2,5/10:60/70/90%
Eurovent-Energieeffizienz A
Druckdifferenz A / E / D: 80 / 200 / 140 Pa
Luftgeschwindigkeit: 2,6 m/s
Filterfläche:  16,8 m²
Taschenlänge: 292 mm
Anzahl:  1x 592 x 592 mm
Filterrahmen: pulverbeschichtet
Wartungsart: anströmseitig
2x  Druckmessstelle
1x  Zeigermanometer
1x  Druckmessumformer ohne Display

Ansaug-/Ausblaskammer: 4,4 kg
Anschluss: links (ohne Klappe)
Volumenstrom 3500 m³/h
Jalousieklappe: ohne Klappe

Stutzen:  Dämmstutzen
Material:  Stahl verzinkt, unbeschichtet
Abmessungen (B x H): 1x 826 x 542 mm
1x LüAR-Gitter

Abluftgerät
Gehäusebauteil 3
Ansaug-/Ausblaskammer: 4,8 kg
Anschluss: links (ohne Klappe)
Volumenstrom 3500 m³/h
Jalousieklappe: ohne Klappe

Stutzen:  Dämmstutzen
Material:  Stahl verzinkt, unbeschichtet
Abmessungen (B x H): 1x 826 x 542 mm

Wartungskammer: 831 mm
1x  Revisionstür

Filter:  710 mm 4,1 kg
Volumenstrom: 3500 m³/h
Variante:  Taschenfilter
Filterklasse (ISO 16890): ePM10-60%
Fraktionsabscheidegrad  ePM1/2,5/10:  20/25/60%
Eurovent-EnergieeffizienzB
Druckdifferenz A / E / D: 61 / 200 / 131Pa
Luftgeschwindigkeit: 2,6 m/s
Filterfläche:  5,9 m²
Taschenlänge: 600 mm
Anzahl:  1x 592 x 592 mm
Filterrahmen: pulverbeschichtet
Wartungsart: anströmseitig
2x  Druckmessstelle
1x  Zeigermanometer
1x  Druckmessumformer ohne Display

Wartungskammer: 14 mm
1x Revisionstür

Schalldämpfer: 822 mm 19 kg
Volumenstrom: 3500 m³/h
Variante:  Kulissen als Absorber
Druckverlust: 23 Pa
Einfügedämpfung: 16 dB bei 250 Hz
Oberfläche:  Glasgewebe verzinkt
Kulissenlänge: 750 mm
NumberSplitters: 2 ausziehbar
Einfügedämpfung De:
63  125  250  500  1k  2k  4k  8 k
 3  8  16  25  31  29 19  14 dB
LK für baus. PWW-Regelgruppe: 1072 mm
Volumenstrom: 3500 m³/h

2 x Ventilator: 322 mm 32 kg
Volumenstrom: 3500 m³/h
Variante:  Freirad mit EC-Motor
Ventilatorwand: pulverbeschichtet

stat. Druckerhöhung: 783 Pa
Betriebsdrehzahl: 3350 1/min
Leistungsreserve: 38,1 %
el. Systemleistungsaufnahme: 1,2 kW
Systemwirkungsgrad (stat.): 64,3 %
SFP-Klasse / SFPv-Wert: SFP 3 / 1110  W/(m³/s)
Leistungsaufnahmeklasse: P1 (Pmref = 1,8kW)
k-Faktor: 67
Wirkdruck: 682 Pa

Schallleistungspegel
1. Saugseitig LW,5 73 dB
2. Druckseitig LW 6 81 dB
  63  125  250  500  1k  2k  4k  8k
1.  66  58  74  69  69  63  61  60 dB
2.  70  64  79  73  76  74  69  67 dB

2x Motor
Nennleistung: 2x 0,8 kW
Nenndrehzahl: 3730 1/min
Nennspannung: 230 V
Netz:  1~ 230V 50Hz
Nennstromaufnahme: 2x 2,9 A
Wirkungsgrad-Klasse: IE4
Schutzart: IP54

Die Ventilatorauslegung erfolgt unter trockenen
Bedingungen.
Bauraumeinflüsse sind in der Auslegung berücksichtigt.
4x Kabelverschraubung M 20
3x Druckmessstelle
2x Reparaturschalter lastseitig
1x Druckmessumformer ohne Display

Wartungskammer: 434 mm 0 kg
1x Revisionstür

Schalldämpfer: 1072 mm 31 kg
Volumenstrom: 3500 m³/h
Variante: Kulissen mit halbseitigem Kammerblech
Druckverlust: 24 Pa
Einfügedämpfung: 25 dB bei 250 Hz
Oberfläche:  Glasgewebe verzinkt
Kulissenlänge: 1000 mm
NumberSplitters: 3 ausziehbar
Einfügedämpfung De:
63  125  250  500  1k  2k  4k  8k
 4  12  25  29  31 26  17  14 dB
Wartungskammer: 296 mm
1x Revisionstür

Ansaug-/Ausblaskammer: 120 mm 20,8 kg
Anschluss:  rechts (Klappe (innenliegend))
Volumenstrom: 3500 m³/h
Variante:  Aluminium
Druckverlust (geöffnet): 7 Pa
Dichtheitsklasse: 4 (nach EN 1751)
Gewicht:  13,8 kg
Klappenmaße (B x H): 1x 533 x 300mm
Drehmoment: 10 Nm

Stutzen: Dämmstutzen
Material: Stahl verzinkt, unbeschichtet
Abmessungen (B x H): 1x 826 x 542mm

1x Klappenstellantrieb, Position: bedienseitig,
Spannung: 24V AC/DC, Leistung: 4 VA, Drehmoment: 10 Nm,
Funktion: 0 - 10 V DC / stetige Ansteuerung

Akustische Daten max.:

Schallleistung Lw [dB]
63  125  250  500  1k  2k  4k  8k  LwA [dB(A)]
Zuluftgerät Eintritt (ODA)
64  51  52  38  24  18  17  17  46
Zuluftgerät Austritt (SUP)
69  56  53  45  42  42  46  43  53
Abluftgerät Eintritt (ETA)
60  46  52  36  27  18  17  18  45
Abluftgerät Austritt (EHA)
66  52  54  45  46  48  52  53  57
Abstrahlung Gehäuse Lw [dB]
63  125  250  500  1k  2k  4k  8k  LwA [dB(A)]
64  60  60  48  48  45  39  27  55 Gesamt

Technische Angaben gemäß EU-Verordnung (ErP)
Das Gerät erfüllt die Ökodesign-Richtlinie 2018.

Antriebsart:  Drehzahlregelung
Wärmerückgewinnung: Plattenwärmetauscher
Rückwärmzahl: 73,5 %
Volumenstrom: Zuluft 3500 m³/h Abluft 3500 m³/h
Systemleistungsaufnahme:
  Zuluft 1.43 kW Abluft 1.19 kW
SFPint:  Zuluft 420 W/(m³/s) Abluft 405 W/(m³/s)
Gesamt 826 W/(m³/s)
Luftgeschwindigkeit: Zuluft 1,9 m/s Abluft 1,9 m/s
Externer Druck: Zuluft 400 Pa Abluft 400 Pa
interner Druckverlust von Lüftungsbauteilen:
Zuluft 279Pa  Abluft 260 Pa
st. Systemwirkungsgrad (Betriebszustand):
Zuluft 66,3 %  Abluft 64,3 %
Wirkungsgrad (EU-327): Zuluft 74,3 % Abluft 74,1 %
Abstrahlung Gehäuse: 55 dB(A)
Max. externe Leckluftrate: 1,56%
interne Leckluftrate: 0,95%
Energieeinstufung der Filter: Zuluft A
(Eurovent-Energieeffizienz)
Abluft B (Eurovent-Energieeffizienz)

Folgende Nebenleistungen sind mit zu Kalkulieren:
-Gerät in Einzelteilen auf die Dachfläche liefern und
vor Ort auf dem Aufstellrahmen ausrichten
-Herstellen aller elektrischen Anschlüsse für
Ventilatoren,  Gerätebeleuchtung sowie der Bauteile
untereinander
-Maßnahmen zum Potentialausgleich
-Maßnahmen zur Schallentkopplung
-Siphon
-Transport- und Hebezeuge

Aufstellrahmen und Krantransport werden in gesonderter
Position vergütet

liefern und einschließlich aller Nebenleistungen in
vollständig betriebsbereiter Leistung fachgerecht
montieren

Angebotenes Fabrikat:

'...................................................'
vom Bieter auszufüllen

Angebotener Typ:

'...................................................'
vom Bieter auszufüllen
Menge: 1,000 Stk

**02.7 Aufstellrahmen für Zu- und Abluftgerät**
Aufstellrahmen für Zu- und Abluftgerät

 Montagesystem zur schonenden Aufstellung der zuvor
genannten Lüftungsanlage Anlage 4 Erweiterung auf einem
Flachdach. Bestehend aus Grundrahmen aus verzinktem
Stahl und Glasfaser verstärktem Kunststofffüßen zur
Lastverteilung inklusive Material zum Schutz der
Dachhaut.

Gerätedaten:
Abmessungen: 7144 x 920 x 1540 mm
Gerätegesamtgewicht: 2100 kg

Systemdaten:
Material: verzinkter Stahl/ Glasfaserverstärkter
Kunststoff
Oberkante Rahmen: 290 - 595 mm
Resultierende Punktbelastung max: 20 kN/m²
Resultierende Flächenbelastung max: 2,0 kN/m²

liefern und montieren in betriebsfertiger Arbeit,
einschl. Befestigungsmaterial.
Menge: 1,000 Stk

**02.8 Inbetriebnahme durch den Hersteller**
Inbetriebnahme durch den Hersteller

Inbetriebnahme des zuvor vorgenannten Lüftungsgerätes.
Diese hat durch den Hersteller oder einer gleichwertig
Qualifizierten Person zu erfolgen.

Die Ersatzfilter für den Probebetrieb sind in den Preis
mit einzukalkulieren.
Menge: 1,000 Psch

*Hinweis*

**02.9 Dachradialventilator 400m³/h**
Dachradialventilator 400m³/h

Korrosionsbeständiger Kunststoff-Dachradialventilator
mit Gehäuse in rotationsgesinterter Ausführung aus PEs,
einseitig saugend, Splitterschutz gemäß UVV als
kunststoffbeschichtetes Drahtgeflecht. Das Fördermedium
wird bei senkrechter Montage gemäß den Anforderungen
für belastete Abluft vertikal ausgeblasen, alle dem
Abluftmedium ausgesetzten Teile bestehen aus Kunststoff
bzw. sind kunststoffummantelt.
Laufrad mit rückwärts gekrümmten Schaufeln in
gespritzter Ausführung.
Einschließlich innenliegendem Motor, gegen das
Fördermedium gekapselt, und außen aufgebautem
Reparaturschalter.
Die erforderliche Fremdbelüftung für den Motor
erfolgt über nach außen geführte Rohrverbindungen.

Gehäuse-Werkstoff  :  PEs
Laufrad-Werkstoff  :  PPs
Einbaulage  :  Vertikal
Ansaugdurchmesser  :  160 mm
Fördermedium  :  Luft
Umgebungsdruck  :  101,325 kPa
Medientemperatur  :  20 °C
Saugseitige Mediendichte  :  1,201 kg/m³

Volumenstrom  :  400 m³/h
Gesamtdruckdifferenz  :  421 Pa
Statische Druckdifferenz  :  400 Pa
Betriebsdrehzahl  :  1989 1/min
max. zul. Drehzahl des Laufrades  :  4826 1/min
zul. Temperaturbereich  :  0 / 40 °C
Regelungsart (bauseits)  :  -
Betriebsfrequenz  :  52,6 Hz
Einströmgeschwindigkeit  :  6 m/s
Umfangsgeschwindigkeit  :  28,8 m/s
Schalldruckpegel Lp8A (1 m)  :  64 dB(A)
Schalldruckpegel Lp8A (1 m)*  :  64 dB(A)
Schallleistungspegel Lw5A  :  70 dB(A)
Laufrad-Wirkungsgrad  :  46,8 %
SFP  :  1114 [3]  W/(m³/s)
Leistungsbedarf a.d. Welle  :  0,1 kW

Motorleistung  :  0,75 kW
Drehzahl - Motor  :  1890 1/min
Spannung  :  3~ 230/400 V
Frequenz  :  50 Hz
Nennstrom  :  1,66 A
Schutzart/Motorschutz  :  IP 55/Kaltleiter
Motor für FU geeignet  :  Ja

Angebotenes Fabrikat:

'...................................................'
vom Bieter auszufüllen

Angebotener Typ:

'...................................................'
vom Bieter auszufüllen

liefern und einschließlich aller Nebenleistungen in
vollständig betriebsbereiter Leistung fachgerecht
montieren
Menge: 1,000 Stk

**02.10 Dachradialventilator 800m³/h**
Dachradialventilator 800m³/h

Korrosionsbeständiger Kunststoff-Dachradialventilator
mit Gehäuse in rotationsgesinterter Ausführung aus PEs,
einseitig saugend, Splitterschutz gemäß UVV als
kunststoffbeschichtetes Drahtgeflecht. Das Fördermedium
wird bei senkrechter Montage gemäß den Anforderungen
für belastete Abluft vertikal ausgeblasen, alle dem
Abluftmedium ausgesetzten Teile bestehen aus Kunststoff
bzw. sind kunststoffummantelt.
Laufrad mit rückwärts gekrümmten Schaufeln in
gespritzter Ausführung.
Einschließlich innenliegendem Motor, gegen das
Fördermedium gekapselt, und außen aufgebautem
Reparaturschalter.
Die erforderliche Fremdbelüftung für den Motor
erfolgt über nach außen geführte Rohrverbindungen.

Gehäuse-Werkstoff  :  PEs
Laufrad-Werkstoff  :  PPs
Einbaulage  :  Vertikal
Ansaugdurchmesser  :  200 mm
Fördermedium  :  Luft
Umgebungsdruck  :  101,325 kPa
Medientemperatur  :  20 °C
Saugseitige Mediendichte  :  1,201 kg/m³

Volumenstrom  :  800 m³/h
Gesamtdruckdifferenz  :  434 Pa
Statische Druckdifferenz  :  400 Pa
Betriebsdrehzahl  :  1680 1/min
max. zul. Drehzahl des Laufrades  :  3886 1/min
zul. Temperaturbereich  :  0 / 40 °C
Regelungsart (bauseits)  :  -
Betriebsfrequenz  :  62,2 Hz
Einströmgeschwindigkeit  :  7,5 m/s
Umfangsgeschwindigkeit  :  30,3 m/s
Schalldruckpegel Lp8A (1 m)  :  61 dB(A)
Schalldruckpegel Lp8A (1 m)*  :  61 dB(A)
Schallleistungspegel Lw5A  :  68 dB(A)
Laufrad-Wirkungsgrad  :  53 %
SFP  :  1201 [3]  W/(m³/s)
Leistungsbedarf a.d. Welle  :  0,182 kW

Motorleistung  :  0,25 kW
Drehzahl - Motor  :  1350 1/min
Spannung  :  3~ 230/400 V
Frequenz  :  50 Hz
Nennstrom  :  0,82 A
Schutzart/Motorschutz  :  IP 55/Kaltleiter
Motor für FU geeignet  :  Ja

Angebotenes Fabrikat:

'...................................................'
vom Bieter auszufüllen

Angebotener Typ:

'...................................................'
vom Bieter auszufüllen

liefern und einschließlich aller Nebenleistungen in
vollständig betriebsbereiter Leistung fachgerecht
montieren
Menge: 4,000 Stk

### Titel 03 Lüftungskanal und Formstücke

**03.1 Luftkanal Kantenlänge bis 500 mm**
Luftkanal Kantenlänge bis 500 mm

aus sendzimirverzinktem Stahlblech mit ausreichender Versteifung, Verbindungen mittels verz. Winkelflansche oder Profilkantenflansche und kadmierte
Schrauben sowie dauerelastischen verrottungsfesten Dichtungen, einschl. körperschallgedämpfter
verz. Aufhängung an Decken und Wänden, kompl. mit
Erstellung sämtlicher Anschlüsse an Kanal-,
Form- und Bauteile.
Die Befestigung der Aufhängung innerhalb des Baukörpers
erfolgt mit zugelassenen Dübeln in Metallausführung.

Die Montage erfolgt in Schächten und in abgehängten
Decken sowie in der Zentrale.

Montagehöhe bis 3,5 m ü. OKFFB (Kanalunterkante)!

Abrechnungsgruppe K1 gemäß VOB/C.

Abmessungen nach DIN EN 1505
Dichtigkeit nach DIN EN 1507
(min. Dichtheitsklasse C und Druckklasse 2)

liefern und einschließlich aller Nebenleistungen
in vollständig betriebsbereiter Leistung fachgerecht montieren.
Menge: 260,000 m²

**03.2 Luftkanal Kantenlänge bis 1000 mm**
Luftkanal Kantenlänge bis 1000 mm

wie vor beschrieben

Abrechnungsgruppe K2 gemäß VOB/C.

Abmessungen nach DIN EN 1505
Dichtigkeit nach DIN EN 1507
(min. Dichtheitsklasse C und Druckklasse 2)

liefern und einschließlich aller Nebenleistungen
in vollständig betriebsbereiter Leistung fachgerecht montieren
Menge: 330,000 m²

**03.3 Luftkanal Kantenlänge bis 1500 mm**
Luftkanal Kantenlänge bis 1500 mm

wie vor beschrieben

Abrechnungsgruppe K3 gemäß VOB/C.

Abmessungen nach DIN EN 1505
Dichtigkeit nach DIN EN 1507
(min. Dichtheitsklasse C und Druckklasse 2)

liefern und einschließlich aller Nebenleistungen
in vollständig betriebsbereiter Leistung fachgerecht montieren
Menge: 5,000 m²

**03.4 Luftkanal-Formstücke Kantenlänge bis 500 mm**
Luftkanal-Formstücke Kantenlänge bis 500 mm

in Form von Formstücken wie Bögen, Übergänge, Ab-
zweigen, Hosenstücken, Etagen, Verziehungen, etc.
inkl. Leitblechen, verzinkter Blechkanal als
100% Formteil.

Ausführung:
aus sendzimirverzinktem Stahlblech mit ausreichender Versteifung, Verbindungen mittels
verz. Winkelflansche oder Profilkantenflansche
und kadmierte Schrauben sowie dauerelastischen
verrottungsfesten Dichtungen, einschl. körperschallgedämpfter verz. Aufhängung an Decken und
Wänden, kompl. mit Erstellung sämtlicher An-
schlüsse an Kanal-, Form- und Bauteile

Die Befestigung der Aufhängung innerhalb des Baukörpers
erfolgt mit zugelassenen Dübeln in Metallausführung.

Die Montage erfolgt in Schächten und in abgehängten
Decken sowie in der Zentrale.

Montagehöhe bis 3,5 m ü. OKFFB (Kanalunterkante)!

Abrechnungsgruppe F1 gemäß VOB/C.

Abmessungen nach DIN EN 1505
Dichtigkeit nach DIN EN 1507
(min. Dichtheitsklasse C und Druckklasse 2)

liefern und einschließlich aller Nebenleistungen
in vollständig betriebsbereiter Leistung fachgerecht montieren.
Menge: 370,000 m²

**03.5 Luftkanal-Formstücke Kantenlänge bis 1000 mm**
Luftkanal-Formstücke Kantenlänge bis 1000 mm

wie vor beschrieben

Abrechnungsgruppe F2 gemäß VOB/C.

Abmessungen nach DIN EN 1505
Dichtigkeit nach DIN EN 1507
(min. Dichtheitsklasse C und Druckklasse 2)

liefern und einschließlich aller Nebenleistungen
in vollständig betriebsbereiter Leistung fachgerecht montieren.
Menge: 200,000 m²

**03.6 Luftkanal-Formstücke Kantenlänge bis 1500 mm**
Luftkanal-Formstücke Kantenlänge bis 1500 mm

wie vor beschrieben

Abrechnungsgruppe F3 gemäß VOB/C.

Abmessungen nach DIN EN 1505
Dichtigkeit nach DIN EN 1507
(min. Dichtheitsklasse C und Druckklasse 2)

liefern und einschließlich aller Nebenleistungen
in vollständig betriebsbereiter Leistung fachgerecht montieren.
Menge: 20,000 m²

**03.7 Luftkanal-Formstücke Kantenlänge bis 2000 mm**
Luftkanal-Formstücke Kantenlänge bis 2000 mm

wie vor beschrieben

Abrechnungsgruppe F4 gemäß VOB/C.

Abmessungen nach DIN EN 1505
Dichtigkeit nach DIN EN 1507
(min. Dichtheitsklasse C und Druckklasse 2)

liefern und einschließlich aller Nebenleistungen
in vollständig betriebsbereiter Leistung fachgerecht montieren.
Menge: 200,000 m²

*Hinweis*
***Luftkanal Einbauhöhe bis 6m***

**03.8 Luftkanal Kantenlänge bis 500 mm**
Luftkanal Kantenlänge bis 500 mm

aus sendzimirverzinktem Stahlblech mit ausreichender Versteifung, Verbindungen mittels verz. Winkelflansche oder Profilkantenflansche und kadmierte
Schrauben sowie dauerelastischen verrottungsfesten Dichtungen, einschl. körperschallgedämpfter
verz. Aufhängung an Decken und Wänden, kompl. mit
Erstellung sämtlicher Anschlüsse an Kanal-,
Form- und Bauteile.
Die Befestigung der Aufhängung innerhalb des Baukörpers
erfolgt mit zugelassenen Dübeln in Metallausführung.

Die Montage erfolgt in Schächten und in abgehängten
Decken sowie in der Zentrale.

Montagehöhe bis 6 m ü. OKFFB (Kanalunterkante)!

Abrechnungsgruppe K1 gemäß VOB/C.

Abmessungen nach DIN EN 1505
Dichtigkeit nach DIN EN 1507
(min. Dichtheitsklasse C und Druckklasse 2)

liefern und einschließlich aller Nebenleistungen
in vollständig betriebsbereiter Leistung fachgerecht montieren.
Menge: 45,000 m²

**03.9 Luftkanal Kantenlänge bis 1000 mm**
Luftkanal Kantenlänge bis 1000 mm

wie vor beschrieben
Montagehöhe bis 6 m ü. OKFFB (Kanalunterkante)!
Abrechnungsgruppe K2 gemäß VOB/C.

Abmessungen nach DIN EN 1505
Dichtigkeit nach DIN EN 1507
(min. Dichtheitsklasse C und Druckklasse 2)

liefern und einschließlich aller Nebenleistungen
in vollständig betriebsbereiter Leistung fachgerecht montieren
Menge: 60,000 m²

**03.10 Luftkanal-Formstücke Kantenlänge bis 500 mm**
Luftkanal-Formstücke Kantenlänge bis 500 mm

in Form von Formstücken wie Bögen, Übergänge, Ab-
zweigen, Hosenstücken, Etagen, Verziehungen, etc.
inkl. Leitblechen, verzinkter Blechkanal als
100% Formteil.

Ausführung:
aus sendzimirverzinktem Stahlblech mit ausreichender Versteifung, Verbindungen mittels
verz. Winkelflansche oder Profilkantenflansche
und kadmierte Schrauben sowie dauerelastischen
verrottungsfesten Dichtungen, einschl. körperschallgedämpfter verz. Aufhängung an Decken und
Wänden, kompl. mit Erstellung sämtlicher An-
schlüsse an Kanal-, Form- und Bauteile

Die Befestigung der Aufhängung innerhalb des Baukörpers
erfolgt mit zugelassenen Dübeln in Metallausführung.

Die Montage erfolgt in Schächten und in abgehängten
Decken sowie in der Zentrale.

Montagehöhe bis 6 m ü. OKFFB (Kanalunterkante)!

Abrechnungsgruppe F1 gemäß VOB/C.

Abmessungen nach DIN EN 1505
Dichtigkeit nach DIN EN 1507
(min. Dichtheitsklasse C und Druckklasse 2)

liefern und einschließlich aller Nebenleistungen
in vollständig betriebsbereiter Leistung fachgerecht montieren.
Menge: 15,000 m²

**03.11 Luftkanal-Formstücke Kantenlänge bis 1000 mm**
Luftkanal-Formstücke Kantenlänge bis 1000 mm

wie vor beschrieben
Montagehöhe bis 6 m ü. OKFFB (Kanalunterkante)!
Abrechnungsgruppe F2 gemäß VOB/C.

Abmessungen nach DIN EN 1505
Dichtigkeit nach DIN EN 1507
(min. Dichtheitsklasse C und Druckklasse 2)

liefern und einschließlich aller Nebenleistungen
in vollständig betriebsbereiter Leistung fachgerecht montieren.
Menge: 30,000 m²

**03.12 Revisionsenddeckel Kanaleinbau bis 300x100**
Revisionsenddeckel Kanaleinbau bis 300x100

zum Einbau in rechteckige Luftleitungen aus Stahlblech,
einschließlich:

- fachgerechtes Herstellen der Öffnung im Kanal bzw.
Formteil
- Einbau eines Revisionsdeckels aus Stahlblech mit
Dichtung
- werkzeugloses Öffnen bspw. über Drehknauf

liefern und einschließlich aller Nebenleistungen in
vollständig betriebsbereiter Leistung fachgerecht
montieren.
Menge: 30,000 Stk

**03.13 Revisionsenddeckel Kanaleinbau bis 400x200**
Revisionsenddeckel Kanaleinbau bis 400x200

Revisionsdeckel wie zuvor beschrieben jedoch mit den
Maßen bis 400x200

liefern und einschließlich aller Nebenleistungen in
vollständig betriebsbereiter Leistung fachgerecht
montieren.
Menge: 30,000 Stk

**03.14 Revisionsenddeckel Kanaleinbau bis 500x400**
Revisionsenddeckel Kanaleinbau bis 500x400

Revisionsdeckel wie zuvor beschrieben jedoch mit den
Maßen bis 500x400

liefern und einschließlich aller Nebenleistungen in
vollständig betriebsbereiter Leistung fachgerecht
montieren.
Menge: 25,000 Stk

**03.15 Lastverteilfüße für Festpunktkonstruktionen aus Profilstahl**
Lastverteilfüße für Festpunktkonstruktionen aus
Profilstahl

für die Installation von Luftkanälen, Rohr- und
Kabeltrassen auf Flachdächern
Zur Anbindung der Profilstahlkonstruktionen.
Für Flach- und Schrägdächer mit geringer Dachneigung
Stufenloser Ausgleich von Dachneigungen bis min. 7°.
Inkl. Schutzvlies zum Schutz der Dachfläche.

Werkstoff Platte: Aluminium, Spritzguss
Werkstoff Gummiplatte: EPDM
Werkstoff Verbinder: feuerverzinkt

liefern und montieren
Menge: 50,000 Stk

**03.16 Profilstahlkonstruktionen feuerverzinkt**
Profilstahlkonstruktionen feuerverzinkt

für Stütz-, Hänge-, Trag- und Sonderbefestigungen
einschließlich Befestigungsmaterial und
Schallschutzmaßnahmen zur Vermeidung von Körperschall.

Abrechnung mit den Einheitsgewichten der zutreffenden
Normen.

Der Gewichtsnachweis ist dem jeweiligen Aufmaß
beizulegen.

liefern und montieren
Menge: 500,000 kg

### Titel 04 Luftleitungen als Rundrohr

**04.1 Rundrohr als Lüftungskanal NW 80**
Rundrohr als Lüftungskanal NW 80

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 80 mm
Abmessungen nach DIN EN 1506
Dichtigkeit nach DIN EN 12237
(min. Dichtheitsklasse B)

liefern und einschließlich aller Nebenleistungen
in vollständig betriebsbereiter Leistung fachgerecht montieren.
Menge: 18,000 m

**04.2 Rundrohr als Lüftungskanal NW 100**
Rundrohr als Lüftungskanal NW 100

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 100 mm
Abmessungen nach DIN EN 1506
Dichtigkeit nach DIN EN 12237
(min. Dichtheitsklasse B)

liefern und einschließlich aller Nebenleistungen
in vollständig betriebsbereiter Leistung fachgerecht montieren.
Menge: 100,000 m

**04.3 Rundrohr als Lüftungskanal NW 125**
Rundrohr als Lüftungskanal NW 125

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 125 mm
Abmessungen nach DIN EN 1506
Dichtigkeit nach DIN EN 12237
(min. Dichtheitsklasse B)

liefern und einschließlich aller Nebenleistungen
in vollständig betriebsbereiter Leistung fachgerecht montieren.
Menge: 90,000 m

**04.4 Rundrohr als Lüftungskanal NW 160**
Rundrohr als Lüftungskanal NW 160

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 160 mm
Abmessungen nach DIN EN 1506
Dichtigkeit nach DIN EN 12237
(min. Dichtheitsklasse B)

liefern und einschließlich aller Nebenleistungen
in vollständig betriebsbereiter Leistung fachgerecht montieren.
Menge: 90,000 m

**04.5 Rundrohr als Lüftungskanal NW 200**
Rundrohr als Lüftungskanal NW 200

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 200 mm
Abmessungen nach DIN EN 1506
Dichtigkeit nach DIN EN 12237
(min. Dichtheitsklasse B)

liefern und einschließlich aller Nebenleistungen
in vollständig betriebsbereiter Leistung fachgerecht montieren.
Menge: 55,000 m

**04.6 Rundrohr als Lüftungskanal NW 250**
Rundrohr als Lüftungskanal NW 250

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 250 mm
Abmessungen nach DIN EN 1506
Dichtigkeit nach DIN EN 12237
(min. Dichtheitsklasse B)

liefern und einschließlich aller Nebenleistungen
in vollständig betriebsbereiter Leistung fachgerecht montieren.
Menge: 55,000 m

**04.7 Rundrohr als Lüftungskanal NW 500**
Rundrohr als Lüftungskanal NW 500

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 500 mm
Abmessungen nach DIN EN 1506
Dichtigkeit nach DIN EN 12237
(min. Dichtheitsklasse B)

liefern und einschließlich aller Nebenleistungen
in vollständig betriebsbereiter Leistung fachgerecht montieren.
Menge: 8,000 m

**04.8 Rundrohr als Lüftungskanal NW 560**
Rundrohr als Lüftungskanal NW 560

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 560 mm
Abmessungen nach DIN EN 1506
Dichtigkeit nach DIN EN 12237
(min. Dichtheitsklasse B)

liefern und einschließlich aller Nebenleistungen
in vollständig betriebsbereiter Leistung fachgerecht montieren.
Menge: 8,000 m

**04.9 Rundrohr als Lüftungskanal NW 630**
Rundrohr als Lüftungskanal NW 630

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 630 mm
Abmessungen nach DIN EN 1506
Dichtigkeit nach DIN EN 12237
(min. Dichtheitsklasse B)

liefern und einschließlich aller Nebenleistungen
in vollständig betriebsbereiter Leistung fachgerecht montieren.
Menge: 18,000 m

**04.10 Rundrohr als Lüftungskanal NW 710**
Rundrohr als Lüftungskanal NW 710

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 710 mm
Abmessungen nach DIN EN 1506
Dichtigkeit nach DIN EN 12237
(min. Dichtheitsklasse B)

liefern und einschließlich aller Nebenleistungen
in vollständig betriebsbereiter Leistung fachgerecht montieren.
Menge: 23,000 m

**04.11 Rundrohr als Lüftungskanal NW 900**
Rundrohr als Lüftungskanal NW 900

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 900 mm
Abmessungen nach DIN EN 1506
Dichtigkeit nach DIN EN 12237
(min. Dichtheitsklasse B)

liefern und einschließlich aller Nebenleistungen
in vollständig betriebsbereiter Leistung fachgerecht montieren.
Menge: 23,000 m

**04.12 Rundrohr als Lüftungskanal NW 1000**
Rundrohr als Lüftungskanal NW 1000

als Wickelfalzrohr aus verz. Stahlblech,
Verbindung der einzelnen Kanalteile mittels
Muffen und Schrumpfband. Die Kanalverbindungsstellen sind hinreichend mit Schrauben zu befestigen.,
einschl. körperschallgedämpfter K90 Aufhängung
an Decken und Wänden mittels Rohrschelle, einschl.
Verbindungsstücke.

Die Befestigung der Aufhängung innerhalb des Baukörpers
erfolgt mit zugelassenen Dübeln in Metallausführung.
Verlegung der Leitungen in Zwischendecken. Montagehöhe
bis 3,5 m über FFB.

Durchmesser: 1.000 mm
Abmessungen nach DIN EN 1506
Dichtigkeit nach DIN EN 12237
(min. Dichtheitsklasse B)

liefern und einschließlich aller Nebenleistungen
in vollständig betriebsbereiter Leistung fachgerecht montieren.
Menge: 20,000 m

**04.13 Flexible Rohre NW 80**
Flexible Rohre NW 80

2-lagig, gemäß Anforderungen nach DIN 24146.
Die Rohre sind aus Reinaluminium-Band doppellagig und
gefalzt zu liefern.
Nicht brennbar nach DIN 4102 KL. A1

NW 80

liefern und einschließlich aller Nebenleistungen
in vollständig betriebsbereiter Leistung fachgerecht montieren.
Menge: 3,000 m

**04.14 Flexible Rohre NW 100**
Flexible Rohre NW 100

2-lagig, gemäß Anforderungen nach DIN 24146.
Die Rohre sind aus Reinaluminium-Band doppellagig und
gefalzt zu liefern.
Nicht brennbar nach DIN 4102 KL. A1

NW 100

liefern und einschließlich aller Nebenleistungen
in vollständig betriebsbereiter Leistung fachgerecht montieren.
Menge: 40,000 m

**04.15 Flexible Rohre NW 125**
Flexible Rohre NW 125

2-lagig, gemäß Anforderungen nach DIN 24146.
Die Rohre sind aus Reinaluminium-Band doppellagig und
gefalzt zu liefern.
Nicht brennbar nach DIN 4102 KL. A1

NW 125

liefern und einschließlich aller Nebenleistungen
in vollständig betriebsbereiter Leistung fachgerecht montieren.
Menge: 19,000 m

**04.16 Flexible Rohre NW 160**
Flexible Rohre NW 160

2-lagig, gemäß Anforderungen nach DIN 24146.
Die Rohre sind aus Reinaluminium-Band doppellagig und
gefalzt zu liefern.
Nicht brennbar nach DIN 4102 KL. A1

NW 160

liefern und einschließlich aller Nebenleistungen
in vollständig betriebsbereiter Leistung fachgerecht montieren.
Menge: 40,000 m

**04.17 Flexible Rohre NW 200**
Flexible Rohre NW 200

2-lagig, gemäß Anforderungen nach DIN 24146.
Die Rohre sind aus Reinaluminium-Band doppellagig und
gefalzt zu liefern.
Nicht brennbar nach DIN 4102 KL. A1

NW 200

liefern und einschließlich aller Nebenleistungen
in vollständig betriebsbereiter Leistung fachgerecht montieren.
Menge: 25,000 m

*Hinweis*
***Einbauhöhe bis 6m***

**04.18 Flexible Rohre NW 250**
Flexible Rohre NW 250

2-lagig, gemäß Anforderungen nach DIN 24146.
Die Rohre sind aus Reinaluminium-Band doppellagig und
gefalzt zu liefern.
Nicht brennbar nach DIN 4102 KL. A1

Montagehöhe bis 6 m ü. OKFFB (Kanalunterkante)!

NW 250

liefern und einschließlich aller Nebenleistungen
in vollständig betriebsbereiter Leistung fachgerecht montieren.
Menge: 25,000 m

**Ausführungsbeschreibung 0003 ***Revisionsenddeckel in Leitungen*****
*Revisionsenddeckel in Leitungen****
Revisionsenddeckel in Leitungen

zum Einbau in vorgenannte Luftleitungen aus Stahlblech

-fachgerechtes Herstellen der Öffnung im Kanal, Rohr
bzw. Formteil
-Einbau eines Revisionsdeckels aus Stahlblech mit
Dichtung
-werkzeugloses Öffnen bspw. über Drehkknauf

liefern und einschließlich aller Nebenleistungen
in vollständig betriebsbereiter Leistung fachgerecht montieren.

**04.19 Revisionsenddeckel bis NW 160**
Revisionsenddeckel in Leitungen bis NW160

wie zuvor beschrieben jedoch für Leitungen bis NW 160
Menge: 35,000 Stk

**04.20 Revisionsenddeckel bis NW 250**
Revisionsenddeckel in Leitungen bis NW 250

wie zuvor beschrieben jedoch für Leitungen bis NW 250
Menge: 40,000 Stk

**Ausführungsbeschreibung 0004 ***Luftleitung Werkstoff PPs schwerentflammbar*****
*Luftleitung Werkstoff PPs schwerentflammbar****
***Luftleitung Werkstoff PPs schwerentflammbar***

Luftleitung zur Luftführung für den Chemie und
Pharmazeutischen Einsatzzweck
Bestehend aus:

PPs Rohr, extrudiert
Werkstoff: PP schwerentflammbar (PPs) nach DIN 4102 B1
Farbe: grau, Ral 7037

liefern und einschließlich aller Nebenleistungen
in vollständig betriebsbereiter Leistung fachgerecht montieren.

**04.21 Rundrohr als Lüftungskanal NW 110**
Rundrohr als Lüftungskanal NW 110

wie zuvor beschrieben jedoch

Außen Ø: 110 mm
Dicke:  3 mm
Länge: 1000 mm

einschl. Befestigung wie zuvor beschrieben.

liefern und einschließlich aller Nebenleistungen in
vollständig betriebsbereiter Leistung fachgerecht
montieren
Menge: 8,000 m

**04.22 Rundrohr als Lüftungskanal NW 125**
Rundrohr als Lüftungskanal NW 125

wie zuvor beschrieben jedoch

Außen Ø: 125 mm
Dicke:  3 mm
Länge: 1000 mm

einschl. Befestigung wie zuvor beschrieben.

liefern und einschließlich aller Nebenleistungen in
vollständig betriebsbereiter Leistung fachgerecht
montieren
Menge: 4,000 m

**04.23 Rundrohr als Lüftungskanal NW 160**
Rundrohr als Lüftungskanal NW 160

wie zuvor beschrieben jedoch

Außen Ø: 160 mm
Dicke:  3 mm
Länge: 1000 mm

einschl. Befestigung wie zuvor beschrieben.

liefern und einschließlich aller Nebenleistungen in
vollständig betriebsbereiter Leistung fachgerecht
montieren
Menge: 15,000 m

**04.24 Rundrohr als Lüftungskanal NW 200**
Rundrohr als Lüftungskanal NW 200

wie zuvor beschrieben jedoch

Außen Ø: 200 mm
Dicke:  3 mm
Länge: 1000 mm

einschl. Befestigung wie zuvor beschrieben.

liefern und einschließlich aller Nebenleistungen in
vollständig betriebsbereiter Leistung fachgerecht
montieren
Menge: 35,000 m

**04.25 Flexible Rohre NW 100**
Flexible Rohre NW 100

Flexibles Rohr aus Weich-PVC
Temperaturbeständig von 0°C-70°C
Chemiekalienbeständig

NW 100

liefern und einschließlich aller Nebenleistungen
in vollständig betriebsbereiter Leistung fachgerecht montieren.
Menge: 4,000 m

**04.26 Flexible Rohre NW 200**
Flexible Rohre NW 200

Flexibles Rohr aus Weich-PVC
Temperaturbeständig von 0°C-70°C
Chemiekalienbeständig

NW 200

liefern und einschließlich aller Nebenleistungen
in vollständig betriebsbereiter Leistung fachgerecht montieren.
Menge: 8,000 m

### Titel 05 Einbauteile und Zubehör

**05.1 Muffe NW 80**
Muffe NW 80

liefern und einschließlich aller Nebenleistungen
in vollständig betriebsbereiter Leistung fachgerecht montieren.
Menge: 12,000 Stk

**05.2 Muffe NW 100**
Muffe NW 100

liefern und einschließlich aller Nebenleistungen
in vollständig betriebsbereiter Leistung fachgerecht montieren.
Menge: 54,000 Stk

**05.3 Muffe NW 125**
Muffe NW 125

liefern und einschließlich aller Nebenleistungen
in vollständig betriebsbereiter Leistung fachgerecht montieren.
Menge: 45,000 Stk

**05.4 Muffe NW 160**
Muffe NW 160

liefern und einschließlich aller Nebenleistungen
in vollständig betriebsbereiter Leistung fachgerecht montieren.
Menge: 27,000 Stk

**05.5 Muffe NW 200**
Muffe NW 200

liefern und einschließlich aller Nebenleistungen
in vollständig betriebsbereiter Leistung fachgerecht montieren.
Menge: 15,000 Stk

**05.6 Muffe NW 250**
Muffe NW 250

liefern und einschließlich aller Nebenleistungen
in vollständig betriebsbereiter Leistung fachgerecht montieren.
Menge: 21,000 Stk

**05.7 Muffe NW 500**
Muffe NW 500

liefern und einschließlich aller Nebenleistungen
in vollständig betriebsbereiter Leistung fachgerecht montieren.
Menge: 4,000 Stk

**05.8 Muffe NW 560**
Muffe NW 560

liefern und einschließlich aller Nebenleistungen
in vollständig betriebsbereiter Leistung fachgerecht montieren.
Menge: 2,000 Stk

**05.9 Muffe NW 630**
Muffe NW 630

liefern und einschließlich aller Nebenleistungen
in vollständig betriebsbereiter Leistung fachgerecht montieren.
Menge: 2,000 Stk

**05.10 Muffe NW 710**
Muffe NW 710

liefern und einschließlich aller Nebenleistungen
in vollständig betriebsbereiter Leistung fachgerecht montieren.
Menge: 5,000 Stk

**05.11 Muffe NW 900**
Muffe NW 900

liefern und einschließlich aller Nebenleistungen
in vollständig betriebsbereiter Leistung fachgerecht montieren.
Menge: 4,000 Stk

**05.12 Muffe NW 1000**
Muffe NW 1000

liefern und einschließlich aller Nebenleistungen
in vollständig betriebsbereiter Leistung fachgerecht montieren.
Menge: 3,000 Stk

**05.13 T- Stücke für Rundrohr NW 100**
T- Stücke für Rundrohr NW 100

gepresst aus 2 Halbschalen,
einschl. Verbindungsstücke

Durchmesser: 100mm

liefern und einschließlich aller Nebenleistungen
in vollständig betriebsbereiter Leistung fachgerecht montieren.
Menge: 16,000 Stk

**05.14 T- Stücke für Rundrohr NW 125**
T- Stücke für Rundrohr NW 125

gepresst aus 2 Halbschalen,
einschl. Verbindungsstücke

Durchmesser: 125mm

liefern und einschließlich aller Nebenleistungen
in vollständig betriebsbereiter Leistung fachgerecht montieren.
Menge: 11,000 Stk

**05.15 T- Stücke für Rundrohr NW 160**
T- Stücke für Rundrohr NW 160

gepresst aus 2 Halbschalen,
einschl. Verbindungsstücke

Durchmesser: 160mm

liefern und einschließlich aller Nebenleistungen
in vollständig betriebsbereiter Leistung fachgerecht montieren.
Menge: 7,000 Stk

**05.16 T- Stücke für Rundrohr NW 200**
T- Stücke für Rundrohr NW 200

gepresst aus 2 Halbschalen,
einschl. Verbindungsstücke

Durchmesser: 200mm

liefern und einschließlich aller Nebenleistungen
in vollständig betriebsbereiter Leistung fachgerecht montieren.
Menge: 10,000 Stk

**05.17 T- Stücke für Rundrohr NW 250**
T- Stücke für Rundrohr NW 250

gepresst aus 2 Halbschalen,
einschl. Verbindungsstücke

Durchmesser: 250mm

liefern und einschließlich aller Nebenleistungen
in vollständig betriebsbereiter Leistung fachgerecht montieren.
Menge: 2,000 Stk

**05.18 T- Stücke für Rundrohr NW 1000**
T- Stücke für Rundrohr NW 1000

gepresst aus 2 Halbschalen,
einschl. Verbindungsstücke

Durchmesser: 1000mm

liefern und einschließlich aller Nebenleistungen
in vollständig betriebsbereiter Leistung fachgerecht montieren.
Menge: 3,000 Stk

**05.19 Rundrohrbogen bis 90° NW 80**
Rundrohrbogen bis 90°NW 80

gepresst, nahtgeschweißt und kalibriert,
einschl. Verbindungsstücke

Durchmesser: 80 mm R/D=1,0

liefern und einschließlich aller Nebenleistungen
in vollständig betriebsbereiter Leistung fachgerecht montieren.
Menge: 18,000 Stk

**05.20 Rundrohrbogen bis 90° NW 100**
Rundrohrbogen bis 90°NW 100

gepresst, nahtgeschweißt und kalibriert,
einschl. Verbindungsstücke

Durchmesser: 100 mm R/D=1,0

liefern und einschließlich aller Nebenleistungen
in vollständig betriebsbereiter Leistung fachgerecht montieren.
Menge: 80,000 Stk

**05.21 Rundrohrbogen bis 90° NW 125**
Rundrohrbogen bis 90°NW 125

gepresst, nahtgeschweißt und kalibriert,
einschl. Verbindungsstücke

Durchmesser: 125 mm R/D=1,0

liefern und einschließlich aller Nebenleistungen
in vollständig betriebsbereiter Leistung fachgerecht montieren.
Menge: 31,000 Stk

**05.22 Rundrohrbogen bis 90° NW 160**
Rundrohrbogen bis 90° NW 160

gepresst, nahtgeschweißt und kalibriert,
einschl. Verbindungsstücke

Durchmesser: 160 mm R/D=1,0

liefern und einschließlich aller Nebenleistungen
in vollständig betriebsbereiter Leistung fachgerecht montieren.
Menge: 20,000 Stk

**05.23 Rundrohrbogen bis 90° NW 200**
Rundrohrbogen bis 90° NW 200

gepresst, nahtgeschweißt und kalibriert,
einschl. Verbindungsstücke

Durchmesser: 200 mm R/D=1,0

liefern und einschließlich aller Nebenleistungen
in vollständig betriebsbereiter Leistung fachgerecht montieren.
Menge: 15,000 Stk

**05.24 Rundrohrbogen bis 90° NW 250**
Rundrohrbogen bis 90° NW 250

gepresst, nahtgeschweißt und kalibriert,
einschl. Verbindungsstücke

Durchmesser: 250 mm R/D=1,0

liefern und einschließlich aller Nebenleistungen
in vollständig betriebsbereiter Leistung fachgerecht montieren.
Menge: 12,000 Stk

**05.25 Rundrohrbogen bis 90° NW 500**
Rundrohrbogen bis 90° NW 500

gepresst, nahtgeschweißt und kalibriert,
einschl. Verbindungsstücke

Durchmesser: 500 mm R/D=1,0

liefern und einschließlich aller Nebenleistungen
in vollständig betriebsbereiter Leistung fachgerecht montieren.
Menge: 4,000 Stk

**05.26 Rundrohrbogen bis 90° NW 560**
Rundrohrbogen bis 90° NW 560

gepresst, nahtgeschweißt und kalibriert,
einschl. Verbindungsstücke

Durchmesser: 560 mm R/D=1,0

liefern und einschließlich aller Nebenleistungen
in vollständig betriebsbereiter Leistung fachgerecht montieren.
Menge: 3,000 Stk

**05.27 Rundrohrbogen bis 90° NW 630**
Rundrohrbogen bis 90° NW 630

gepresst, nahtgeschweißt und kalibriert,
einschl. Verbindungsstücke

Durchmesser: 630 mm R/D=1,0

liefern und einschließlich aller Nebenleistungen
in vollständig betriebsbereiter Leistung fachgerecht montieren.
Menge: 1,000 Stk

**05.28 Rundrohrbogen bis 90° NW 710**
Rundrohrbogen bis 90° NW 710

gepresst, nahtgeschweißt und kalibriert,
einschl. Verbindungsstücke

Durchmesser: 710 mm R/D=1,0

liefern und einschließlich aller Nebenleistungen
in vollständig betriebsbereiter Leistung fachgerecht montieren.
Menge: 1,000 Stk

**05.29 Rundrohrbogen bis 90° NW 900**
Rundrohrbogen bis 90° NW 900

gepresst, nahtgeschweißt und kalibriert,
einschl. Verbindungsstücke

Durchmesser: 900 mm R/D=1,0

liefern und einschließlich aller Nebenleistungen
in vollständig betriebsbereiter Leistung fachgerecht montieren.
Menge: 5,000 Stk

**05.30 Rundrohrbogen bis 90° NW 1000**
Rundrohrbogen bis 90° NW 1000

gepresst, nahtgeschweißt und kalibriert,
einschl. Verbindungsstücke

Durchmesser: 1000 mm R/D=1,0

liefern und einschließlich aller Nebenleistungen
in vollständig betriebsbereiter Leistung fachgerecht montieren.
Menge: 3,000 Stk

**05.31 Segmentbogen bis 30° NW 630**
Segmentbogen bis 30° NW 630

gepresst, nahtgeschweißt und kalibriert,
einschl. Verbindungsstücke

Durchmesser: 630 mm R/D=1,0

liefern und einschließlich aller Nebenleistungen
in vollständig betriebsbereiter Leistung fachgerecht montieren.
Menge: 1,000 Stk

**05.32 Segmentbogen bis 45° NW 630**
Segmentbogen bis 45° NW 630

gepresst, nahtgeschweißt und kalibriert,
einschl. Verbindungsstücke

Durchmesser: 630 mm R/D=1,0

liefern und einschließlich aller Nebenleistungen
in vollständig betriebsbereiter Leistung fachgerecht montieren.
Menge: 2,000 Stk

**05.33 Segmentbogen bis 60° NW 630**
Segmentbogen bis 60° NW 630

gepresst, nahtgeschweißt und kalibriert,
einschl. Verbindungsstücke

Durchmesser: 630 mm R/D=1,0

liefern und einschließlich aller Nebenleistungen
in vollständig betriebsbereiter Leistung fachgerecht montieren.
Menge: 2,000 Stk

**05.34 Segmentbogen bis 45° NW 900**
Segmentbogen bis 45° NW 900

gepresst, nahtgeschweißt und kalibriert,
einschl. Verbindungsstücke

Durchmesser: 900 mm R/D=1,0

liefern und einschließlich aller Nebenleistungen
in vollständig betriebsbereiter Leistung fachgerecht montieren.
Menge: 1,000 Stk

**05.35 Segmentbogen bis 15° NW 1000**
Segmentbogen bis 15° NW 1000

gepresst, nahtgeschweißt und kalibriert,
einschl. Verbindungsstücke

Durchmesser: 1000 mm R/D=1,0

liefern und einschließlich aller Nebenleistungen
in vollständig betriebsbereiter Leistung fachgerecht montieren.
Menge: 3,000 Stk

**05.36 Segmentbogen bis 45° NW 1000**
Segmentbogen bis 45° NW 1000

gepresst, nahtgeschweißt und kalibriert,
einschl. Verbindungsstücke

Durchmesser: 1000 mm R/D=1,0

liefern und einschließlich aller Nebenleistungen
in vollständig betriebsbereiter Leistung fachgerecht montieren.
Menge: 1,000 Stk

**05.37 Bundkragen NW 80**
Bundkragen NW 80

Bundkragen mit scharfer Kante,
einschl. Verbindungsstücke

NW 80

liefern und montieren
Menge: 3,000 Stk

**05.38 Bundkragen NW 100**
Bundkragen NW 100

Bundkragen mit scharfer Kante,
einschl. Verbindungsstücke

NW 100

liefern und montieren
Menge: 10,000 Stk

**05.39 Bundkragen NW 125**
Bundkragen NW 125

Bundkragen mit scharfer Kante,
einschl. Verbindungsstücke

NW 125

liefern und montieren
Menge: 4,000 Stk

**05.40 Bundkragen NW 200**
Bundkragen NW 200

Bundkragen mit scharfer Kante,
einschl. Verbindungsstücke

NW 200

liefern und montieren
Menge: 1,000 Stk

**05.41 Bundkragen NW 560**
Bundkragen NW 560

Bundkragen mit scharfer Kante,
einschl. Verbindungsstücke

NW 560

liefern und montieren
Menge: 1,000 Stk

**05.42 Bundkragen NW 630**
Bundkragen NW 630

Bundkragen mit scharfer Kante,
einschl. Verbindungsstücke

NW 630

liefern und montieren
Menge: 1,000 Stk

**05.43 Enddeckel DN 125**
Enddeckel DN 125

Ausführung verzinkt mit Dichtung

NW 125

liefern und montieren
Menge: 1,000 Stk

**05.44 Enddeckel DN 900**
Enddeckel DN 900

Ausführung verzinkt mit Dichtung

NW 900

liefern und montieren
Menge: 1,000 Stk

**05.45 Reduzierungen für Rundrohr NW 100/80**
Reduzierungen für Rundrohr NW 100/80

einschließlich Verbindungsstücke

größter Durchmesser: 100 mm

liefern und montieren
Menge: 18,000 Stk

**05.46 Reduzierungen für Rundrohr NW 125/80**
Reduzierungen für Rundrohr NW 125/80

einschließlich Verbindungsstücke

größter Durchmesser: 125 mm

liefern und montieren
Menge: 4,000 Stk

**05.47 Reduzierungen für Rundrohr NW 125/100**
Reduzierungen für Rundrohr NW 125/100

einschließlich Verbindungsstücke

größter Durchmesser: 125 mm

liefern und montieren
Menge: 20,000 Stk

**05.48 Reduzierungen für Rundrohr NW 160/100**
Reduzierungen für Rundrohr NW 160/100

einschließlich Verbindungsstücke

größter Durchmesser: 160 mm

liefern und montieren
Menge: 5,000 Stk

**05.49 Reduzierungen für Rundrohr NW 160/125**
Reduzierungen für Rundrohr NW 160/125

einschließlich Verbindungsstücke

größter Durchmesser: 160 mm

liefern und montieren
Menge: 4,000 Stk

**05.50 Reduzierungen für Rundrohr NW 200/100**
Reduzierungen für Rundrohr NW 200/100

einschließlich Verbindungsstücke

größter Durchmesser: 200 mm

liefern und montieren
Menge: 2,000 Stk

**05.51 Reduzierungen für Rundrohr NW 200/160**
Reduzierungen für Rundrohr NW 200/160

einschließlich Verbindungsstücke

größter Durchmesser: 200 mm

liefern und montieren
Menge: 2,000 Stk

**05.52 Reduzierungen für Rundrohr NW 250/200**
Reduzierungen für Rundrohr NW 250/200

einschließlich Verbindungsstücke

größter Durchmesser: 250 mm

liefern und montieren
Menge: 2,000 Stk

**Ausführungsbeschreibung 0005 ***Flachdachdurchführung wärmegedämmt*****
*Flachdachdurchführung wärmegedämmt****
Flachdachdurchführung wärmegedämmt

Vor Bestellung ist die Detailzeichnung der Dachsockel
unter Berücksichtigung der Dämmstärke der Dachdämmung
durch die Bauleitung Hochbau abzustimmen.

Ausführung in verzinktem Stahlblech mit festem
umlaufendem Auflageflansch und zweitem beweglichen
umlaufenden Schiebeflansch beide min.150mm

doppelwandig isoliert
Isolierstärke Mineralfaser min. 50 mm

liefern und Dachdecker zum Einbau übergeben

**05.53 Flachdachdurchführung Wärmegedämmt DN100**
Flachdachdurchführung Wärmegedämmt DN100

wie zuvor beschrieben mit den Maßen DN100

bestehend aus:
-Standrohr
-Übergangsstück
-4 Stk.45° Segmentbögen (Schwanenhals)
mit selbstdichtenden O-Ringen

liefern und Dachdecker zum Einbau übergeben
Menge: 7,000 Stk

**05.54 Flachdachhaube für Zu- u. Abluft DN200**
Flachdachhaube für Zu- u. Abluft DN200

Flachdachhaube zur Dachdurchdringung bestehend aus:
Dachhaube und Standrohr mit Isolierung für Flachdächer.
Dachhaubenkopf aus Stahlblech mit
Aluminium-Zinkbeschichtung und Kleintierschutz, außen
pulverbeschichtet, Regenhaube zur Abdeckung von
Dachdichtungsbahn.
Standrohr: doppelwandig mit eingeschlossener
PUR-Isolierung und Flansch.
Rohranschlusslänge: unter Flansch 300 mm mit
Formteilmaß.
Material: Stahlblech mit Aluminium-Zinkbeschichtung.
Qualitätsmerkmale: UV-, korrosions-, und
brandbeständig, schlagregensicher, minimaler
Druckverlust, Kondensatablauf über Dach.
Befestigung: ausschließlich vom Dach
Farbe: schwarz
Standrohrlänge: 650 mm
inklusive 250mm Verlängerung für Standrohr

liefern und Dachdecker zum Einbau übergeben
Menge: 1,000 Stk

**05.55 Flachdachdurchführung Wärmegedämmt 800mm x 700mm**
Flachdachdurchführung Wärmegedämmt 800mm x 700mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 700mm x
600mm

liefern und Dachdecker zum Einbau übergeben
Menge: 1,000 Stk

**05.56 Flachdachdurchführung Wärmegedämmt 1100mm x 900mm**
Flachdachdurchführung Wärmegedämmt 1100mm x 900mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 1000mm x
800mm

liefern und Dachdecker zum Einbau übergeben
Menge: 1,000 Stk

**05.57 Flachdachdurchführung Wärmegedämmt 700mm x 700mm**
Flachdachdurchführung Wärmegedämmt 700mm x 700mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 600mm x
600mm

liefern und Dachdecker zum Einbau übergeben
Menge: 1,000 Stk

**05.58 Flachdachdurchführung Wärmegedämmt 400mm x 300mm**
Flachdachdurchführung Wärmegedämmt 400mm x 300mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 300mm x
200mm

liefern und Dachdecker zum Einbau übergeben
Menge: 2,000 Stk

**05.59 Flachdachdurchführung Wärmegedämmt 550mm x 500mm**
Flachdachdurchführung Wärmegedämmt 550mm x 500mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 450mm x
400mm

liefern und Dachdecker zum Einbau übergeben
Menge: 2,000 Stk

**05.60 Flachdachdurchführung Wärmegedämmt 900mm x 500mm**
Flachdachdurchführung Wärmegedämmt 900mm x 500mm

Dachdurchführungen aus sendz. verzinktem Stahlblech,
eckige Bauform für die Durchführung von eckigen
Luftleitungen.

Ausführung für Flachdach isoliert, 2 umlaufende 200 mm
Platten für Verklebung mit den Dichtebenen des Daches;
300 mm Höhe oberhalb 2. Dichtplatte. Schweißheftung,
Falze und Stöße mit Dichtmasse und
Korrosionsschutzfarbe nachbehandelt.

Doppelwandige Ausführung mit zwischenliegender
Mineralwollisolierung.

Isolierstärke min. 50 mm

zur Durchführung einer Lüftungsleitung bis 800mm x
400mm

liefern und Dachdecker zum Einbau übergeben
Menge: 1,000 Stk

**05.61 Flachdachdurchführung Wärmegedämmt 800mm x 3300mm**
Flachdachdurchführung Wärmegedämmt 800mm x 3300mm

Dachdurchführungen aus sendz. verzinktem Stahlblech,
eckige Bauform für die Durchführung von eckigen
Luftleitungen.

Ausführung für Flachdach isoliert, 2 umlaufende 200 mm
Platten für Verklebung mit den Dichtebenen des Daches;
300 mm Höhe oberhalb 2. Dichtplatte. Schweißheftung,
Falze und Stöße mit Dichtmasse und
Korrosionsschutzfarbe nachbehandelt.

Doppelwandige Ausführung mit zwischenliegender
Mineralwollisolierung.

Isolierstärke min. 50 mm

zur Durchführung von 3 Lüftungsleitung mit den
Abmessungen:
1 Stück 800mm x 400mm
2 Stück 750mm x 400mm

liefern und Dachdecker zum Einbau übergeben
Menge: 1,000 Stk

**05.62 Flachdachdurchführung 250mm x 100mm**
Flachdachdurchführung 250mm x 100mm

Dachdurchführungen aus sendz. verzinktem Stahlblech,
eckige Bauform mit Revisionsdeckel. Zur horizontalen
Durchführung von: 2 Stück Rohrleitung DN25 - DN32

Ausführung für Flachdach isoliert, umlaufender
Anschlussflansch min. 150 mm für Verklebung mit der
Dichtebene des Daches.
Doppelwandige Ausführung mit zwischenliegender
Mineralwollisolierung. Isolierstärke min. 50 mm
Falze und Stöße mit Dichtmasse und
Korrosionsschutzfarbe nachbehandelt.

Abmessungen:
Länge 350 mm, Breite 200 mm, Höhe über Dach 800 mm
Freie Durchführungsöffnung 250 x 100 mm

liefern und dem Dachdecker zum Einbau übergeben
Menge: 2,000 Stk

*Hinweis*
***Einbauhöhe bis 6m***

**05.63 Bundkragen NW 250**
Bundkragen NW 250

Bundkragen mit scharfer Kante,
einschl. Verbindungsstücke

NW 250

liefern und montieren
Menge: 25,000 Stk

**Ausführungsbeschreibung 0006 ***Luftleitung Werkstoff PPs schwerentflammbar*****
*Luftleitung Werkstoff PPs schwerentflammbar****
Luftleitung Werkstoff PPs schwerentflammbar

Luftleitung zur Luftführung für den Chemie und
Pharmazeutischen Einsatzzweck
Bestehend aus:

PPs Rohr, extrudiert
Werkstoff: PP schwerentflammbar (PPs) nach DIN 4102 B1
Farbe: grau, Ral 7037

liefern und einschließlich aller Nebenleistungen
in vollständig betriebsbereiter Leistung fachgerecht montieren.

**05.64 Bogen Ø110mm**
Bogen Ø110mm

wie zuvor beschrieben jedoch

Werkstoff :  PPs
Außen Ø :  110 mm
Dicke  :  3 mm
in allen Winkelgraden

liefern und einschließlich aller Nebenleistungen in
vollständig betriebsbereiter Leistung fachgerecht
montieren
Menge: 1,000 Stk

**05.65 Bogen Ø160mm**
Bogen Ø160mm

wie zuvor beschrieben jedoch

Werkstoff :  PPs
Außen Ø :  160 mm
Dicke  :  3 mm
in allen Winkelgraden

liefern und einschließlich aller Nebenleistungen in
vollständig betriebsbereiter Leistung fachgerecht
montieren
Menge: 7,000 Stk

**05.66 Bogen Ø200mm**
Bogen Ø200mm

wie zuvor beschrieben jedoch

Werkstoff :  PPs
Außen Ø :  200 mm
Dicke  :  3 mm
in allen Winkelgraden

liefern und einschließlich aller Nebenleistungen in
vollständig betriebsbereiter Leistung fachgerecht
montieren
Menge: 16,000 Stk

**05.67 Abzweig Ø110mm**
Abzweig Ø110mm

wie zuvor beschrieben jedoch

Werkstoff :  :  PPs
Größter Außen Ø  :  110 mm
Dicke  :  3 mm

liefern und einschließlich aller Nebenleistungen in
vollständig betriebsbereiter Leistung fachgerecht
montieren
Menge: 1,000 Stk

**05.68 Abzweig Ø125mm**
Abzweig Ø125mm

wie zuvor beschrieben jedoch

Werkstoff :  :  PPs
Größter Außen Ø  :  125 mm
Dicke  :  3 mm

liefern und einschließlich aller Nebenleistungen in
vollständig betriebsbereiter Leistung fachgerecht
montieren
Menge: 1,000 Stk

**05.69 Abzweig Ø160mm**
Abzweig Ø160mm

wie zuvor beschrieben jedoch

Werkstoff :  :  PPs
Größter Außen Ø  :  160 mm
Dicke  :  3 mm

liefern und einschließlich aller Nebenleistungen in
vollständig betriebsbereiter Leistung fachgerecht
montieren
Menge: 2,000 Stk

**05.70 Übergang Ø125-100**
Übergang Ø125-100

wie zuvor beschrieben jedoch

Werkstoff  :  PPs
Größter Durchmesser :  125 mm
Ausführung  :  mit Muffen

liefern und einschließlich aller Nebenleistungen in
vollständig betriebsbereiter Leistung fachgerecht
montieren
Menge: 1,000 Stk

**05.71 Übergang Ø160-125**
Übergang Ø160-125

wie zuvor beschrieben jedoch

Werkstoff  :  PPs
Größter Durchmesser :  160 mm
Ausführung  :  mit Muffen

liefern und einschließlich aller Nebenleistungen in
vollständig betriebsbereiter Leistung fachgerecht
montieren
Menge: 1,000 Stk

**05.72 Muffe NW 125**
Muffe NW 125

Werkstoff :  PPs

liefern und einschließlich aller Nebenleistungen in
vollständig betriebsbereiter Leistung fachgerecht
montieren
Menge: 1,000 Stk

**05.73 Muffe NW 160**
Muffe NW 160

Werkstoff :  PPs

liefern und einschließlich aller Nebenleistungen in
vollständig betriebsbereiter Leistung fachgerecht
montieren
Menge: 1,000 Stk

**05.74 Muffe NW 200**
Muffe NW 200

Werkstoff :  PPs

liefern und einschließlich aller Nebenleistungen in
vollständig betriebsbereiter Leistung fachgerecht
montieren
Menge: 1,000 Stk

**05.75 Dachsockel mit Schalldämpfer 400m³/h**
Dachsockel mit Schalldämpfer 400m³/h

Sockelschalldämpfer zur Flachdachdurchführung
Bestehend aus Kunststoff PPs in runder Bauform, mit
angeschweißtem Regenkragen
Stabiles Gehäuse mit Rohranschluss und einer
eingebauten Kabeldurchführung nach IP68
Gehäuse inkl. integriertem Dachaufsatzstück für
Flachdach zur Aufnahme eines Dachradialventilators.
Absoptions- Material aus nicht brennbarer Mineralwolle
nach DIN 4102, eingeschweißt bzw. abgedeckt mit
akustisch transparaenter Kunststofffolie
Abdeckung des Absorptionsmaterials mittels gelochter
Kunststoffplatte, Material wie Gehäuse

Einschließlich Kugelmanschette und Spannbänder zur
Befestigung des Ventilators.

Technische Daten:
Anschlussdurchmesser: 160mm
Außendurchmesser: 450mm
Gesamtaufbauhöhe: 850mm
Dämpfung: 25 dB /250 Hz

Angebotenes Fabrikat:

'...................................................'
vom Bieter auszufüllen

Angebotener Typ:

'...................................................'
vom Bieter auszufüllen

liefern und zur Übergabe an den Dachdecker,
einschließlich aller Nebenleistungen in vollständig
betriebsbereiter Leistung
Menge: 1,000 Stk

**05.76 Dachsockel mit Schalldämpfer 800m³/h**
Dachsockel mit Schalldämpfer 800m³/h

Sockelschalldämpfer zur Flachdachdurchführung
Bestehend aus Kunststoff PPs in runder Bauform, mit
angeschweißtem Regenkragen
Stabiles Gehäuse mit Rohranschluss und einer
eingebauten Kabeldurchführung nach IP68
Gehäuse inkl. integriertem Dachaufsatzstück für
Flachdach zur Aufnahme eines Dachradialventilators.
Absoptions- Material aus nicht brennbarer Mineralwolle
nach DIN 4102, eingeschweißt bzw. abgedeckt mit
akustisch transparaenter Kunststofffolie
Abdeckung des Absorptionsmaterials mittels gelochter
Kunststoffplatte, Material wie Gehäuse

Einschließlich Kugelmanschette und Spannbänder zur
Befestigung des Ventilators.

Technische Daten:
Anschlussdurchmesser: 200mm
Außendurchmesser: 500mm
Gesamtaufbauhöhe: 850mm
Dämpfung: 20 dB /250 Hz

Angebotenes Fabrikat:

'...................................................'
vom Bieter auszufüllen

Angebotener Typ:

'...................................................'
vom Bieter auszufüllen

liefern und zur Übergabe an den Dachdecker,
einschließlich aller Nebenleistungen in vollständig
betriebsbereiter Leistung
Menge: 4,000 Stk

**05.77 Rückschlagklappe DN200**
Rückschlagklappe DN200

Selbsttätige Rückschlagklappe aus chemisch beständigem
Kunststoff. Formstabilen Lamellen aus
PVC-Hohlkammerprofilen.

Anschlußdurchmesser  :200mm
Gehäuse-Werkstoff  :PPs
Lamellen-Werkstoff  :PVC
Anschluss  :Muffenanschluss

liefern und einschließlich aller Nebenleistungen
in vollständig betriebsbereiter Leistung fachgerecht montieren.
Menge: 4,000 Stk

### Titel 06 Luftdurchlässe

**06.1 Zulufttellerventil NW 100**
Zulufttellerventil NW 100

Metall-Tellerventil DN 100 mm in runder Ausführung
geeignet zur Zuluftführung, weiß lackiert. Mit
verdeckendem Ventilteller für stufenlose Einstellung
und umlaufendem Distanzring.

liefern und einschließlich aller Nebenleistungen
in vollständig betriebsbereiter Leistung fachgerecht montieren.
Menge: 11,000 Stk

**06.2 Ablufttellerventil NW 100**
Ablufttellerventil NW 100

Metall-Tellerventil DN 100 mm in runder Ausführung
geeignet zur Abluftführung, weiß lackiert. Mit
verdeckendem Ventilteller für stufenlose Einstellung
und umlaufendem Distanzring.

liefern und einschließlich aller Nebenleistungen
in vollständig betriebsbereiter Leistung fachgerecht montieren.
Menge: 38,000 Stk

**06.3 Zulufttellerventil NW 125**
Zulufttellerventil NW 125

Metall-Tellerventil DN 125 mm in runder Ausführung
geeignet zur Zuluftführung, weiß lackiert. Mit
verdeckendem Ventilteller für stufenlose Einstellung
und umlaufendem Distanzring.

liefern und einschließlich aller Nebenleistungen
in vollständig betriebsbereiter Leistung fachgerecht montieren.
Menge: 6,000 Stk

**06.4 Ablufttellerventil NW 125**
Ablufttellerventil NW 125

Metall-Tellerventil DN 125 mm in runder Ausführung
geeignet zur Abluftführung, weiß lackiert. Mit
verdeckendem Ventilteller für stufenlose Einstellung
und umlaufendem Distanzring.

liefern und einschließlich aller Nebenleistungen
in vollständig betriebsbereiter Leistung fachgerecht montieren.
Menge: 7,000 Stk

**06.5 Zulufttellerventil NW 160**
Zulufttellerventil NW 160

Metall-Tellerventil DN 160 mm in runder Ausführung
geeignet zur Zuluftführung, weiß lackiert. Mit
verdeckendem Ventilteller für stufenlose Einstellung
und umlaufendem Distanzring.

liefern und einschließlich aller Nebenleistungen
in vollständig betriebsbereiter Leistung fachgerecht montieren.
Menge: 2,000 Stk

**06.6 Ablufttellerventil NW 160**
Ablufttellerventil NW 160

Metall-Tellerventil DN 160 mm in runder Ausführung
geeignet zur Abluftführung, weiß lackiert. Mit
verdeckendem Ventilteller für stufenlose Einstellung
und umlaufendem Distanzring.

liefern und einschließlich aller Nebenleistungen
in vollständig betriebsbereiter Leistung fachgerecht montieren.
Menge: 2,000 Stk

**06.7 Zulufttellerventil NW 200**
Zulufttellerventil NW 200

Metall-Tellerventil DN 200 mm in runder Ausführung
geeignet zur Zuluftführung, weiß lackiert. Mit
verdeckendem Ventilteller für stufenlose Einstellung
und umlaufendem Distanzring.

liefern und einschließlich aller Nebenleistungen
in vollständig betriebsbereiter Leistung fachgerecht montieren.
Menge: 5,000 Stk

**06.8 Ablufttellerventil NW 200**
Ablufttellerventil NW 200

Metall-Tellerventil DN 200 mm in runder Ausführung
geeignet zur Abluftführung, weiß lackiert. Mit
verdeckendem Ventilteller für stufenlose Einstellung
und umlaufendem Distanzring.

liefern und einschließlich aller Nebenleistungen
in vollständig betriebsbereiter Leistung fachgerecht montieren.
Menge: 2,000 Stk

**06.9 Deckenluftdurchlass Zuluft NW 300**
Deckenluftdurchlass Zuluft NW 300

Deckenluftdurchlässe mit quadratischem oder rundem
Frontdurchlass. Als Zuluft Frontdurchlass mit einzeln
manuell verstellbaren Luftleitelementen für
drallförmige horizontale Luftführung. Zum Einbau in
abgehängte Decken aller Art. Einbaufertige Komponente,
bestehend aus dem Frontdurchlass aus verzinktem
Stahlblech, mit einzelverstellbaren
Luftverteilelementen, einem Anschlusskasten mit
Luftverteilelement und seitlichem Anschlussstutzen.

MATERIALIEN UND OBERFLÄCHEN
Frontdurchlass, Anschlusskasten und Traverse aus
verzinktem Stahlblech
Lippendichtung aus Gummi
Frontdurchlass pulverbeschichtet weiß

VARIANTE
Anschluss Horizontal, Zuluft, mit Anschlusskasten
Drosselelement zum Volumenstromabgleich
Abmessungen
Frontplatte max. NW 300mm
Abmessungen
Anschlusskasten max. 300 x 300 x 250
Anschluss ca.  DN160
Oberfläche Pulverbeschichtet weiß

PRODUKTDATEN:
Volumenstrom V  120 m³/h
?pt [Pa]  max.  15
LWA [dB(A)]  max.  31

liefern und einschließlich aller Nebenleistungen in
vollständig betriebsbereiter Leistung fachgerecht
montieren.
Menge: 25,000 Stk

**06.10 Deckenluftdurchlass Zuluft NW 400**
Deckenluftdurchlass Zuluft NW 400

Deckenluftdurchlässe mit quadratischem oder rundem
Frontdurchlass. Als Zuluft Frontdurchlass mit einzeln
manuell verstellbaren Luftleitelementen für
drallförmige horizontale Luftführung. Zum Einbau in
abgehängte Decken aller Art. Einbaufertige Komponente,
bestehend aus dem Frontdurchlass aus verzinktem
Stahlblech, mit einzelverstellbaren
Luftverteilelementen, einem Anschlusskasten mit
Luftverteilelement und seitlichem Anschlussstutzen.

MATERIALIEN UND OBERFLÄCHEN
Frontdurchlass, Anschlusskasten und Traverse aus
verzinktem Stahlblech
Lippendichtung aus Gummi
Frontdurchlass pulverbeschichtet weiß

VARIANTE
Anschluss Horizontal, Zuluft, mit Anschlusskasten
Drosselelement zum Volumenstromabgleich
Abmessungen
Frontplatte max. Ø400mm
Abmessungen
Anschlusskasten max. 380 x 380 x 290
Anschluss max.  DN200
Oberfläche Pulverbeschichtet weiß

PRODUKTDATEN:
Volumenstrom V  220 m³/h
?pt [Pa]  max.  14
LWA [dB(A)]  max.  31

liefern und einschließlich aller Nebenleistungen in
vollständig betriebsbereiter Leistung fachgerecht
montieren.
Menge: 8,000 Stk

**06.11 Deckenluftdurchlass Zuluft NW 500**
Deckenluftdurchlass Zuluft NW 500

Deckenluftdurchlässe mit quadratischem oder rundem
Frontdurchlass. Als Zuluft Frontdurchlass mit einzeln
manuell verstellbaren Luftleitelementen für
drallförmige horizontale Luftführung. Zum Einbau in
abgehängte Decken aller Art. Einbaufertige Komponente,
bestehend aus dem Frontdurchlass aus verzinktem
Stahlblech, mit einzelverstellbaren
Luftverteilelementen, einem Anschlusskasten mit
Luftverteilelement und seitlichem Anschlussstutzen.

MATERIALIEN UND OBERFLÄCHEN
Frontdurchlass, Anschlusskasten und Traverse aus
verzinktem Stahlblech
Lippendichtung aus Gummi
Frontdurchlass pulverbeschichtet weiß

VARIANTE
Anschluss Horizontal, Zuluft, mit Anschlusskasten
Drosselelement zum Volumenstromabgleich
Abmessungen
Frontplatte max. 500mm
Abmessungen
Anschlusskasten max. 480 x 480 x 295
Anschluss max.  DN200
Oberfläche Pulverbeschichtet weiß

PRODUKTDATEN:
Volumenstrom V  350 m³/h
?pt [Pa]  max.  27
LWA [dB(A)]  max.  32

liefern und einschließlich aller Nebenleistungen in
vollständig betriebsbereiter Leistung fachgerecht
montieren.
Menge: 2,000 Stk

**06.12 Lüftungsgitter 625x75mm**
Lüftungsgitter 625x75mm

mit Mengeneinstellung zum Einbau in die Wand sowie
Lüftungsleitungen, bestehend aus Frontrahmen und
einzelnen verstellbaren waagerechten Lamellen,
verdeckte Schraubbefestigung, mit umlaufendem
Dichtband.

Material: verzinktes Stahlblech, hintere Anbauteile aus
profiliertem Stahlblech.
Frontrahmen und Lamellen verzinkt
Luftart: Zu- und Abluft

Volumenstrom: 145 m³/h

max. Druckdifferenz: 20 Pa
max. A-Schallleistungspegel: <5 dB(A)

liefern und einschließlich aller Nebenleistungen in
vollständig betriebsbereiter Leistung fachgerecht
montieren
Menge: 4,000 Stk

**06.13 Lüftungsgitter 225x125mm**
Lüftungsgitter 225x125mm

mit Mengeneinstellung zum Einbau in die Wand sowie
Lüftungsleitungen, bestehend aus Frontrahmen und
einzelnen verstellbaren waagerechten Lamellen,
verdeckte Schraubbefestigung, mit umlaufendem
Dichtband.

Material: verzinktes Stahlblech, hintere Anbauteile aus
profiliertem Stahlblech.
Frontrahmen und Lamellen verzinkt
Luftart: Zu- und Abluft

Volumenstrom: 200 m³/h

max. Druckdifferenz: 12 Pa
max. A-Schallleistungspegel: 22 dB(A)

liefern und einschließlich aller Nebenleistungen in
vollständig betriebsbereiter Leistung fachgerecht
montieren
Menge: 19,000 Stk

**06.14 Lüftungsgitter 425x125mm**
Lüftungsgitter 425x125mm

mit Mengeneinstellung zum Einbau in die Wand sowie
Lüftungsleitungen, bestehend aus Frontrahmen und
einzelnen verstellbaren waagerechten Lamellen,
verdeckte Schraubbefestigung, mit umlaufendem
Dichtband.

Material: verzinktes Stahlblech, hintere Anbauteile aus
profiliertem Stahlblech.
Frontrahmen und Lamellen verzinkt
Luftart: Zu- und Abluft

Volumenstrom: 210 m³/h

max. Druckdifferenz: 3 Pa
max. A-Schallleistungspegel: <15 dB(A)

liefern und einschließlich aller Nebenleistungen in
vollständig betriebsbereiter Leistung fachgerecht
montieren
Menge: 28,000 Stk

**06.15 Lüftungsgitter 525x125mm**
Lüftungsgitter 525x125mm

mit Mengeneinstellung zum Einbau in die Wand sowie
Lüftungsleitungen, bestehend aus Frontrahmen und
einzelnen verstellbaren waagerechten Lamellen,
verdeckte Schraubbefestigung, mit umlaufendem
Dichtband.

Material: verzinktes Stahlblech, hintere Anbauteile aus
profiliertem Stahlblech.
Frontrahmen und Lamellen verzinkt
Luftart: Zu- und Abluft

Volumenstrom: 360 m³/h

max. Druckdifferenz: 15 Pa
max. A-Schallleistungspegel: 30 dB(A)

liefern und einschließlich aller Nebenleistungen in
vollständig betriebsbereiter Leistung fachgerecht
montieren
Menge: 2,000 Stk

**06.16 Lüftungsgitter 625x125mm**
Lüftungsgitter 625x125mm

mit Mengeneinstellung zum Einbau in die Wand sowie
Lüftungsleitungen, bestehend aus Frontrahmen und
einzelnen verstellbaren waagerechten Lamellen,
verdeckte Schraubbefestigung, mit umlaufendem
Dichtband.

Material: verzinktes Stahlblech, hintere Anbauteile aus
profiliertem Stahlblech.
Frontrahmen und Lamellen verzinkt
Luftart: Zu- und Abluft

Volumenstrom: 440 m³/h

max. Druckdifferenz: 6 Pa
max. A-Schallleistungspegel: 19 dB(A)

liefern und einschließlich aller Nebenleistungen in
vollständig betriebsbereiter Leistung fachgerecht
montieren
Menge: 4,000 Stk

**06.17 Lüftungsgitter 825x125mm**
Lüftungsgitter 825x125mm

mit Mengeneinstellung zum Einbau in die Wand sowie
Lüftungsleitungen, bestehend aus Frontrahmen und
einzelnen verstellbaren waagerechten Lamellen,
verdeckte Schraubbefestigung, mit umlaufendem
Dichtband.

Material: verzinktes Stahlblech, hintere Anbauteile aus
profiliertem Stahlblech.
Frontrahmen und Lamellen verzinkt
Luftart: Zu- und Abluft

Volumenstrom: 675 m³/h

max. Druckdifferenz: 20 Pa
max. A-Schallleistungspegel: 35 dB(A)

liefern und einschließlich aller Nebenleistungen in
vollständig betriebsbereiter Leistung fachgerecht
montieren
Menge: 19,000 Stk

**06.18 Lüftungsgitter 825x225mm**
Lüftungsgitter 825x225mm

mit Mengeneinstellung zum Einbau in die Wand sowie
Lüftungsleitungen, bestehend aus Frontrahmen und
einzelnen verstellbaren waagerechten Lamellen,
verdeckte Schraubbefestigung, mit umlaufendem
Dichtband.

Material: verzinktes Stahlblech, hintere Anbauteile aus
profiliertem Stahlblech.
Frontrahmen und Lamellen verzinkt
Luftart: Zu- und Abluft

Volumenstrom: 934 m³/h

max. Druckdifferenz: 10 Pa
max. A-Schallleistungspegel: 30 dB(A)

liefern und einschließlich aller Nebenleistungen in
vollständig betriebsbereiter Leistung fachgerecht
montieren
Menge: 3,000 Stk

**06.19 Lüftungsgitter 1225x225mm**
Lüftungsgitter 1225x225mm

mit Mengeneinstellung zum Einbau in die Wand sowie
Lüftungsleitungen, bestehend aus Frontrahmen und
einzelnen verstellbaren waagerechten Lamellen,
verdeckte Schraubbefestigung, mit umlaufendem
Dichtband.

Material: verzinktes Stahlblech, hintere Anbauteile aus
profiliertem Stahlblech.
Frontrahmen und Lamellen verzinkt
Luftart: Zu- und Abluft

Volumenstrom: 1.650 m³/h

max. Druckdifferenz: 9 Pa
max. A-Schallleistungspegel: 35 dB(A)

liefern und einschließlich aller Nebenleistungen in
vollständig betriebsbereiter Leistung fachgerecht
montieren
Menge: 2,000 Stk

**06.20 Lüftungsgitter 1225x325mm**
Lüftungsgitter 1225x325mm

mit Mengeneinstellung zum Einbau in die Wand sowie
Lüftungsleitungen, bestehend aus Frontrahmen und
einzelnen verstellbaren waagerechten Lamellen,
verdeckte Schraubbefestigung, mit umlaufendem
Dichtband.

Material: verzinktes Stahlblech, hintere Anbauteile aus
profiliertem Stahlblech.
Frontrahmen und Lamellen verzinkt
Luftart: Zu- und Abluft

Volumenstrom: 2.200 m³/h

max. Druckdifferenz: 22 Pa
max. A-Schallleistungspegel: 35 dB(A)

liefern und einschließlich aller Nebenleistungen in
vollständig betriebsbereiter Leistung fachgerecht
montieren
Menge: 6,000 Stk

**06.21 Wetterschutzgitter 2480x900**
Wetterschutzgitter 2480x900

Wetterschutzgitter in rechteckiger Bauform für Außen-
und Fortluftöffnungen von lufttechnischen Anlagen zum
Schutz vor eindringendem Regen sowie Laub und Vögeln.
Einbaufertige Komponente, bestehend aus Frontrahmen,
regenabweisend und strömungsgünstig geformten Lamellen
und rückseitigem Vogelschutzgitter. (Einfügungsdämpfung
gemessen nach EN ISO 7235).

Volumenstrom V  14.300 m³/h
?pt [Pa]  max.  24
LWA [dB(A)]  max.  49

Material:
Wetterschutzgitter aus verzinktem Stahlblech

Zubehör:
Einbaurahmen

liefern und einschließlich aller Nebenleistungen
in vollständig betriebsbereiter Leistung fachgerecht montieren.
Menge: 2,000 Stk

**06.22 Wetterschutzgitter 980x480**
Wetterschutzgitter 980x480

Wetterschutzgitter in rechteckiger Bauform für Außen-
und Fortluftöffnungen von lufttechnischen Anlagen zum
Schutz vor eindringendem Regen sowie Laub und Vögeln.
Einbaufertige Komponente, bestehend aus Frontrahmen,
regenabweisend und strömungsgünstig geformten Lamellen
und rückseitigem Vogelschutzgitter. (Einfügungsdämpfung
gemessen nach EN ISO 7235).

Volumenstrom V  3.500 m³/h
?pt [Pa]  max.  21
LWA [dB(A)]  max.  41

Material:
Wetterschutzgitter aus verzinktem Stahlblech

Zubehör:
Einbaurahmen

liefern und einschließlich aller Nebenleistungen
in vollständig betriebsbereiter Leistung fachgerecht montieren.
Menge: 2,000 Stk

**06.23 Insektenschutzgitter 800x400mm**
Insektenschutzgitter 800x400mm

zum Einbau in Lüftungsleitungen

Material: Stahl verzinkt

liefern und einschließlich aller Nebenleistungen in
vollständig betriebsbereiter Leistung fachgerecht
montieren
Menge: 1,000 Stk

*Hinweis*
***Einbauhöhe bis 6m***

**06.24 Deckenluftdurchlass Zuluft NW625**
Deckenluftdurchlass Zuluft NW625

Deckenluftdurchlässe mit quadratischem Frontdurchlass.
Als Zuluft Frontdurchlass mit einzeln manuell
verstellbaren Luftleitelementen für drallförmige
horizontale Luftführung. Zum Einbau in abgehängte
Decken aller Art. Einbaufertige Komponente, bestehend
aus dem Frontdurchlass aus verzinktem Stahlblech, mit
einzelverstellbaren Luftverteilelementen, einem
Anschlusskasten mit Luftverteilelement und seitlichem
Anschlussstutzen.
Montagehöhe bis 6 m ü. OKFFB (Kanalunterkante)!

MATERIALIEN UND OBERFLÄCHEN
Frontdurchlass, Anschlusskasten und Traverse aus
verzinktem Stahlblech
Lippendichtung aus Gummi
Frontdurchlass pulverbeschichtet weiß

VARIANTE
Anschluss Horizontal, Zuluft, mit Anschlusskasten
Drosselelement zum Volumenstromabgleich
Abmessungen
Frontplatte  625 x 625
Abmessungen
Anschlusskasten max. 615 x 615 x 345
Anschluss max.  DN250
Oberfläche Pulverbeschichtet weiß

PRODUKTDATEN:
Volumenstrom V  530 m³/h
?pt [Pa]  max.  17
LWA [dB(A)]  max.  31

liefern und einschließlich aller Nebenleistungen in
vollständig betriebsbereiter Leistung fachgerecht
montieren.
Menge: 25,000 Stk

### Titel 07 Brandschutzklappen und Zubehör

**07.1 Brandschutzklappe rund DN100**
Brandschutzklappe rund DN100

Brandschutzklappen in runder Bauform zum Absperren von
Luftleitungen zwischen zwei Brandabschnitten.
Brandschutztechnisch geprüftnach EN 1366-2.
Mit Leistungserklärung und CE-Kennzeichen.Mit
Endlagenschalter und Schmelzlot (72°C).

Geeignet zum Nass- und Trockeneinbau in massiven Wänden
und Decken, in Leichtbauwänden mit beidseitiger
Beplankung, in Brandwänden in Leichtbauweise und in
Schachtwänden; zum Nasseinbau stehend auf Massivdecken;
zum Trockeneinbau direkt an, vor und entfernt von
Massivwänden. Außerdem geeignet zum Trockeneinbau mit
Weichschott in massive Wände und Decken sowie in
Leichtbauwände mit beidseitiger Beplankung.

Material:
Gehäuse und Anbauteile aus verzinktem Stahlblech,
Absperrklappe aus Spezial-Isolierstoff, Klappenachse
aus Edelstahl, Gleitlager aus Kunststoff.

Einschließlich K90 Abhängung bestehend aus zugelassenen
Dübeln, Gewindestangen min. M8 und Rohrschellen Stahl
verzinkt

Zubehör:
Endschalter /Anzeige: Zu

Abmessungen D: 100 mm

liefern und einschließlich aller Nebenleistungen in
vollständig betriebsbereiter Leistung fachgerecht
montieren.
Menge: 10,000 Stk

**07.2 Brandschutzklappe rund DN125**
Brandschutzklappe rund DN125

Brandschutzklappen in runder Bauform zum Absperren von
Luftleitungen zwischen zwei Brandabschnitten.
Brandschutztechnisch geprüftnach EN 1366-2.
Mit Leistungserklärung und CE-Kennzeichen.Mit
Endlagenschalter und Schmelzlot (72°C).

Geeignet zum Nass- und Trockeneinbau in massiven Wänden
und Decken, in Leichtbauwänden mit beidseitiger
Beplankung, in Brandwänden in Leichtbauweise und in
Schachtwänden; zum Nasseinbau stehend auf Massivdecken;
zum Trockeneinbau direkt an, vor und entfernt von
Massivwänden. Außerdem geeignet zum Trockeneinbau mit
Weichschott in massive Wände und Decken sowie in
Leichtbauwände mit beidseitiger Beplankung.

Material:
Gehäuse und Anbauteile aus verzinktem Stahlblech,
Absperrklappe aus Spezial-Isolierstoff, Klappenachse
aus Edelstahl, Gleitlager aus Kunststoff.

Einschließlich K90 Abhängung bestehend aus zugelassenen
Dübeln, Gewindestangen min. M8 und Rohrschellen Stahl
verzinkt

Zubehör:
Endschalter /Anzeige: Zu

Abmessungen D: 125 mm

liefern und einschließlich aller Nebenleistungen in
vollständig betriebsbereiter Leistung fachgerecht
montieren.
Menge: 2,000 Stk

**07.3 Brandschutzklappe rund DN160**
Brandschutzklappe rund DN160

Brandschutzklappen in runder Bauform zum Absperren von
Luftleitungen zwischen zwei Brandabschnitten.
Brandschutztechnisch geprüftnach EN 1366-2.
Mit Leistungserklärung und CE-Kennzeichen.Mit
Endlagenschalter und Schmelzlot (72°C).

Geeignet zum Nass- und Trockeneinbau in massiven Wänden
und Decken, in Leichtbauwänden mit beidseitiger
Beplankung, in Brandwänden in Leichtbauweise und in
Schachtwänden; zum Nasseinbau stehend auf Massivdecken;
zum Trockeneinbau direkt an, vor und entfernt von
Massivwänden. Außerdem geeignet zum Trockeneinbau mit
Weichschott in massive Wände und Decken sowie in
Leichtbauwände mit beidseitiger Beplankung.

Material:
Gehäuse und Anbauteile aus verzinktem Stahlblech,
Absperrklappe aus Spezial-Isolierstoff, Klappenachse
aus Edelstahl, Gleitlager aus Kunststoff.

Einschließlich K90 Abhängung bestehend aus zugelassenen
Dübeln, Gewindestangen min. M8 und Rohrschellen Stahl
verzinkt

Zubehör:
Endschalter /Anzeige: Zu

Abmessungen D: 160 mm

liefern und einschließlich aller Nebenleistungen in
vollständig betriebsbereiter Leistung fachgerecht
montieren.
Menge: 4,000 Stk

**07.4 Brandschutzklappe B/H 200x100x500**
Brandschutzklappe B/H 200x100x500

Brandschutzklappen in quadratischer oder rechteckiger
Bauform zum Absperren von Luftleitungen zwischen
zwei Brandabschnitten. Brandschutztechnisch geprüft
nach EN 1366-2. Mit Leistungserklärung und
CE-Kennzeichen. Mit Endlagenschalter und Schmelzlot
(72°C).

Geeignet zum Nass- und Trockeneinbau in massiven
Wänden und Decken, in Leichtbauwänden mit beidseitiger
 Beplankung, in Brandwänden in Leichtbauweise und in
Schachtwänden; zum Nasseinbau stehend auf Massivdecken;
zum Trockeneinbau direkt an, vor und entfernt von
Massivwänden. Außerdem geeignet zum Trockeneinbau mit
Weichschott in massive Wände und Decken sowie in
Leichtbauwände mit beidseitiger Beplankung.

Material:
Gehäuse und Anbauteile aus verzinktem Stahlblech,
Absperrklappe aus Spezial-Isolierstoff, Klappenachse
und Antriebsgestänge aus Edelstahl, Gleitlager aus
Messing,
Absperrklappendichtung aus Polyuretan und Elastomer.
Beidseitig mit elastischem Stutzen zum Anschluß an
nichtbrennbare Lüftungsleitungen.

Einschließlich K90 Abhängung bestehend aus zugelassenen
Dübeln, Gewindestangen und Traverse, U50 x 38 x 5, DIN
1026, Stahl verzinkt

Zubehör:
Endschalter /Anzeige: Zu

Abmessungen B/H/L: 200/100/500 mm

liefern und einschließlich aller Nebenleistungen
in vollständig betriebsbereiter Leistung fachgerecht montieren.
Menge: 4,000 Stk

**07.5 Brandschutzklappe B/H 200x200x500**
Brandschutzklappe B/H 200x200x500

Brandschutzklappen in quadratischer oder rechteckiger
Bauform zum Absperren von Luftleitungen zwischen
zwei Brandabschnitten. Brandschutztechnisch geprüft
nach EN 1366-2. Mit Leistungserklärung und
CE-Kennzeichen. Mit Endlagenschalter und Schmelzlot
(72°C).

Geeignet zum Nass- und Trockeneinbau in massiven
Wänden und Decken, in Leichtbauwänden mit beidseitiger
 Beplankung, in Brandwänden in Leichtbauweise und in
Schachtwänden; zum Nasseinbau stehend auf Massivdecken;
zum Trockeneinbau direkt an, vor und entfernt von
Massivwänden. Außerdem geeignet zum Trockeneinbau mit
Weichschott in massive Wände und Decken sowie in
Leichtbauwände mit beidseitiger Beplankung.

Material:
Gehäuse und Anbauteile aus verzinktem Stahlblech,
Absperrklappe aus Spezial-Isolierstoff, Klappenachse
und Antriebsgestänge aus Edelstahl, Gleitlager aus
Messing,
Absperrklappendichtung aus Polyuretan und Elastomer.
Beidseitig mit elastischem Stutzen zum Anschluß an
nichtbrennbare Lüftungsleitungen.

Einschließlich K90 Abhängung bestehend aus zugelassenen
Dübeln, Gewindestangen und Traverse, U50 x 38 x 5, DIN
1026, Stahl verzinkt

Zubehör:
Endschalter /Anzeige: Zu

Abmessungen B/H/L: 200/200/500 mm

liefern und einschließlich aller Nebenleistungen
in vollständig betriebsbereiter Leistung fachgerecht montieren.
Menge: 4,000 Stk

**07.6 Brandschutzklappe B/H 300x200x500**
Brandschutzklappe B/H 300x200x500

Brandschutzklappen in quadratischer oder rechteckiger
Bauform zum Absperren von Luftleitungen zwischen
zwei Brandabschnitten. Brandschutztechnisch geprüft
nach EN 1366-2. Mit Leistungserklärung und
CE-Kennzeichen. Mit Endlagenschalter und Schmelzlot
(72°C).

Geeignet zum Nass- und Trockeneinbau in massiven
Wänden und Decken, in Leichtbauwänden mit beidseitiger
 Beplankung, in Brandwänden in Leichtbauweise und in
Schachtwänden; zum Nasseinbau stehend auf Massivdecken;
zum Trockeneinbau direkt an, vor und entfernt von
Massivwänden. Außerdem geeignet zum Trockeneinbau mit
Weichschott in massive Wände und Decken sowie in
Leichtbauwände mit beidseitiger Beplankung.

Material:
Gehäuse und Anbauteile aus verzinktem Stahlblech,
Absperrklappe aus Spezial-Isolierstoff, Klappenachse
und Antriebsgestänge aus Edelstahl, Gleitlager aus
Messing,
Absperrklappendichtung aus Polyuretan und Elastomer.
Beidseitig mit elastischem Stutzen zum Anschluß an
nichtbrennbare Lüftungsleitungen.

Einschließlich K90 Abhängung bestehend aus zugelassenen
Dübeln, Gewindestangen und Traverse, U50 x 38 x 5, DIN
1026, Stahl verzinkt

Zubehör:
Endschalter /Anzeige: Zu

Abmessungen B/H/L: 300/200/500 mm

liefern und einschließlich aller Nebenleistungen
in vollständig betriebsbereiter Leistung fachgerecht montieren.
Menge: 2,000 Stk

**07.7 Brandschutzklappe B/H 400x200x500**
Brandschutzklappe B/H 400x200x500

Brandschutzklappen in quadratischer oder rechteckiger
Bauform zum Absperren von Luftleitungen zwischen
zwei Brandabschnitten. Brandschutztechnisch geprüft
nach EN 1366-2. Mit Leistungserklärung und
CE-Kennzeichen. Mit Endlagenschalter und Schmelzlot
(72°C).

Geeignet zum Nass- und Trockeneinbau in massiven
Wänden und Decken, in Leichtbauwänden mit beidseitiger
 Beplankung, in Brandwänden in Leichtbauweise und in
Schachtwänden; zum Nasseinbau stehend auf Massivdecken;
zum Trockeneinbau direkt an, vor und entfernt von
Massivwänden. Außerdem geeignet zum Trockeneinbau mit
Weichschott in massive Wände und Decken sowie in
Leichtbauwände mit beidseitiger Beplankung.

Material:
Gehäuse und Anbauteile aus verzinktem Stahlblech,
Absperrklappe aus Spezial-Isolierstoff, Klappenachse
und Antriebsgestänge aus Edelstahl, Gleitlager aus
Messing,
Absperrklappendichtung aus Polyuretan und Elastomer.
Beidseitig mit elastischem Stutzen zum Anschluß an
nichtbrennbare Lüftungsleitungen.

Einschließlich K90 Abhängung bestehend aus zugelassenen
Dübeln, Gewindestangen und Traverse, U50 x 38 x 5, DIN
1026, Stahl verzinkt

Zubehör:
Endschalter /Anzeige: Zu

Abmessungen B/H/L: 400/200/500 mm

liefern und einschließlich aller Nebenleistungen
in vollständig betriebsbereiter Leistung fachgerecht montieren.
Menge: 3,000 Stk

**07.8 Brandschutzklappe B/H 500x100x500**
Brandschutzklappe B/H 500x100x500

Brandschutzklappen in quadratischer oder rechteckiger
Bauform zum Absperren von Luftleitungen zwischen
zwei Brandabschnitten. Brandschutztechnisch geprüft
nach EN 1366-2. Mit Leistungserklärung und
CE-Kennzeichen. Mit Endlagenschalter und Schmelzlot
(72°C).

Geeignet zum Nass- und Trockeneinbau in massiven
Wänden und Decken, in Leichtbauwänden mit beidseitiger
 Beplankung, in Brandwänden in Leichtbauweise und in
Schachtwänden; zum Nasseinbau stehend auf Massivdecken;
zum Trockeneinbau direkt an, vor und entfernt von
Massivwänden. Außerdem geeignet zum Trockeneinbau mit
Weichschott in massive Wände und Decken sowie in
Leichtbauwände mit beidseitiger Beplankung.

Material:
Gehäuse und Anbauteile aus verzinktem Stahlblech,
Absperrklappe aus Spezial-Isolierstoff, Klappenachse
und Antriebsgestänge aus Edelstahl, Gleitlager aus
Messing,
Absperrklappendichtung aus Polyuretan und Elastomer.
Beidseitig mit elastischem Stutzen zum Anschluß an
nichtbrennbare Lüftungsleitungen.

Einschließlich K90 Abhängung bestehend aus zugelassenen
Dübeln, Gewindestangen und Traverse, U50 x 38 x 5, DIN
1026, Stahl verzinkt

Die Verkabelung der Brandschutzklappe erfolgt Bauseits
durch das Gewerk GA.

Zubehör:
Endschalter /Anzeige: Zu

Abmessungen B/H/L: 500/100/500 mm

liefern und einschließlich aller Nebenleistungen
in vollständig betriebsbereiter Leistung fachgerecht montieren.
Menge: 2,000 Stk

**07.9 Brandschutzklappe rund DN160 mit Federrücklaufmotor**
Brandschutzklappe rund DN160 mit Federrücklaufmotor

Brandschutzklappen in runder Bauform zum Absperren von
Luftleitungen zwischen zwei Brandabschnitten.
Brandschutztechnisch geprüftnach EN 1366-2.
Mit Leistungserklärung und CE-Kennzeichen.
Federrücklaufantrieb mit integrierten Endschaltern,
thermo-elektrischer Auslöseeinrichtung.

Geeignet zum Nass- und Trockeneinbau in massiven Wänden
und Decken, in Leichtbauwänden mit beidseitiger
Beplankung, in Brandwänden in Leichtbauweise und in
Schachtwänden; zum Nasseinbau stehend auf Massivdecken;
zum Trockeneinbau direkt an, vor und entfernt von
Massivwänden. Außerdem geeignet zum Trockeneinbau mit
Weichschott in massive Wände und Decken sowie in
Leichtbauwände mit beidseitiger Beplankung.

Material:
Gehäuse und Anbauteile aus verzinktem Stahlblech,
Absperrklappe aus Spezial-Isolierstoff, Klappenachse
aus Edelstahl, Gleitlager aus Kunststoff.

Einschließlich K90 Abhängung bestehend aus zugelassenen
Dübeln, Gewindestangen min. M8 und Rohrschellen Stahl
verzinkt

Zubehör:
Federrücklaufmotor 24V
Endlagenschalter /Anzeige: Auf/Zu

Abmessungen D: 160 mm

liefern und einschließlich aller Nebenleistungen in
vollständig betriebsbereiter Leistung fachgerecht
montieren.
Menge: 4,000 Stk

**07.10 Brandschutzklappe B/H 400x150x500 mit Federrücklaufmotor**
Brandschutzklappe B/H 400x150x500 mit
Federrücklaufmotor

Brandschutzklappen in quadratischer oder rechteckiger
Bauform zum Absperren von Luftleitungen zwischen zwei
Brandabschnitten. Brandschutztechnisch geprüft nach EN
1366-2. Mit Leistungserklärung und
CE-Kennzeichen.Federrücklaufantrieb mit integrierten
Endschaltern, thermo-elektrischer Auslöseeinrichtung.

Geeignet zum Nass- und Trockeneinbau in massiven
Wänden und Decken, in Leichtbauwänden mit beidseitiger
Beplankung, in Brandwänden in Leichtbauweise und in
Schachtwänden; zum Nasseinbau stehend auf Massivdecken;
zum Trockeneinbau direkt an, vor und entfernt von
Massivwänden. Außerdem geeignet zum Trockeneinbau mit
Weichschott in massive Wände und Decken sowie in
Leichtbauwände mit beidseitiger Beplankung.

Material:
Gehäuse und Anbauteile aus verzinktem Stahlblech,
Absperrklappe aus Isolierstoff, Klappenachse und
Antriebsgestänge aus Edelstahl, Gleitlager aus Messing,
Absperrklappendichtung aus Polyuretan und Elastomer.
Beidseitig mit elastischem Stutzen zum Anschluß an
nichtbrennbare Lüftungsleitungen.

Einschließlich K90 Abhängung bestehend aus zugelassenen
Dübeln, Gewindestangen und Traverse, min. U50 x 38 x 5,
DIN
1026, Stahl verzinkt

Zubehör:
Federrücklaufmotor 24V
Endschalter /Anzeige: Auf/Zu

Abmessungen B/H/L: 400/150/500 mm

liefern und einschließlich aller Nebenleistungen in
vollständig betriebsbereiter Leistung fachgerecht
montieren.
Menge: 2,000 Stk

**07.11 Brandschutzklappe B/H 450x200x500 mit Federrücklaufmotor**
Brandschutzklappe B/H 450x200x500 mit
Federrücklaufmotor

Brandschutzklappen in quadratischer oder rechteckiger
Bauform zum Absperren von Luftleitungen zwischen zwei
Brandabschnitten. Brandschutztechnisch geprüft nach EN
1366-2. Mit Leistungserklärung und
CE-Kennzeichen.Federrücklaufantrieb mit integrierten
Endschaltern, thermo-elektrischer Auslöseeinrichtung.

Geeignet zum Nass- und Trockeneinbau in massiven
Wänden und Decken, in Leichtbauwänden mit beidseitiger
Beplankung, in Brandwänden in Leichtbauweise und in
Schachtwänden; zum Nasseinbau stehend auf Massivdecken;
zum Trockeneinbau direkt an, vor und entfernt von
Massivwänden. Außerdem geeignet zum Trockeneinbau mit
Weichschott in massive Wände und Decken sowie in
Leichtbauwände mit beidseitiger Beplankung.

Material:
Gehäuse und Anbauteile aus verzinktem Stahlblech,
Absperrklappe aus Isolierstoff, Klappenachse und
Antriebsgestänge aus Edelstahl, Gleitlager aus Messing,
Absperrklappendichtung aus Polyuretan und Elastomer.
Beidseitig mit elastischem Stutzen zum Anschluß an
nichtbrennbare Lüftungsleitungen.

Einschließlich K90 Abhängung bestehend aus zugelassenen
Dübeln, Gewindestangen und Traverse, min. U50 x 38 x 5,
DIN
1026, Stahl verzinkt

Zubehör:
Federrücklaufmotor 24V
Endschalter /Anzeige: Auf/Zu

Abmessungen B/H/L: 450/200/500 mm

liefern und einschließlich aller Nebenleistungen in
vollständig betriebsbereiter Leistung fachgerecht
montieren.
Menge: 2,000 Stk

**07.12 Brandschutzklappe B/H 450x300x500 mit Federrücklaufmotor**
Brandschutzklappe B/H 450x300x500 mit
Federrücklaufmotor

Brandschutzklappen in quadratischer oder rechteckiger
Bauform zum Absperren von Luftleitungen zwischen zwei
Brandabschnitten. Brandschutztechnisch geprüft nach EN
1366-2. Mit Leistungserklärung und
CE-Kennzeichen.Federrücklaufantrieb mit integrierten
Endschaltern, thermo-elektrischer Auslöseeinrichtung.

Geeignet zum Nass- und Trockeneinbau in massiven
Wänden und Decken, in Leichtbauwänden mit beidseitiger
Beplankung, in Brandwänden in Leichtbauweise und in
Schachtwänden; zum Nasseinbau stehend auf Massivdecken;
zum Trockeneinbau direkt an, vor und entfernt von
Massivwänden. Außerdem geeignet zum Trockeneinbau mit
Weichschott in massive Wände und Decken sowie in
Leichtbauwände mit beidseitiger Beplankung.

Material:
Gehäuse und Anbauteile aus verzinktem Stahlblech,
Absperrklappe aus Isolierstoff, Klappenachse und
Antriebsgestänge aus Edelstahl, Gleitlager aus Messing,
Absperrklappendichtung aus Polyuretan und Elastomer.
Beidseitig mit elastischem Stutzen zum Anschluß an
nichtbrennbare Lüftungsleitungen.

Einschließlich K90 Abhängung bestehend aus zugelassenen
Dübeln, Gewindestangen und Traverse, min. U50 x 38 x 5,
DIN
1026, Stahl verzinkt

Zubehör:
Federrücklaufmotor 24V
Endschalter /Anzeige: Auf/Zu

Abmessungen B/H/L: 450/300/500 mm

liefern und einschließlich aller Nebenleistungen in
vollständig betriebsbereiter Leistung fachgerecht
montieren.
Menge: 2,000 Stk

**07.13 Brandschutzklappe B/H 600x600x500 mit Federrücklaufmotor**
Brandschutzklappe B/H 600x600x500 mit
Federrücklaufmotor

Brandschutzklappen in quadratischer oder rechteckiger
Bauform zum Absperren von Luftleitungen zwischen zwei
Brandabschnitten. Brandschutztechnisch geprüft nach EN
1366-2. Mit Leistungserklärung und
CE-Kennzeichen.Federrücklaufantrieb mit integrierten
Endschaltern, thermo-elektrischer Auslöseeinrichtung.

Geeignet zum Nass- und Trockeneinbau in massiven
Wänden und Decken, in Leichtbauwänden mit beidseitiger
Beplankung, in Brandwänden in Leichtbauweise und in
Schachtwänden; zum Nasseinbau stehend auf Massivdecken;
zum Trockeneinbau direkt an, vor und entfernt von
Massivwänden. Außerdem geeignet zum Trockeneinbau mit
Weichschott in massive Wände und Decken sowie in
Leichtbauwände mit beidseitiger Beplankung.

Material:
Gehäuse und Anbauteile aus verzinktem Stahlblech,
Absperrklappe aus Isolierstoff, Klappenachse und
Antriebsgestänge aus Edelstahl, Gleitlager aus Messing,
Absperrklappendichtung aus Polyuretan und Elastomer.
Beidseitig mit elastischem Stutzen zum Anschluß an
nichtbrennbare Lüftungsleitungen.

Einschließlich K90 Abhängung bestehend aus zugelassenen
Dübeln, Gewindestangen und Traverse, min. U50 x 38 x 5,
DIN
1026, Stahl verzinkt

Zubehör:
Federrücklaufmotor 24V
Endschalter /Anzeige: Auf/Zu

Abmessungen B/H/L: 600/600/500 mm

liefern und einschließlich aller Nebenleistungen in
vollständig betriebsbereiter Leistung fachgerecht
montieren.
Menge: 1,000 Stk

**07.14 Brandschutzklappenvermörtelung**
Brandschutzklappenvermörtelung

bzw. Verpressung L90 an montierten BSK mittels
Brandschutzmörtel MG lll bis zu einer
Spaltbreite von 100 mm. Abrechnung per lfm über den
äußeren Umfang der BSK. Einschließlich Mörtel MG III
und allen erforderlichen Nebenarbeiten.

liefern und einschließlich aller Nebenleistungen
in vollständig betriebsbereiter Leistung fachgerecht montieren.
Menge: 40,000 m

**07.15 Bezeichnungsschild Brandschutzklappe**
Bezeichnungsschild Brandschutzklappe

Farbe und Beschriftung nach Angaben des AG,
mit mehrzeiliger Beschriftung, Schild aus
mehrschichtigem Kunststoff, gefräst,

Größe ca. 60x30mm

Befestigungsgrund: Beton, Mauerwerk, Luftkanal,
Abhangdecke, Schachtwand

liefern und einschließlich aller Nebenleistungen
in vollständig betriebsbereiter Leistung fachgerecht montieren.
Menge: 39,000 Stk

**07.16 Durchbruch stopfen mit Wolle**
Durchbruch stopfen mit Wolle

umlaufender Ringspalt vom Kanal oder Wickelfalzrohr zur
Wand verschließen. Spaltbreite bis 50mm umlaufend mit
Dämmstoff Schmelzpunkt >=1000°C stopfen und gegen
herausfallen sichern. Einschließlich allen
erforderlichen Nebenarbeiten. Abrechnungsgrundlage ist
der Umfang vom Kanal bzw. Wichelfalzrohr.

liefern und einschließlich aller Nebenleistungen
in vollständig betriebsbereiter Leistung fachgerecht montieren.
Menge: 40,000 m

### Titel 08 Volumenstromregler und Drosselklappen

**08.1 Konstant Volumenstromregler DN80**
Konstant Volumenstromregler DN80

in runder Bauform für konstante Volumenstromsysteme,
ohne Regler und ohne Stellantrieb. Mechanisch
selbsttätig ohne Fremdenergie, für Zu- oder Abluft.
Volumenstrom von außen an einer Skala einstellbar.
Lageunabhängig und wartungsfrei.

Gehäuse und Regelklappe aus verzinktem Stahlblech,
Regelklappenachse gelagert in Gleitlager.
Einschließlich Dämmschale und Schalldämpfer zur
Reduzierung der Abstrahl- und Strömungsgeräusche.

Regelbereich bis 60 m³/h

Durchmesser: ca. 80 mm
?pst: 150 Pa

liefern und einschließlich aller Nebenleistungen in
vollständig betriebsbereiter Leistung fachgerecht
montieren.
Menge: 11,000 Stk

**08.2 Konstant Volumenstromregler DN100**
Konstant Volumenstromregler DN100

in runder Bauform für konstante Volumenstromsysteme,
ohne Regler und ohne Stellantrieb. Mechanisch
selbsttätig ohne Fremdenergie, für Zu- oder Abluft.
Volumenstrom von außen an einer Skala einstellbar.
Lageunabhängig und wartungsfrei.

Gehäuse und Regelklappe aus verzinktem Stahlblech,
Regelklappenachse gelagert in Gleitlager.
Einschließlich Dämmschale und Schalldämpfer zur
Reduzierung der Abstrahl- und Strömungsgeräusche.

Regelbereich bis 90 m³/h

Durchmesser: ca. 100 mm
?pst: 150 Pa

liefern und einschließlich aller Nebenleistungen in
vollständig betriebsbereiter Leistung fachgerecht
montieren.
Menge: 10,000 Stk

**08.3 Konstant Volumenstromregler DN125**
Konstant Volumenstromregler DN125

in runder Bauform für konstante Volumenstromsysteme,
ohne Regler und ohne Stellantrieb. Mechanisch
selbsttätig ohne Fremdenergie, für Zu- oder Abluft.
Volumenstrom von außen an einer Skala einstellbar.
Lageunabhängig und wartungsfrei.

Gehäuse und Regelklappe aus verzinktem Stahlblech,
Regelklappenachse gelagert in Gleitlager.
Einschließlich Dämmschale und Schalldämpfer zur
Reduzierung der Abstrahl- und Strömungsgeräusche.

Regelbereich bis 210 m³/h

Durchmesser: ca. 125 mm
?pst: 150 Pa

liefern und einschließlich aller Nebenleistungen in
vollständig betriebsbereiter Leistung fachgerecht
montieren.
Menge: 6,000 Stk

**08.4 Konstant Volumenstromregler DN160**
Konstant Volumenstromregler DN160

in runder Bauform für konstante Volumenstromsysteme,
ohne Regler und ohne Stellantrieb. Mechanisch
selbsttätig ohne Fremdenergie, für Zu- oder Abluft.
Volumenstrom von außen an einer Skala einstellbar.
Lageunabhängig und wartungsfrei.

Gehäuse und Regelklappe aus verzinktem Stahlblech,
Regelklappenachse gelagert in Gleitlager.
Einschließlich Dämmschale und Schalldämpfer zur
Reduzierung der Abstrahl- und Strömungsgeräusche.

Regelbereich bis 300 m³/h

Durchmesser: ca. 160 mm
?pst: 150 Pa

liefern und einschließlich aller Nebenleistungen in
vollständig betriebsbereiter Leistung fachgerecht
montieren.
Menge: 2,000 Stk

**08.5 Konstant Volumenstromregler DN200**
Konstant Volumenstromregler DN200

in runder Bauform für konstante Volumenstromsysteme,
ohne Regler und ohne Stellantrieb. Mechanisch
selbsttätig ohne Fremdenergie, für Zu- oder Abluft.
Volumenstrom von außen an einer Skala einstellbar.
Lageunabhängig und wartungsfrei.

Gehäuse und Regelklappe aus verzinktem Stahlblech,
Regelklappenachse gelagert in Gleitlager.
Einschließlich Dämmschale und Schalldämpfer zur
Reduzierung der Abstrahl- und Strömungsgeräusche.

Regelbereich bis 440 m³/h

Durchmesser: ca. 160 mm
?pst: 150 Pa

liefern und einschließlich aller Nebenleistungen in
vollständig betriebsbereiter Leistung fachgerecht
montieren.
Menge: 2,000 Stk

**08.6 Konstant Volumenstromregler DN250**
Konstant Volumenstromregler DN250

in runder Bauform für konstante Volumenstromsysteme,
ohne Regler und ohne Stellantrieb. Mechanisch
selbsttätig ohne Fremdenergie, für Zu- oder Abluft.
Volumenstrom von außen an einer Skala einstellbar.
Lageunabhängig und wartungsfrei.

Gehäuse und Regelklappe aus verzinktem Stahlblech,
Regelklappenachse gelagert in Gleitlager.
Einschließlich Dämmschale und Schalldämpfer zur
Reduzierung der Abstrahl- und Strömungsgeräusche.

Regelbereich bis 620 m³/h

Durchmesser: ca. 250 mm
?pst: 150 Pa

liefern und einschließlich aller Nebenleistungen in
vollständig betriebsbereiter Leistung fachgerecht
montieren.
Menge: 1,000 Stk

**08.7 Konstant Volumenstromregler 200x100**
Konstant Volumenstromregler 200x100

in rechteckiger Bauform für konstante
Volumenstromsysteme, ohne Regler und ohne Stellantrieb.
Mechanisch selbsttätig ohne Fremdenergie, für Zu- oder
Abluft. Volumenstrom von außen an einer Skala
einstellbar. Lageunabhängig und wartungsfrei.

Gehäuse und Regelklappe aus verzinktem Stahlblech,
Regelklappenachse gelagert in Gleitlager.
Einschließlich Dämmschale und Schalldämpfer zur
Reduzierung der Abstrahl- und Strömungsgeräusche.

Regelbereich bis 260 m³/h

Breite: ca. 200 mm
Höhe: ca. 100 mm
?pst: 150 Pa

liefern und montieren
Menge: 4,000 Stk

**08.8 Konstant Volumenstromregler 400x100**
Konstant Volumenstromregler 400x100

in rechteckiger Bauform für konstante
Volumenstromsysteme, ohne Regler und ohne Stellantrieb.
Mechanisch selbsttätig ohne Fremdenergie, für Zu- oder
Abluft. Volumenstrom von außen an einer Skala
einstellbar. Lageunabhängig und wartungsfrei.

Gehäuse und Regelklappe aus verzinktem Stahlblech,
Regelklappenachse gelagert in Gleitlager.
Einschließlich Dämmschale und Schalldämpfer zur
Reduzierung der Abstrahl- und Strömungsgeräusche.

Regelbereich bis 1000 m³/h

Breite: ca. 400 mm
Höhe: ca. 100 mm
?pst: 150 Pa

liefern und montieren
Menge: 7,000 Stk

**08.9 Konstant Volumenstromregler 400x200**
Konstant Volumenstromregler 400x200

in rechteckiger Bauform für konstante
Volumenstromsysteme, ohne Regler und ohne Stellantrieb.
Mechanisch selbsttätig ohne Fremdenergie, für Zu- oder
Abluft. Volumenstrom von außen an einer Skala
einstellbar. Lageunabhängig und wartungsfrei.

Gehäuse und Regelklappe aus verzinktem Stahlblech,
Regelklappenachse gelagert in Gleitlager.
Einschließlich Dämmschale und Schalldämpfer zur
Reduzierung der Abstrahl- und Strömungsgeräusche.

Regelbereich bis 1200 m³/h

Breite: ca. 400 mm
Höhe: ca. 200 mm
?pst: 150 Pa

liefern und montieren
Menge: 3,000 Stk

**08.10 Konstant Volumenstromregler 600x400**
Konstant Volumenstromregler 600x400

in rechteckiger Bauform für konstante
Volumenstromsysteme, ohne Regler und ohne Stellantrieb.
Mechanisch selbsttätig ohne Fremdenergie, für Zu- oder
Abluft. Volumenstrom von außen an einer Skala
einstellbar. Lageunabhängig und wartungsfrei.

Gehäuse und Regelklappe aus verzinktem Stahlblech,
Regelklappenachse gelagert in Gleitlager.
Einschließlich Dämmschale und Schalldämpfer zur
Reduzierung der Abstrahl- und Strömungsgeräusche.

Regelbereich bis 2900 m³/h

Breite: ca. 600 mm
Höhe: ca. 400 mm
?pst: 150 Pa

liefern und montieren
Menge: 2,000 Stk

**08.11 Variabler Volumenstromregler 300x200**
Variabler Volumenstromregler 300x200

inkl. Schalldämpfer in rechteckiger Bauform für
variable Volumenstromsysteme, für Zu- oder Abluft.
Bestehend aus dem Gehäuse mit über Zahnrädern
gegenläufig gekuppelten Stellklappen(luftdicht nach DIN
EN 1751, Klasse 3), dem integrierten
Differenzdruck-Sensor und den werkseitig montierten und
vorverdrahteten Regelkomponenten. Position der
Stellklappen von außen an der Achse erkennbar.

Besondere Merkmale:
Differenzdruck-Sensor aus Aluminium-Zweikammerprofil
mit Messbohrungen zur Mittelwertbildung, unempfindlich
gegen Verschmutzung
Werkseitige Einstellung bzw. Programmierung und
lufttechnische Prüfung jedes einzelnen Reglers auf
speziellen Prüfständen, Dokumentierung der Daten mit
Prüfplakette auf dem Regler
Istwertsignal bezogen auf VNenn
Gehäuse-Leckluftstrom gemäß Klasse A, DIN EN 1751.
Differenzdruckbereich 20 bis 1000 Pa,
Volumenstrombereich 5 : 1.

MATERIALIEN:
Gehäuse aus formstabilem, mehrfach profilierten Rahmen
aus verzinktem Stahlblech, gegenläufig gekuppelte
Hohlkörperlamellen, Differenzdruck-Sensor aus
Aluminium-Strangpressprofilen, Zahnräder aus
Kunststoff, temperaturbeständig bis 50 °C.
Einschließlich Dämmschale und Schalldämpfer

Regelbereich bis 3.300 m³/h

Breite: ca. 300 mm
Höhe: ca. 200 mm
?pst: 150 Pa

ANBAUGRUPPE:
Analoger Kompact-Regler 24 VAC mit integriertem
Stellantrieb, 24 VAC, Führungsgröße 0-10 VDC

liefern und einschließlich aller Nebenleistungen in
vollständig betriebsbereiter Leistung fachgerecht
montieren.
Menge: 1,000 Stk

**08.12 Variabler Volumenstromregler 400x300**
Variabler Volumenstromregler 400x300

inkl. Schalldämpfer in rechteckiger Bauform für
variable Volumenstromsysteme, für Zu- oder Abluft.
Bestehend aus dem Gehäuse mit über Zahnrädern
gegenläufig gekuppelten Stellklappen(luftdicht nach DIN
EN 1751, Klasse 3), dem integrierten
Differenzdruck-Sensor und den werkseitig montierten und
vorverdrahteten Regelkomponenten. Position der
Stellklappen von außen an der Achse erkennbar.

Besondere Merkmale:
Differenzdruck-Sensor aus Aluminium-Zweikammerprofil
mit Messbohrungen zur Mittelwertbildung, unempfindlich
gegen Verschmutzung
Werkseitige Einstellung bzw. Programmierung und
lufttechnische Prüfung jedes einzelnen Reglers auf
speziellen Prüfständen, Dokumentierung der Daten mit
Prüfplakette auf dem Regler
Istwertsignal bezogen auf VNenn
Gehäuse-Leckluftstrom gemäß Klasse A, DIN EN 1751.
Differenzdruckbereich 20 bis 1000 Pa,
Volumenstrombereich 5 : 1.

MATERIALIEN:
Gehäuse aus formstabilem, mehrfach profilierten Rahmen
aus verzinktem Stahlblech, gegenläufig gekuppelte
Hohlkörperlamellen, Differenzdruck-Sensor aus
Aluminium-Strangpressprofilen, Zahnräder aus
Kunststoff, temperaturbeständig bis 50 °C.
Einschließlich Dämmschale und Schalldämpfer

Regelbereich bis 2.800 m³/h

Breite: ca. 400 mm
Höhe: ca. 300 mm
?pst: 150 Pa

ANBAUGRUPPE:
Analoger Kompact-Regler 24 VAC mit integriertem
Stellantrieb, 24 VAC, Führungsgröße 0-10 VDC

liefern und einschließlich aller Nebenleistungen in
vollständig betriebsbereiter Leistung fachgerecht
montieren.
Menge: 2,000 Stk

**08.13 Variabler Volumenstromregler 500x200**
Variabler Volumenstromregler 500x200

inkl. Schalldämpfer in rechteckiger Bauform für
variable Volumenstromsysteme, für Zu- oder Abluft.
Bestehend aus dem Gehäuse mit über Zahnrädern
gegenläufig gekuppelten Stellklappen(luftdicht nach DIN
EN 1751, Klasse 3), dem integrierten
Differenzdruck-Sensor und den werkseitig montierten und
vorverdrahteten Regelkomponenten. Position der
Stellklappen von außen an der Achse erkennbar.

Besondere Merkmale:
Differenzdruck-Sensor aus Aluminium-Zweikammerprofil
mit Messbohrungen zur Mittelwertbildung, unempfindlich
gegen Verschmutzung
Werkseitige Einstellung bzw. Programmierung und
lufttechnische Prüfung jedes einzelnen Reglers auf
speziellen Prüfständen, Dokumentierung der Daten mit
Prüfplakette auf dem Regler
Istwertsignal bezogen auf VNenn
Gehäuse-Leckluftstrom gemäß Klasse A, DIN EN 1751.
Differenzdruckbereich 20 bis 1000 Pa,
Volumenstrombereich 5 : 1.

MATERIALIEN:
Gehäuse aus formstabilem, mehrfach profilierten Rahmen
aus verzinktem Stahlblech, gegenläufig gekuppelte
Hohlkörperlamellen, Differenzdruck-Sensor aus
Aluminium-Strangpressprofilen, Zahnräder aus
Kunststoff, temperaturbeständig bis 50 °C.
Einschließlich Dämmschale und Schalldämpfer

Regelbereich bis 1.980 m³/h

Breite: ca. 500 mm
Höhe: ca. 200 mm
?pst: 150 Pa

ANBAUGRUPPE:
Analoger Kompact-Regler 24 VAC mit integriertem
Stellantrieb, 24 VAC, Führungsgröße 0-10 VDC

liefern und einschließlich aller Nebenleistungen in
vollständig betriebsbereiter Leistung fachgerecht
montieren.
Menge: 1,000 Stk

**08.14 Variabler Volumenstromregler 500x300**
Variabler Volumenstromregler 500x300

inkl. Schalldämpfer in rechteckiger Bauform für
variable Volumenstromsysteme, für Zu- oder Abluft.
Bestehend aus dem Gehäuse mit über Zahnrädern
gegenläufig gekuppelten Stellklappen(luftdicht nach DIN
EN 1751, Klasse 3), dem integrierten
Differenzdruck-Sensor und den werkseitig montierten und
vorverdrahteten Regelkomponenten. Position der
Stellklappen von außen an der Achse erkennbar.

Besondere Merkmale:
Differenzdruck-Sensor aus Aluminium-Zweikammerprofil
mit Messbohrungen zur Mittelwertbildung, unempfindlich
gegen Verschmutzung
Werkseitige Einstellung bzw. Programmierung und
lufttechnische Prüfung jedes einzelnen Reglers auf
speziellen Prüfständen, Dokumentierung der Daten mit
Prüfplakette auf dem Regler
Istwertsignal bezogen auf VNenn
Gehäuse-Leckluftstrom gemäß Klasse A, DIN EN 1751.
Differenzdruckbereich 20 bis 1000 Pa,
Volumenstrombereich 5 : 1.

MATERIALIEN:
Gehäuse aus formstabilem, mehrfach profilierten Rahmen
aus verzinktem Stahlblech, gegenläufig gekuppelte
Hohlkörperlamellen, Differenzdruck-Sensor aus
Aluminium-Strangpressprofilen, Zahnräder aus
Kunststoff, temperaturbeständig bis 50 °C.
Einschließlich Dämmschale und Schalldämpfer

Regelbereich bis 3.300 m³/h

Breite: ca. 500 mm
Höhe: ca. 300 mm
?pst: 150 Pa

ANBAUGRUPPE:
Analoger Kompact-Regler 24 VAC mit integriertem
Stellantrieb, 24 VAC, Führungsgröße 0-10 VDC

liefern und einschließlich aller Nebenleistungen in
vollständig betriebsbereiter Leistung fachgerecht
montieren.
Menge: 1,000 Stk

**08.15 Variabler Volumenstromregler 800x400**
Variabler Volumenstromregler 800x400

inkl. Schalldämpfer in rechteckiger Bauform für
variable Volumenstromsysteme, für Zu- oder Abluft.
Bestehend aus dem Gehäuse mit über Zahnrädern
gegenläufig gekuppelten Stellklappen(luftdicht nach DIN
EN 1751, Klasse 3), dem integrierten
Differenzdruck-Sensor und den werkseitig montierten und
vorverdrahteten Regelkomponenten. Position der
Stellklappen von außen an der Achse erkennbar.

Besondere Merkmale:
Differenzdruck-Sensor aus Aluminium-Zweikammerprofil
mit Messbohrungen zur Mittelwertbildung, unempfindlich
gegen Verschmutzung
Werkseitige Einstellung bzw. Programmierung und
lufttechnische Prüfung jedes einzelnen Reglers auf
speziellen Prüfständen, Dokumentierung der Daten mit
Prüfplakette auf dem Regler
Istwertsignal bezogen auf VNenn
Gehäuse-Leckluftstrom gemäß Klasse A, DIN EN 1751.
Differenzdruckbereich 20 bis 1000 Pa,
Volumenstrombereich 5 : 1.

MATERIALIEN:
Gehäuse aus formstabilem, mehrfach profilierten Rahmen
aus verzinktem Stahlblech, gegenläufig gekuppelte
Hohlkörperlamellen, Differenzdruck-Sensor aus
Aluminium-Strangpressprofilen, Zahnräder aus
Kunststoff, temperaturbeständig bis 50 °C.
Einschließlich Dämmschale und Schalldämpfer

Regelbereich bis 5.500 m³/h

Breite: ca. 800 mm
Höhe: ca. 400 mm
?pst: 150 Pa

ANBAUGRUPPE:
Analoger Kompact-Regler 24 VAC mit integriertem
Stellantrieb, 24 VAC, Führungsgröße 0-10 VDC

liefern und einschließlich aller Nebenleistungen in
vollständig betriebsbereiter Leistung fachgerecht
montieren.
Menge: 1,000 Stk

**08.16 Jalousieklappe 600x400 motorisch**
Jalousieklappe 600x400 motorisch

Jalousieklappen in rechteckiger Bauform zur
Volumenstrom- und Druckregelung sowie zum luftdichten
Absperren von Luftleitungen. Funktionsfähige Einheit,
bestehend aus dem Gehäuse, strömungsgerechten Lamellen
und der Klappenmechanik. Beidseitig geeignet zum Anbau
von Luftleitungsprofilen. Position der Lamellen von
außen durch Kerbung in den Achsen erkennbar.
Leckluftstrom bei geschlossener Jalousieklappe nach EN
1751, Klasse 2. Gehäuse-Leckluftstrom nach EN 1751,
Klasse C.

MATERIALIEN UND OBERFLÄCHEN
-  Gehäuse und Lamellen aus
Aluminium-Strangpressprofilen
-  Achsen, Lagerblech und Stellungsanzeiger aus
verzinktem Stahl
-  Längsseitige Lamellendichtungen aus Kunststoff
PE/PTV

Zubehör:
Auf-Zu-Stellantrieb 24V / 20 Nm

Abmessungen:
600 mm x 400 mm

Volumenstrom: 2.640 m3/h

max. Druckdifferenz: 2 Pa (offen)
max. A-Schallleistungspegel: 25 dB(A) (offen)
Menge: 3,000 Stk

**08.17 Drosselklappe DN 100**
Drosselklappe DN 100

aus verzinktem Stahl

liefern und einschließlich aller Nebenleistungen
in vollständig betriebsbereiter Leistung fachgerecht montieren.
Menge: 6,000 Stk

**08.18 Drosselklappe DN 125**
Drosselklappe DN 125

aus verzinktem Stahl

liefern und einschließlich aller Nebenleistungen
in vollständig betriebsbereiter Leistung fachgerecht montieren.
Menge: 8,000 Stk

**08.19 Drosselklappe DN 160**
Drosselklappe DN 160

aus verzinktem Stahl

liefern und einschließlich aller Nebenleistungen
in vollständig betriebsbereiter Leistung fachgerecht montieren.
Menge: 5,000 Stk

**08.20 Drosselklappe DN 200**
Drosselklappe DN 200

aus verzinktem Stahl

liefern und einschließlich aller Nebenleistungen
in vollständig betriebsbereiter Leistung fachgerecht montieren.
Menge: 6,000 Stk

**Ausführungsbeschreibung 0007 ***Drosselklappe Werkstoff PPs schwerentflammbar*****
*Drosselklappe Werkstoff PPs schwerentflammbar****
Drosselklappe Werkstoff PPs schwerentflammbar

Selbsttätige Drosselklappe aus chemisch beständigen
Kunststoffen, Klappengehäuse mit quadratischem Lamellenbereich und runden Muffenanschlüssen zum direkten
Einschweißen / Einkleben in die Rohrleitung,
formstabile Lamellen aus PVC-Hohlklammerprofilen
freischwingend im Gehäuse befestigt.
Alle mit dem Abluftmedium in Berührung kommende
Bauteile sind aus chemikalienbeständigen Kunststoffen
ausgeführt.

Einbaulage  :
senkrecht oder waagerecht

liefern und einschließlich aller Nebenleistungen
in vollständig betriebsbereiter Leistung fachgerecht montieren.

**08.21 Drosselklappe DN100**
Drosselklappe DN100

wie zuvor beschrieben jedoch

Anschlußdurchmesser  :100mm
Gehäuse-Werkstoff  : PPs
Lamellen-Werkstoff  : PVC
Anschluss  :
Muffenanschluss

liefern und einschließlich aller Nebenleistungen
in vollständig betriebsbereiter Leistung fachgerecht montieren.
Menge: 5,000 Stk

**08.22 Drosselklappe DN200**
Drosselklappe DN200

wie zuvor beschrieben jedoch

Anschlußdurchmesser  :200mm
Gehäuse-Werkstoff  : PPs
Lamellen-Werkstoff  : PVC
Anschluss  :
Muffenanschluss

liefern und einschließlich aller Nebenleistungen
in vollständig betriebsbereiter Leistung fachgerecht montieren.
Menge: 4,000 Stk

### Titel 09 Schalldämpfer

**09.1 Telefonieschalldämpfer DN 80**
Telefonieschalldämpfer DN 80

Flexibler Rohrschalldämpfer
Robuste Ausführung aus flexiblem Aluminiumrohr. Perforierte Innenauskleidung
mit harzgebundener Schalldämmpackung in
ca. 50 mm Stärke. Beidseitig mit Steckstutzen, die ins Rohr eingeschoben werden können oder mittels Befestigungsmanschette an Ventilator bzw. Rohr angeschlossen werden.

Druckverlust max.: 5 Pa
Dämpfung min.: 31 dB/250 Hz

liefern und einschließlich aller Nebenleistungen
in vollständig betriebsbereiter Leistung fachgerecht montieren.
Menge: 9,000 Stk

**09.2 Telefonieschalldämpfer DN 100**
Telefonieschalldämpfer DN 100

Druckverlust max.: 5 Pa
Dämpfung min.: 19 dB/250 Hz

wie zuvor beschrieben jedoch DN 125

liefern und einschließlich aller Nebenleistungen
in vollständig betriebsbereiter Leistung fachgerecht montieren.
Menge: 25,000 Stk

**09.3 Telefonieschalldämpfer DN 125**
Telefonieschalldämpfer DN 125

Druckverlust max.: 5 Pa
Dämpfung min.: 16 dB/250 Hz

wie zuvor beschrieben jedoch DN 125

liefern und einschließlich aller Nebenleistungen
in vollständig betriebsbereiter Leistung fachgerecht montieren.
Menge: 6,000 Stk

**09.4 Telefonieschalldämpfer DN 160**
Telefonieschalldämpfer DN 160

Druckverlust max.: 5 Pa
Dämpfung min.: 13 dB/250 Hz

wie zuvor beschrieben jedoch DN 160

liefern und einschließlich aller Nebenleistungen
in vollständig betriebsbereiter Leistung fachgerecht montieren.
Menge: 1,000 Stk

**09.5 Telefonieschalldämpfer DN 200**
Telefonieschalldämpfer DN 200

Druckverlust max.: 5 Pa
Dämpfung min.: 10 dB/250 Hz

wie zuvor beschrieben jedoch DN 200

liefern und einschließlich aller Nebenleistungen
in vollständig betriebsbereiter Leistung fachgerecht montieren.
Menge: 6,000 Stk

**09.6 Telefonieschalldämpfer DN 250**
Telefonieschalldämpfer DN 250

Druckverlust max.: 5 Pa
Dämpfung min.: 10 dB/250 Hz

wie zuvor beschrieben jedoch DN 250

liefern und einschließlich aller Nebenleistungen
in vollständig betriebsbereiter Leistung fachgerecht montieren.
Menge: 1,000 Stk

**09.7 Rohrschalldämpfer DN 500**
Rohrschalldämpfer DN 500

Rohrschalldämpfer in runder starrer Ausführung
Gehäuse mit akustisch und thermisch wirksamer
Auskleidung. Druckdifferenz des schalldämpfenden Kerns
anströmseitig durch eine strömungsgünstige Kalotte
optimiert. Rohrstutzen mit Lippendichtung beidseitig.

Druckverlust max.:  18 Pa
Dämpfung min.: 16 dB/250 Hz
Schalldämmpackung ca.  100 mm

liefern und einschließlich aller Nebenleistungen
in vollständig betriebsbereiter Leistung fachgerecht montieren.
Menge: 2,000 Stk

**09.8 Kulissenschalldämpfer 550/400/1000**
Kulissenschalldämpfer 550/400/1000

in Hygieneausführung nach dem
Kammer-Absorptionsprinzip; Rahmenteile und Kammerbleche
aus verzinktem Stahlblech, Rahmenende zum Schutz der
Kulissenfüllung umgefalzt, durch Glasseidengewebe gegen
Abrieb geschützt. Einfügungsdämpfung,
Schallleistungspegel des Strömungsgeräusches sowie
Druckverluste gemessen nach DIN EN ISO 7235.
Mineralwolle nicht brennbar nach DIN 4102 A2.

Breite: 550 mm
Höhe: 400 mm
Länge: 1000 mm
Volumenstrom: 2.640 m3/h
Druckverlust max.: 70 Pa
Einfügungsdämpfung min.:  24dB/250 Hz

liefern und montieren
Menge: 5,000 Stk

*Hinweis*
***Einbauhöhe bis 6m***

**09.9 Kulissenschalldämpfer 550/400/1000**
Kulissenschalldämpfer 550/400/1000

in Hygieneausführung nach dem
Kammer-Absorptionsprinzip; Rahmenteile und Kammerbleche
aus verzinktem Stahlblech, Rahmenende zum Schutz der
Kulissenfüllung umgefalzt, durch Glasseidengewebe gegen
Abrieb geschützt. Einfügungsdämpfung,
Schallleistungspegel des Strömungsgeräusches sowie
Druckverluste gemessen nach DIN EN ISO 7235.
Mineralwolle nicht brennbar nach DIN 4102 A2.

Montagehöhe bis 6 m ü. OKFFB (Kanalunterkante)!

Breite: 550 mm
Höhe: 400 mm
Länge: 1000 mm
Volumenstrom: 2.640 m3/h
Druckverlust max.: 43 Pa
Einfügungsdämpfung min.:  24dB/250 Hz

liefern und montieren
Menge: 5,000 Stk

### Titel 10 Transport- und Hebezeuge

**10.1 Rollgerüst**
Rollgerüst

zur Montage der Lüftungsleitungen, Brandschutzklappen
und Luftauslässe im Bereich Forum.

Montagehöhen bis ca. 6,00 m

Arbeitsbühne in zerlegbarer Ausführung.
Zuwegung über Treppenstufen. Stufenauslage ca. 1m,
Stufenhhöhe ca. 30cm.

Die vorraussichtliche Dauer der Arbeiten mit
Arbeitsbühne beträgt 10 AT

In dieser Position ist die Bereitstellung für eine
Woche zu kalkulieren.

liefern und montieren
Menge: 1,000 Wo

**10.3 Kranfahrzeug zur Aufstellung technischer Geräte**
Kranfahrzeug zur Aufstellung technischer Geräte

Gestellung eines geeigneten Kranfahrzeugs zur
Verbringung der vorab beschriebenen Geräte zum
Aufstellbereich.

Ort: 45468 Mülheim an der Ruhr
Aufstellort: Von-Bock-Straße 81
Art der Arbeit: 3 Lüftungsgeräte und 2 Aufstellrahmen
Gewicht max. 2.200 kg je Geräteteil mit Zubehör zum
Aufstellort verbringen.
Termin: nach Abstimmung mit dem Bauherrn und des
Planers
Einsatzzeit: Tageseinsatz

Der vertikale Höhenunterschied zwischen dem Ort der
Anlieferung und dem Aufstellungsort beträgt ca. 40m.
Der horizontale Abstand von der Kranaufstellfläche bis
zum Ort der Aufstellung des Gerätes oder
Zwischenlagerung beträgt ca. 25m.

Inklusive An- und Abfahrt, Auf- und Abbau, ggf.
Genehmigung der Stadt Mülheim zur eventuell notwendigen
Straßensperrung, Verkehrsicherung sowie Personal.
Menge: 1,000 Stk

### Titel 11 Umluftkühlung

**11.1 Wärmepumpen Außeneinheit 4,4KW**
Wärmepumpen Außeneinheit 4,4KW

Geräteaufbau:
Multi-Split Wärmepumpe als invertergesteuerte
Verdichter- / Verflüssigereinheit, untergebracht in
einem wetterfesten, pulverbeschichtetem
Stahlblechgehäuse.

Wärmetauscher:
Hochleistungs-Wärmetauscher zum energieoptimierten
Betrieb auch bei hohen/niedrigen Außentemperaturen,
Korrosionsbeständig.

Ventilator:
Axialventilator mit thermisch geschütztem
Antriebsmotor, invertergeregelt. Der Motor ist statisch
und dynamisch ausgewuchtet und schwingungsfrei
gelagert. Ein Luftausblasgitter schützt den Ventilator
vor äußeren Einwirkungen. Der Luftansaug erfolgt über
den Verflüssiger.

Verdichter:
Vollhermetischer, heißgasgekühlter, invertergeregelter
DC Rollkolbenverdichter, laufruhig und geräuscharm.

Kältekreislauf:
Der Kreislauf ist getrocknet, evakuiert und mit einer
Grund-Kältemittelfüllung sowie Kältemaschinenöl
versehen. Absperrventile in Saug- und
Flüssigkeitsleitung, sowie ein Service-Anschluss an der
Saugleitung, sind vorhanden.

Regelung:
Mikroprozessor mit integrierter Selbstdiagnosefunktion.
Elektrisch komplett verdrahtet und auf Klemmleisten,
für Netzeinspeisung und Verbindungsleitung, geführt.

Multi Split Anwendung:
Im Multibetrieb können zwei Inneneinheiten
angeschlossen werden - bis zu 4,4kW Kühl-/ 5,4kW
Heizleistung.

Technische Daten
Kühlleistung
Minimal 1,7 kW
Nenn 5,0 kW
Maximal 5,8 kW

Heizleistung
Minimal 1,8 kW
Nenn 5,6 kW
Maximal 7,0 kW

Nennleistungsaufnahme
Kühlen 1,240 kW
Heizen 1,240 kW

Spannungsversorgung 230V/1Ph/50Hz

Luftumwälzung
Kühlen 1960 m³/h
Heizen 1960 m³/h

Schalldruckpegel
Kühlen 47 dB(A)
Heizen 50 dB(A)
(Schalldruck gemessen im Freifeld bei 1m Abstand)
Schallleistungspegel 60 dB(A)

Abmessungen
Höhe ca. 632 mm
Breite ca. 799 mm
Tiefe ca. 290 mm

Gewicht ca. 40 kg

Rohrleitungsanschlüsse
Flüssigkeitsleitung 2x 6,35 mm
Gasleitung  2x 9,52 mm

Kältemittel  R32

Einsatzgrenzen
Kühlen  -10 bis 46 °C
Heizen  -15 bis 24 °C
Die Nenn-Leistungsangaben beziehen sich auf den Betrieb
bei folgenden Auslegungsbedingungen:
Kühlleistung
Außentemperatur 35 °C TK
Innentemperatur 27 °C / 19 °C FK
Leitungslänge 5 m

Heizleistung
Außentemperatur 7 °C TK
Innentemperatur 20 °C TK
Leitungslänge 5 m

In diese Position ist die Anbindung der Inneneinheit
mit zu Berücksichtigen.
Entfernung zur Inneneinheit max. 22 m

liefern und einschließlich aller Nebenleistungen
in vollständig betriebsbereiter Leistung fachgerecht montieren
Menge: 1,000 Stk

**11.2 Reparaturschalter**
Reparaturschalter

Reparaturschalter für Außeneinheit

für 230V bis 20A

liefern und einschließlich aller Nebenleistungen
in vollständig betriebsbereiter Leistung fachgerecht montieren
Menge: 1,000 Stk

**11.3 Flachdachkonsole**
Flachdachkonsole

aus verzinktem Stahl zur Aufstellung der
Splitklima-Außeneinheit auf dem Flachdach.

Bestehend aus
· 4x C-Schiene ca. 41 x 41 x 2,5 x 1.330 mm lang,
feuerverzinkt
· 4x Standbein ca. 41 x 41 x 2,5 x 175 mm hoch,
zinklamelle
· 4x Standfuß (á 200kg Belastbarkeit), wetterresistente
Fußplatten aus vibrationsabsorbierenden
Bitumenkautschuk sowie kompletten Befestigungsmaterial

liefern und einschließlich aller Nebenleistungen
in vollständig betriebsbereiter Leistung fachgerecht montieren
Menge: 1,000 Stk

**11.4 Ölschutzwanne**
Ölschutzwanne

Abmessungen und Auffangvolumen
passend zum vorgenannten Kälteerzeuger
Edelstahl Auffang- und Rückhaltesystem für
Leichtflüssigkeiten

inkl. Montagekit
inkl. Laubschutzgitter
inkl. Beheizung

Auffang- und Rückhaltesystem für Klima- und
Kälteanlagen zur Einhaltung der Gesetzesanforderungen
nach §62g ff. des WHG (Wasserhaushaltsgesetz), §3 der
VAwS (Anlagenverordnung), §3 USchadG
(Umweltschadensgesetz). Im Havariefall, aus der Anlage
austretende Schmierstoffe, werden zurückgehalten und
gelangen somit nicht in die Kanalisation.
Auffangvolumen der Wanne muss die enthaltende Ölmenge
der Anlage übersteigen.

Bestehend aus:
- Edelstahlwanne
- Gegenstromsystem
- Laubschutzgitter für Gegenstromsystem
- Montageset
- Beheizung

Leistungsmerkmale
Händelbare Fluide:
Leichtflüssigkeiten Flüssigkeiten: Öl

liefern und einschließlich aller Nebenleistungen
in vollständig betriebsbereiter Leistung fachgerecht montieren.
Menge: 1,000 Stk

*Hinweis*

**11.5 Split Klima Inneneinheit Wandmodell 2,5KW**
Split Klima Inneneinheit Wandmodell 2,5KW

Geräteaufbau:
Kompakt-Wandmodell im Kunststoffgehäuse Korpus in weiß.
Der Luftansaug befindet sich an der Oberseite über ein
großflächiges Luftansauggitter mit dahinter
angeordnetem, mehrstufigem Filtersystem Der Luftauslass
erfolgt an der Frontseite im unteren Bereich über eine
Luftleitlamelle. Mit motorisch betriebener Lamelle für
die vertikale Luftrichtung, zur individuellen
einstellung oder im ´Auto-Swing-Modus.

Wärmetauscher:
Lambda-Hochleistungswärmetauscher, als Verdampfer /
Verflüssiger aus Kupferrohren mit hydrophob
beschichteten Aluminiumlamellen, zur Erhaltung eines
Lotuseffektes. Die Rohrleitungsanschlüsse können
wahlweise nach links, rechts oder nach hinten
herausgeführt werden. Biegefedern schützen beim Einbau
die internen Rohrleitungen vor Beschädigungen.

Ventilator:
Querstromgebläse mit spezieller Blattaufteilung zur
Erzeugung extrem hoher Laufruhe, mehrstufig regelbar.
Die Lüfterdrehzahl ist manuell vorwählbar oder passt
sich selbst im Automatikmodus dem Kühl- oder Heizbedarf
an.

Regelung:
Mikroprozessor mit integriertem Selbstdiagnose-System.
Die Visualisierung von Betriebszuständen sowie
Wartungsmeldungen werden über LED´s angezeigt.

Funktionen:
Automatischer Wiederanlauf nach Spannungsausfall,
Automatikmodus Kühlen-Heizen mit manueller oder
automatischer Lüfterdrehzahlwahl, Economy Modus,
Timer-Funktion, auswaschbare Filter, ungeregeltes
Entfeuchten, Selbstdiagnose-System, Wartungsanzeige

Steuerung:
Mit kablegenundener Fernbedienung können sämtliche
Funktionen der Einheit genutzt werden, diese sind:
Start/Stopp, Betriebsartwahl, Temperaturwahl,
Lüfterstufenwahl, Luftrichtung, Energiesparbetrieb.

Technische Daten
Kühlleistung
Minimal 0,9 kW
Nenn 2,5 kW
Maximal 3,2 kW

Heizleistung
Minimal 0,9 kW
Nenn 2,8 kW
Maximal 4,0 kW

Luftumwälzung
Kühlen 700 m³/h
Heizen 750 m³/h

Schalldruckpegel
Kühlen 20-40 dB(A)
Heizen 22-42 dB(A)
(Schalldruck gemessen im Freifeld bei 1m Abstand)
Schallleistungspegel 55 dB(A)
(Angabe nach EU-Verordnung 626/2011)
Abmessungen
Höhe 270 mm
Breite 834 mm
Tiefe 222 mm

Gewicht 10 kg

Rohrleitungsanschlüsse
Flüssigkeitsleitung 6,35 mm
Gasleitung  9,52 mm
Kondensatleitung 16,0 mm

liefern und einschließlich aller Nebenleistungen
in vollständig betriebsbereiter Leistung fachgerecht montieren
Menge: 2,000 Stk

**11.6 Fernbedienung für Inneneinheit**
Fernbedienung für Inneneinheit

Kabelgebundene Fernbedienung zur Ansteuerung der
Inneneinheit.
Bedienfeld mit Beleuchtung für die Anzeige der
aktuellen Betriebszustände und der Raumtemperatur.
Einfache Sollwertverstellung mit integrierter
Raumtemperaturmessung.

Inkl. der nötigen Verkabelung zwischen Fernbedienung
und Inneneinheit.

liefern und einschließlich aller Nebenleistungen
in vollständig betriebsbereiter Leistung fachgerecht montieren
Menge: 2,000 Stk

*Hinweis*
Rohrleitungen einschließlich Löt- und
Lötnebenmaterial und Dichtungsmaterialien sowie
Flanschverbindungen.
Form- und Verbindungsstücke werden separat abgerechnet
(gemäß VOB/C DIN 18 381).

Rohrleitung zum Einsatz für Kälteanlagen

Montagehöhe bis 4,00 m

In die Basisposition ist folgendes mit
einzuberechnen

-Rohrbefestigungen, alle Baustellennähte der
Befestigungs- und Sonderkonstruktionen
stahlverzinkt oder  Edelstahl) ohne
werkseitigen Korrosionsschutz  werden kalt
verzinkt.

liefern und fachgerecht montieren

**11.7 Kältemittelleitung isoliert 1/4" 6,35 mm**
Kältemittelleitung isoliert 1/4" 6,35 mm

Kältemittelleitung in Weichrohrausführung
in Kühlschrankqualität nach EN 12735-1:2016. Extra für
Split-Klimageräte mit zölligen
Kältemittelrohranschlüssen. Freigegeben für Kältemittel
R32. Wandstärke 0,8 mm, Isolierstärke ca. 9 mm. Die
Rohrleitung ist bereits mit einer speziellen
diffusionsdichten Isolierung mit widerstandsfähiger,
UV-beständiger Außenhaut isoliert.
Die Dämmung besteht aus vernetztem, geschlossenzelligem
Polyethylen mit strukturierter PE-Schutzfolie. FKW- und
HFKW frei. Brandschutzklasse B-s3,d0, hohe UV- und
Säurebeständigkeit.
Rohrleitung mit Dämmung geeignet zur Verlegung im
Aussenbereich

liefern und montieren in betriebsfertiger Arbeit,
einschl. Löt-, Befestigung- und
Dichtmaterialien
Menge: 25,000 m

**11.8 Kältemittelleitung isoliert 3/8" 9,52 mm**
Kältemittelleitung isoliert 3/8" 9,52 mm

Kältemittelleitung in Weichrohrausführung
in Kühlschrankqualität nach EN 12735-1:2016. Extra für
Split-Klimageräte mit zölligen
Kältemittelrohranschlüssen. Freigegeben für Kältemittel
R32. Wandstärke 0,8 mm, Isolierstärke ca. 9 mm. Die
Rohrleitung ist bereits mit einer speziellen
diffusionsdichten Isolierung mit widerstandsfähiger,
UV-beständiger Außenhaut isoliert.
Die Dämmung besteht aus vernetztem, geschlossenzelligem
Polyethylen mit strukturierter PE-Schutzfolie. FKW- und
HFKW frei. Brandschutzklasse B-s3,d0, hohe UV- und
Säurebeständigkeit.
Rohrleitung mit Dämmung geeignet zur Verlegung im
Aussenbereich

liefern und montieren in betriebsfertiger Arbeit,
einschl. Löt-, Befestigung- und
Dichtmaterialien
Menge: 25,000 m

**11.9 Cu-Bogen als Lötfitting 6 mm AD**
Cu-Bogen als Lötfitting 6 mm AD

geeignet für Kältemittel und Gasversorgungen, nach EN
12735-1, Werkstoff: CU-DHP nach EN 12735-1 und EN 13348
in allen möglichen Winkelgraden und Auführungen
einschl. Dämmung zur Anschlussleitung passend

liefern und montieren in betriebsfertiger Arbeit,
einschl. Löt-, Befestigung- und
Dichtmaterialien
Menge: 10,000 Stk

**11.10 Cu-Bogen als Lötfitting 10 mm AD**
Cu-Bogen als Lötfitting 10 mm AD

geeignet für Kältemittel und Gasversorgungen, nach EN
12735-1, Werkstoff: CU-DHP nach EN 12735-1 und EN 13348
in allen möglichen Winkelgraden und Auführungen
einschl. Dämmung zur Anschlussleitung passend

liefern und montieren in betriebsfertiger Arbeit,
einschl. Löt-, Befestigung- und
Dichtmaterialien
Menge: 10,000 Stk

*Hinweis*
***Kondensatleitungen***

Rohrleitungen einschließlich Schweiß- und
Schweißnebenmaterial und Dichtungsmaterialien sowie
Flanschverbindungen.
Form- und Verbindungsstücke werden separat abgerechnet
(gemäß VOB/C DIN 18 381).

Montagehöhe bis 3,50 m

In die Basisposition ist folgendes mit
einzuberechnen

-notwendige Arbeitsbühnen, bzw. Hubbühnen zur
 Montage der Rohrleitungen in der angegebenen
 Montagehöhe.

Die Kondensatleitungen sind mittels Rohrschellen im
Deckenbereich und in Absprache mit dem Planer an
entsprechend geeigneter Stelle zu verlegen.

liefern und montieren in betriebsfertiger Arbeit

**11.11 Rohre aus ABS 20 x 2,3**
Rohre aus ABS 20 x 2,3

Nach der Güteanforderungen der EN ISO 15493 und den
Abmessungen gemäß EN ISO 15493. Die Hauptabmessungen
müssen den ISO-Normen und der EN ISO 15493 für mm-Rohre
entsprechen. Zur Herstellung von Klebeverbindungen ist
die Verwendung eines Klebstoffes mit spaltfüllenden
Eigenschaften unbedingt erforderlich.

PN 16  bei 20° C
d x e: 20 x 2,3

liefern und montieren
Menge: 2,000 m

**11.12 ABS Winkel 90° D=20mm**
ABS Winkel 90° D=20mm

D=20
metrisch PN16

ABS  Winkel müssen den örtlich unterschiedlichen
Beanspruchungsverhältnissen, die durch den Innendruck
entstehen, Rechnung tragen. Sie müssen dort verstärkt
sein, wo hohe Beanspruchungen auftreten und wo kleinere
Beanspruchungen auftreten dementsprechend in ihrer
Wandstärke ausgelegt sein. Zur Richtungskontrolle
müssen die gängigsten Fittings mit einer
Winkelmarkierung versehen sein.
Die Hauptabmessungen müssen den ISO-Normen und den
ISO-Entwürfen für mm-Rohre (ISO/DIS 15493) entsprechen.
Zur Herstellung von Klebeverbindungen ist die
Verwendung eines Klebstoffs mit spaltfüllenden
Eigenschaften unbedingt erforderlich.

liefern und montieren
Menge: 4,000 Stk

**11.13 ABS T-Stück 90°**
ABS T-Stück 90°

D=NW 20
metrisch PN 16

liefern und montieren
Menge: 1,000 Stk

**11.14 ABS Muffe D=20**
ABS Muffe

NW D=20
metrisch PN 16

liefern und montieren
Menge: 2,000 Stk

**11.15 ABS Druckschlauchtülle D=20**
ABS Druckschlauchtülle

NW D=20
Durchmesser 20mm

liefern und montieren
Menge: 2,000 Stk

**11.16 Kleber für ABS Rohrverbindung**
Kleber für ABS Rohrverbindung

Kleber zur sicheren und dauerhaft dichten Verbindung
des ABS Rohrs mit den entsprechenden Fittings.
Menge: 1,000 Stk

**11.17 Reiniger für ABS Rohrverbindungen**
Reiniger für ABS Rohrverbindungen

Reiniger zur Vorbehandlung der Klebestellen des ABS
Rohrs und entsprechenden Fittings.
Menge: 1,000 Stk

**11.18 Rohrschelle für Kondensatleitung**
Rohrschelle für Kondensatleitung

für 20mm-Rohre
Beliebige Einbaulage für Wand- und Deckenmontage, inkl.
Distanzhalter für größere Wand- und Deckenabstände.

liefern und montieren
Menge: 10,000 Stk

**11.19 Übergang Kondensatleitung-Entwässerung**
Übergang Kondensatleitung-Entwässerung

bestehend aus einem Kugelsiphon einschl. Formstücke und
Zubehör.

liefern und montieren
Menge: 2,000 Stk

**11.20 Abdichtband**
Abdichtband

35 mm breit auf 80 m Rolle,
zum wasserdichten Verschließen der
Klebeverbindungsstellen zusammen mit Schrumpfschlauch.

liefern und montieren
Menge: 1,000 Stk

**11.21 Schrumpfschlauch**
Schrumpfschlauch

Schrumpfschlauch kurz, PE, schwarz

Zum wasserdichten Verschließen der
Klebeverbindungsstellen zusammen mit Abdichtband.

liefern und montieren
Menge: 2,000 Stk

**Ausführungsbeschreibung 0008 ***Rohrabschottung mit Brandschutzschlauch*****
*Rohrabschottung mit Brandschutzschlauch****
Rohrabschottung mit Brandschutzschlauch

Rohrabschottung mit Brandschutzschlauch R90.

R 90 Rohrabschottung für nichtbrennbare
Versorgungsleitungen in Massivbauteilen und leichten
Trennwänden. Feuerwiderstandsfähige Rohrabschottung mit
geschlossenzelliger, flexibler Elastomer-Dämmung mit
intumeszierender Wirkung.
Die notwendige weiterführende Dämmung wird gesondert
vergütet.

Ausführung:
Der Brandschutzschlauch ist entweder auf die Leitung
aufzuschieben oder zu schlitzen und mit passendem
zugelassenen Kleber zu verkleben. Längs- und Stoßnähte
sind mit zugelassenem Band selbstklebend abzudecken.
Die verbleibende Restfuge zwischen Dämmung und
Wand/Decke ist vollständig mit mineralischem Mörtel zu
verschließen. Der Verschluss in Leichtbauwänden erfolgt
mittels Steinwollestopfung innerhalb der Wand sowie mit
Füllspachtel zur Beplankung (Ringspalt bis 50 mm).
Die Länge des Brandschutzschlauches ist abhängig vom
Rohrwerkstoff und -durchmesser nach Zulassung zu
bemessen.
Bei Rohrdurchmessern > 89 mm kann mit Platten gedämmt
werden, die zusätzlich mit Wickeldraht(6Windungen/lfm.)
zu fixieren sind. Die Ausführung muss gemäß Allgemeinem
bauaufsichtlichen Prüfzeugnis erfolgen. Die Ausführung
gemäß ABP ist vom Unternehmer nach Abschluss der
Arbeiten durch eine Übereinstimmungserklärung zu
bescheinigen.

Kalkulationsgrundlage:

Die Abrechnung erfolgt pro m

Liefern und montieren

**11.22 Rohrabschottung mit Brandschutzschlauch R90 bis 10 mm**
Rohrabschottung mit Brandschutzschlauch R90  bis 10 mm

wie zuvor beschrieben

liefern und montieren
Menge: 6,000 m

### Titel 12 Dokumentation, Abnahmen, Prüfungen

**12.1 Montageunterlagen**
Montageunterlagen einschl. Berechnungen, entsprechend
den Forderungen der DIN 18379 Ziffer 3.1.2 und dem
nachfolgenden Leistungsumfang.

Der Bieter hat in dieser Position nur die Leistungen
anzubieten, die dem von ihm zu erbringenden
Leistungsumfang nach Ziffer 3.1.2 übersteigen.

Der Auftragnehmer hat unabhängig davon- gegebenenfalls
durch Weiterentwicklung der vom Auftraggeber gestellten
Unterlagen und Zeichnungen - seine Werkstatt- und
Montagezeichnungen und Berechnungen zu erstellen, unter
Berücksichtigung der letzten baulichen Planungen,
seiner angebotenen Materialien und der in seiner
Verantwortung liegenden Feinkoordination mit den
übrigen Gewerken.

Der Auftragnehmer hat die CAD Richtlinien Version 3.03
sowie die CAFM Dokumentationsrichtlinien Version 2.03
vom ISMH zu berücksichtigen.

Prüft der Auftraggeber oder dessen Beauftragter vom
Auftragnehmer erarbeitete Unterlagen, so wird durch
diese Prüfung die Gewährleistung des Auftragnehmers
nicht eingeschränkt.

Die Montagezeichnungen sind als CAD-Daten digital als
DXF, DWG und PDF- Format zu erstellen. Gleichzeitig
sind die Montagezeichnungen in 3-facher Ausführung als
Papierausgabe zu übergeben.

Die Anlagen sind in die Werkpläne des Architekten
einzutragen und farbig anzulegen. Hierzu sind Werkpläne
nach dem neuesten Stand zu verwenden. Wenn
erforderlich, sind die Pläne durch Detailpläne zu
ergänzen. In den Montagezeichnungen sind alle
Anlagenteile aufzuführen. Hierzu gehören z. B. auch
Leitungen der regel- und elektrotechnischen
Einrichtungen, die Lage von Reglern, Stellgliedern,
Fernthermometern, Motoren etc.

Zu den Unterlagen gehören Fließ-,Strang- und
Schaltschemata sowie Stromlauf-, Wirkschalt-,
Bauschalt- und Anschlusspläne sowie alle Berechnungen.
In die Fließschemata sind alle wesentlichen
Leistungsdaten einzutragen. Zu den Unterlagen gehören
ebenfalls Fundamentpläne und Gewichtsangaben von
Einbauteilen.

Der Auftragnehmer hat die Berechnungen und die
Zeichnungen umgehend nach Auftragserteilung zu
erstellen, mit allen Beteiligten verantwortlich zu
koordinieren und dafür zu sorgen, daß alle an der
Erstellung der Gesamtanlage beteiligten Firmen die zur
einwandfreien Funktion der Anlagen notwendigen
Unterlagen erhalten. Das gilt besonders für
Anschlußwerte und Bemessungsunterlagen anderer Gewerke.
Der Auftraggeber und dessen Beauftragte sind über die
Durchführung dieser Maßnahme umgehend und laufend zu
informieren.

Der Auftragnehmer hat dafür zu sorgen, daß Auftraggeber
und dessen Beauftragte stets im Besitz der gültigen
Montageunterlagen sind. Notwendige Änderungen sind
umgehend vorzunehmen und bekanntzugeben.

Sofern die Zeichnungen nicht komplett für das gesamte
Bauvorhaben gleichzeitig zur Prüfung vorgelegt werden
können, ist eine vorherige Vereinbarung mit dem
Prüfenden über Teilbereiche zu treffen.

Die Werkstatt- und Montageplanung ist ausschließlich
anhand genehmigter Ausführungszeichnungen
durchzuführen. Abweichungen von der Planung und dem
Auftrag sind dem Auftraggeber und dessen Beauftragten
sofort als solche schriftlich mitzuteilen. Dies gilt
sowohl für die Planung wie für die Ausführung.
Menge: 1,000 Psch

**12.2 Einweisung des Bedienpersonals**
Einweisung des Bedienpersonals für alle technischen
Anlagen die durch den Auftragnehmer angeboten worden
sind.

Spätestens eine Woche vor der Einweisung müssen
die vollständigen und ordnungsgemäß ausgefertigten Revisonsunterlagen der Wartungspersonal
vorgelegt werden.
Vor der eigentlichen Einweisung vor Ort sind dem
Wartungspersonal die Revisionsunterlagen ausführlich zu erläutern.

Nach 6 Monaten Betrieb der Anlage muß vom AN auf
Wunsch des AG eine Nachschulung stattfinden. Die
durch die Nachschulung enstehenden Kosten werden
separat abgerechnet.

Die Einweisung ist durch ein entsprechendes Protokoll
zu dokumentieren. Im Protokoll muss folgendes
enthalten:
Datum der Einweisung
welche technische Anlage betroffen war
Name und Unterschrift des unterwiesenen Personals

Die Einweisung ist eine zwingende Vorleistung für
die Gesamtabnahme welche Voraussetzung für die
Schlußrechnung ist.
Menge: 1,000 Psch

**12.3 Bestands- und Revisionsunterlagen**
Bestands- und Revisionsunterlagen

Bestands- und Revisionsunterlagen entsprechen den
Forderungen der DIN 18379 entsprechend dem Punkt
"Mitzuliefernde Unterlagen" und dem nachfolgenden
Leistungsumfang.

Der Auftragnehmer hat komplette Bestandsunterlagen
aufzustellen und spätestens vor der Abnahme zu
übergeben.

Die Bestandsunterlagen sind als CAD-Daten digital zu
erstellen.

Gleichzeitig sind die Bestandsunterlagen 3-fach zu
erstellen. Die Bestandsunterlagen müssen auf den
neusten Stand der Gebäudezeichnungen erstellt werden.

Der Bieter hat in dieser Position nur die Leistungen
anzubieten, die den von ihm zu erbringenden
Leistungsumfang nach VOB/C DIN 18379 entsprechende
Ziffer zu "Mitzuliefernde Unterlagen" übersteigen.

Hierzu gehören insgesamt folgende Unterlagen:

(1) Bestandszeichnungen, d.h. Grundrisse, Details und
sämtliche Schemazeichnungen, sie sind im gleichem
Umfang wie die Montagezeichnungen zu fertigen, durch
Übersichtspläne zu ergänzen; einschl. elektr.
Übersichtsschaltplänen nach DIN 40719 T.1 und elektr.
Anschlusspläne nach DIN 40719 T.9. Wesentliche
Anlageteile sind mit Positionsnummern zu versehen.

(2) Ein zusätzlicher Satz Fließ- und Schaltschemata,
aufgezogen, mit Klarsichtfolie überzogen, zum Aushang
in den technischen Zentralen.

(3) Ein zusätzlicher Satz Stromlauf- und Bauschaltpläne
(Klemmenpläne) zur Unterbringung in den Schalttafeln.

(4) Protokolle über alle im Rahmen der
Einregulierungsarbeiten durchgeführten Messungen
einschl. Gerätekennlinien mit eingetragenen
Betriebspunkten.

(5) Anlagen- und Funktionsbeschreibengen unter
Einbeziehung der Regeltechnik, mit Darstellung der
Regeldiagramme, einschl. Zusammenstellung aller
wichtigen technischen Daten, der endgültigen
Einstellungen etc, Informations- und Programmlisten für
MSR- Anlagen.

(6) Bedienungs- und Wartungsanweisungen für einen
sicheren und wirtschaftlichen Betrieb nach DIN V 8418

(7) Ersatzteillisten mit Angabe von:
  Anschrift des Herstellers
  Anschrift des Lieferanten bei Nachbestellung
  Genaue Typenbezeichnungen
  Anzahl bei kompletten Sätzen

(8) Kopie vorgeschriebener Prüfbescheinigung und
Werksatteste.

(9) Wasseranalysen und Gutachten

(10) Übernahme der Gebühren für behördlich
vorgeschriebene Abnahmeprüfungen und die Protokolle der
Prüfungen

(11) Protokolle aller Dichtigkeitsprüfungen

(12) Protokolle über Probebetriebe und Einweisungen des
Wartungs- und Bedienungspersonals

Der Auftragnehmer hat die CAD Richtlinien Version 3.03
sowie die CAFM Dokumentationsrichtlinien Version 2.03
zu berücksichtigen.

Sämtliche Unterlagen (CAD-Daten auf CD oder DVD) sind
in DIN-A4 Mappen bzw. Ordnern geordnet mit
Inhaltsverzeichnis zu übergeben.
Menge: 1,000 Psch

**12.4 Begleitung der Sachverständigenabnahme**
Begleitung der Sachverständigenabnahme

inkl. aller nötigen Funktionskontrollen der
verschiedenen Anlagenteile.

Kalkulationsgrundlage ist ca. ein AT.
Menge: 1,000 Psch

**12.5 Begleitung der Abnahme der Bauaufsichtsbehörde**
Begleitung der Abnahme der Bauaufsichtsbehörde

inkl. aller nötigen Funktionskontrollen der
verschiedenen Anlagenteile.

Kalkulationsgrundlage ist ca. ein AT.
Menge: 1,000 Psch

**12.6 Fotodokumentation der kennzeichnungspflichtigen Brandschutzschottungen**
Fotodokumentation der kennzeichnungspflichtigen
Brandschutzschottungen

Diese Position beinhaltet eine durchgängige
Fotodokumenation aller kennzeichnungspflichtigen
Brandschutzmaßnahmen mit nummerierten Bildern. Zudem
ist ein Übersichtplan zu erstellen in dem alle
Fotonummern eingetragen sind.
Die Dokumentation ist sowohl digital als auch in
Papierform einzureichen.
Menge: 1,000 Psch

**12.7 Hygieneerstinspektion RLT-Anlage**
Hygieneerstinspektion RLT-Anlage

Ansaugbauteile 1 St,  Filterkammern 1 St, Erhitzer 1 St
 Beistellen Personal und Steighilfen

Hygieneerstinspektion nach VDI 6022 Blatt 1, fachliche
Mindestqualifikation: Sachverständiger Kat. A VDI 6022
Blatt 1, für Raumlufttechnische Anlagen mit
Ansaugbauteile '1' St,
Filterkammern '3' St,
Erhitzer '1' St,
das Personal zum Bedienen der Anlage und zum Öffnen und
Schließen der Revisionsöffnungen und -zugänge sowie
erforderlicher Steighilfen stellt der AN, einschl.
Dokumentation mit Formblatt nach VDI 6022 Blatt 1,
einschl. Prüfberichte mit Angaben für weitere
Hygienekontrollen,

die Probenahme und deren Auswertung werden gesondert
vergütet.
Menge: 6,000 Stk

**12.8 Funktionsprüfungen und Messungen**
Funktionsprüfungen und Messungen

entsprechend den Forderungen der DIN 18 379 Ziffer 3.5,
3.4.1 und 4.2.18 und dem nachfolgenden Leistungsumfang.

Der Bieter hat in dieser Position nur die Leistungen
anzubieten, die den von ihm zu erbringenden
Leistungsumfang nach Ziffer 3.5 und 3.4.1 übersteigen.

Probebetrieb der Anlage über eine der Größe und dem
Schwierigkeitsgrad angemessene Zeitdauer mit
Protokollierung aller wesentlichen Prüfungen.

Prüfung aller Sicherheitseinrichtungen.

Prüfung aller Regel- und Schalteinrichtungen.

Durchführung aller Leistungs- und Funktionsmessungen,
soweit diese für eine fachgerechte Fertigstellung,
Einregulierung und Dokumentation der Anlagen
erforderlich sind sowie für den Nachweis der
beauftragten Leistungen.

Hydraulischer Feinabgleich.

Inbetriebnahmeprotokolls.

Der Auftraggeber oder sein Beauftragter ist so
rechtzeitig zu informieren, daß er an der
Inbetriebnahme, den Leistungsmessungen und
Einregulierung teilnehmen kann.
Menge: 1,000 Psch

**12.9 Leitungsbeschriftung selbstklebende Plastikfolie**
Leitungsbeschriftung selbstklebende Plastikfolie

für sämtliche Lüftungsleitungen. Mit Kennzeichnung der
Durchflußrichtung und des Mediums, alterungsbeständig
in DIN Farben.

Leitungen sind alle 5 m und direkt vor und nach Wand
und Deckendurchdringungen zu beschriften
Menge: 350,000 Stk

### Titel 13 Stundenlohnarbeiten

*Hinweis*
Stundenlohnarbeiten

ARBEITEN AUF BESONDERE ANWEISUNG

Für Arbeiten, die im Rahmen der Baumaßnahme
notwendigsind, jedoch heute in ihrem Umfang noch nicht
übersehen werden können, werden nachfolgende
Stundenlohnarbeiten in das Leistungsverzeichnis
aufgenommen.

Die Stundenlohnarbeiten dürfen nur auf besondere
Anordnung der Fachbauleitung ausgeführt werden.

Auf Verlangen der Bauleitung kann an Stelle von
Stundenlohnarbeiten die Abgabe eines Nachtragsangebotes
verlangt werden.

Anfallende Stundenlohnnachweise sind in 3-facher
Ausfertigung spätestens am 1. Tag nach der Ausführung
der Bauleitung mit ausführlicher Angabe von

Art der ausgeführten Arbeit
Zeitpunkt der ausgeführten Arbeit
Anzahl der dafür Beschäftigten mit Namensnennung
Anzahl der täglich aufgewendeten Stunden
Vertragsnummer

zur Abzeichnung vorzulegen.

Geschieht dies nicht, so kann der Bauherr anstelle
einer an sich genehmigten Stundenlohnabrechnung eine
Abrechnung im Leistungslohn verlangen.

Die von der Bauleitung unterschriebenen
Stundenlohnzettel gelten nur als Bescheinigung, daß die
Leistungen erbracht sind. Ein Anspruch auf Vergütung
kann aus der Bescheinigung nicht abgeleitet werden,
wenn vertragliche Vereinbarungen im Gegensatz dazu
stehen.

Es werden grundsätzlich nur die tatsächlichen
Arbeitszeiten anerkannt, welche für die auszuführende
Arbeit aufgewendet wurden. Die Stunden des
Aufsichtspersonals sowie Wegezeiten und Wegegelder
werden nicht besonders vergütet und sind in die
Einheitspreise einzurechnen.

Der Verrechnungssatz ist unter Beachtung der
preisrechtlichen Vorschriften zu ermitteln und gilt
unabhängig von der Anzahl der abgerechneten Stunden.

**13.1 Stundenlohnarbeiten Monteur**
Stundenlohnarbeiten Monteur

wie zuvor beschrieben jedoch für Qualifikation Monteur
Menge: 20,000 h

**13.2 Stundenlohnarbeiten Helfer**
Stundenlohnarbeiten Helfer

wie zuvor beschrieben jedoch für Qualifikation Helfer
Menge: 20,000 h

USt %: 19,00
